# JVA Bremen, Sanierung Nahwärme und TW-Versorgung
Angebotsaufforderung (GAEB DA XML 3.3, DA83)
Projekt: 230101
Projektbezeichnung: JVA Bremen,  Sanierung Nahwärme und TW-Versorgung
Währung: EUR
Erstellt mit: GXML Toolbox V3.3 R20220330, ORCA AVA 27 27.00.00, 26.03.2026

## 1. Allgemeine Bedingungen
1. Allgemeine Bedingungen

1.1 Baustellensicherheit
Der Auftragnehmer (AN) hat im Sinne des §10 der UVV eine Aufsichtsperson zu benennen, die für die Einhaltung der Unfallverhütungsvorschriften der Berufsgenossenschaft verantwortlich ist.
Durch den AN sind dem Auftraggeber (AG) 14 Tage vor Baubeginn schriftlich vorzulegen:

Gemäß Arbeitsschutzgesetz:
§ 5:  Beurteilung der Arbeitsbedingungen mit Ermittlung der Gefährdungen und den
 Entsprechenden Arbeitsschutzmaßnahmen als Dokumentation.
§ 7:  Zuordnung der Leistungen und Aufgaben innerhalb des eigenen Betriebes an Mitarbeiter.
§ 10: Benennung der Ersthelfer vor Ort.

Gem. Betriebssicherheitsverordnung:
(Nur bei Erfordernis durch entsprechende Betriebsmittel)
§ 3:  Gefährdungsbeurteilung der Betriebsmittel
§ 9:  Unterrichtung der Beschäftigten zu Arbeitsmitteln und
  Deren Gefahren mit Dokumentation.
§ 10:  Prüfung der Arbeitsmittel

 Das Vorhalten und der Einsatz von Arbeitsschutz- und Arbeitssicherheitsausrüstungen sind Nebenleistungen und werden nicht gesondert vergütet.

1.2 Koordinierung
 Der AG ist berechtigt, die Zusammenarbeit auf der Baustelle bei Koordinierungsbesprechungen zu regeln bzw. zu steuern. Der AN ist zur Teilnahme an diesen Besprechungen nach Aufforderung verpflichtet. Die Koordinierung der Montagetermine mit den übrigen Gewerken erfolgt durch die örtliche Bauleitung. Die Ausführung der einzelnen Bauleistungen unterliegen der verbindlichen Bauablaufplanung.

1.3 Herstellvorgang
 Mit den im Leistungsverzeichnis enthaltenen Angaben über Bauart, Bauteil, Baustoff und Abmessungen gelten auch der Herstellvorgang und -ablauf bis zur fertigen Leistung, unter Zugrundelegung der Ausführungsbestimmungen der DIN-Normen, als beschrieben.

Hierbei bedeutet Bauart:
Das Herstellen durch Zusammenfügen der Baustoffe und Bauteile bis zur fertigen Leistung. Alle Leistungen umfassen die Vorhaltung der dazugehörigen Stoffe und Bauteile, einschl. Abladen, Lagern, wenn nötig parametrieren und inbetriebnehmen auf der Baustelle.

1.4 Einheitspreise
 Die Einheitspreise der Positionen beinhalten die Lieferung der erforderlichen Stoffe, Bauteile und Betriebsmittel einschl. Kleinmaterial, das Abladen, Zwischenlagern und den Transport zur Verwendungsstelle, die Montage und das betriebsfertige Zusammenfügen.
1.5 Bestellunterlagen
 Die dem AN zur Verfügung gestellten Unterlagen mit Massenangaben sind keine Bestellunterlagen für den AN. Bestellungen sind auf der Grundlage der Werk- und Montagezeichnungen vorzunehmen. Dieser Umstand ist bei der Anfertigung von Zeichnungen in terminlicher Hinsicht zu berücksichtigen.

1.6 Maße
 Sämtliche Maße für die Ausführung sind auf der Baustelle zu nehmen.

1.7 Eingriffe / Unterbrechungen
 Werden für die Herstellung bzw. Inbetriebnahme der Anlage Eingriffe in die bestehenden Anlagenteile oder Unterbrechungen in der Energieversorgung usw. notwendig, so sind diese Maßnahmen, insbesondere Zeitpunkt und Dauer mit dem Auftraggeber (AG) rechtzeitig abzustimmen.

1.8 Funktionsprüfung
Die fertige Leistung ist mit einer erfolgreichen Funktionsprüfung und  Messungen an den eingebauten Materialien nachzuweisen.

1.9  Inbetriebnahme Nebengewerke
  Das Mitwirken bei der Inbetriebnahme der Nebengewerke, soweit davon die Leistungen des AN berührt werden, wird nicht gesondert vergütet.

1.10 Bauleitung des Auftragnehmers / Bauleiters des AN
  Der Auftragnehmer hat für seine Arbeiten einen deutschsprachigen Projektbauleiter und eine Aufsichtsperson schriftlich zu benennen: Bauleiter AN.
  Der Bauleiter AN ist verantwortlichen für die Erfüllung der gesetzlichen und behördlichen Verpflichtungen. Er hat die Ausführungen der vertraglichen Leistungen zu leiten, die eigenen Arbeiten mit den anderen am Bau Beteiligten zu koordinieren und für die Ordnung auf seiner Baustelle zu sorgen.

1.11 Änderung der Ausführung
Eine Änderung der Ausführung gegenüber der Planung ist nur nach vorheriger Rücksprache mit dem AG und dessen schriftlicher Zustimmung zulässig. Die Zustimmung des AG ist durch den AN im Sinne des Baufortschritts rechtzeitig schriftlich zu erwirken.

1.12 Sprache
Verkehrssprache ist deutsch.
Alle Unterlagen (Zeichnungen, Protokolle, Betriebsanleitungen, etc.) sind in deutscher Sprache abzufassen.

1.13 Maßnahmenbeschreibung
  Im Zuge der Sanierungsarbeiten der Nahwärme-Hausanschlüsse und Trinkwasserversorgung in der Liegenschaft JVA-Bremen werden in den Gebäuden Werkhof 2 und Alte Bäckerei die Trinkwasserversorgung im Hausanschlussbereich auf die Bereiche Trinkwasserversorgung  bezüglich Zählung und Filterung und Warmwasserbereitung erneuert. Im Bereich der Heizungsversorgung wird die gesamte Heizungsverteilung und die Hausanschlussinstallation innerhalb des Gebäudes neu aufgestellt. Im Zuge der Maßnahmen wird auch die Gebäudeautomation für die Heizungsanlage, für die Warmwasserbereitung und für die Wärme- und Trinkwasserzählung erneuert.

## 2. Angaben zu DIN 18 299
2. Angaben zu DIN 18 299
 Nummerierung (2. und 3. Ziffer) und vollständiger Text gemäß DIN 18 299.

 Hinweis
 Soweit in der Leistungsbeschreibung auf Technische Spezifikationen, z. B. Nationale Normen, mit denen europäische Normen umgesetzt werden, europäisch technische Bewertungen, gemeinsame technische Spezifikationen, Internationale Normen, Bezug genommen wird, werden auch ohne den ausdrücklichen Zusatz: "oder gleichwertig" immer gleichwertige Technische Spezifikationen in Bezug genommen.

2.1 Angaben zur Baustelle

2.1.1 Lage der Baustelle:
 Die JVA Bremen liegt im Stadtteil Oslebshausen der Stadt Bremen.

 Der Baustellenbereich befindet sich auf dem Gelände der JVA Bremen im inneren Sicherheitsbereich.

 Umgebungsbedingungen:
 Keine besonderen Umgebungsbedingungen

 Zufahrtsmöglichkeit:
 Zufahrtsstraße Am Fuchsberg

 Beschaffenheit der Zufahrt:
 Asphaltiert

 Einschränkungen bei der Zufahrt:
 KFZ-Schleuse mit Passkontrolle
 Durchfahrtshöhe 4,00  M, Durchfahrtsbreite 4,75 M

2.1.2 Besondere Belastungen:
 Entfällt.

2.1.3 Art und Lage der baulichen Anlagen:
 Auf dem Gelände der JVA Bremen

2.1.4 Verkehrsverhältnisse:

 Auf dem JVA-Gelände sind Baustellenfahrzeuge zugelassen. Parkmöglichkeiten für Privat-KFZ und das Befahren der Liegenschaft mit Privat-KFZ sind nicht zugelassen. Das Befahren der Liegenschaft ist nur durch eine vorherige Kontrolle der Fahrzeuge und des Personals möglich. In diesem Zusammenhang sind Wartezeiten möglich und mit einzukalkulieren.

 Anlieferungen mit Aufliegerfahrzeugen (Sattelzug) sind vorab in Hinsicht auf die räumliche Situation auf dem Baustellengelände zu prüfen und mit dem Nutzer abzustimmen.

2.1.5 Freizuhaltende Flächen:
 Flächen, die für die Durchführung der Leistungen beansprucht werden, sind im Vorwege ebenfalls mit dem Nutzer abzustimmen.

2.1.6 Transporteinrichtungen:
 siehe DIN 18382

2.1.7 Anschlüsse:
 Baustrom:
 Baustrom wird vom Bauherrn/Auftraggeber, falls erforderlich, unentgeltlich zur Verfügung gestellt.

 Ab dem Anschlusspunkt sind baustellengeeignete (gemäß VDE und den einschlägigen berufsgenossenschaftlichen Richtlinien, Vorschriften), ausreichend dimensionierte Verteilereinrichtungen vorzuhalten.

 Bauwasser:
 Bauwasser wird vom Bauherrn/Auftraggeber unentgeltlich zur Verfügung gestellt. Die Kosten für Bauwasser sind nicht in die Einheitspreise einzurechnen!

 Eine Wasserentnahme für die Bauzeit ist nur mit geeigneten Systemtrenner mit Rückflussverhinderer gestattet, um eine Verkeimung der vorh. Leitung zu verhindern.

 Abwasser:
 Farbreste und Reinigungsflüssigkeiten, Baustoffe, Baumaterialien und kontaminierte Stoffe bzw. Flüssigkeiten dürfen in keinem Fall über die Toilettenanlagen in das Abwassersystem eingeleitet werden, sondern müssen entsprechend ihres Abfallartenschlüssels fachgerecht gelagert und entsorgt werden.

2.1.8 Mitbenutzung von Flächen:
 In Abstimmung mit den Liegenschaften.

2.1.9 Bodenverhältnisse:
 Entfällt

2.1.10 Hydrologische Werte:
 Entfällt

2.1.11 Besondere umweltrechtliche Vorschriften:
 Entfällt.

2.1.12 Vorgaben Entsorgung:
 Verpackungsmaterial und Reststoffe etc. sind Eigentum des AN und fachgerecht zu entsorgen. Sofern das Formblatt 241 den Verdingungsunterlagen beigefügt ist, gilt dieses vorrangig.

2.1.13 Schutzgebiete:
 Entfällt

2.1.14 Baumschutz:
 Entfällt

2.1.15 öffentlicher Verkehr:
 Zufahrtsmöglichkeit: Am Fuchsberg 3, Bremen
 Beschaffenheit: Asphaltierte bzw. Schotterstraßen mit Lkw befahrbar bis in unmittelbarer Nähe zu der Baustelle.
 Einschränkungen: KFZ-Schleuse mit Ausweiskontrolle im Passwechselverfahren

 Baustellengelände, geöffnete Gräben/Schächte etc. sind zu sichern, sofern sie sich im Bereich der Baustelle befinden. Näheres regeln Positionen des Leistungsverzeichnisses.

2.1.16 Vorhandene Anlagen:
 Schutz der Anlagen über die Bauzeit regeln Positionen des Leistungsverzeichnisses.
 An vorhandene Anlagen muss wieder angeschlossen werden.

2.1.17 Hindernisse:
 Aus den vorgenannten Anlagen

2.1.18 Kampfmittel:
 entfällt

2.1.19 Baustellenordnung:

 Sicherung des Baustellengeländes:
 Das Baustellengelände auf dem Areal der JVA Bremen ist nach außen umlaufend durch eine Mauer mit aufgesetzter Mauerkronensicherung aus S-Draht sowie Körperschalldetektion am Zaun, gekoppelt mit einer Videoüberwachung, gesichert.

 Arbeitszeiten:
 Die Regelarbeitszeit beträgt:
 Montags - Freitags  8.00 Uhr - 16.30 Uhr

 Um 20.00 Uhr müssen alle auf der Baustelle tätigen Personen das JVA-Gelände verlassen haben.

 Der Baustellenbereich ist gemäß Vorgabe zu sichern. Gleichermaßen auch alle Aufenthalts- und Materialcontainer.

 Arbeiten an Samstagen sind in Ausnahmefällen, nach vorheriger Anmeldung und Abstimmung mit der JVA zugelassen - Vorlauf mind. 3 Wochen.
 mögliche Arbeitszeit  8.00 - 14.00 Uhr

 Größere Materialtransporte sind jeweils eine Woche vorab anzumelden mit Angabe des Datums, der Fahrer muss zum Befahren des Baustellengeländes auf dem JVA-Areal einen gültigen Personalausweis vorlegen.

 Anforderungen an die Baustellensicherheit

 Hinweis zur Personenüberprüfung
 Eine Sicherheitsüberprüfung von Arbeitnehmern erfolgt durch die JVA, mit Angaben des Personalausweises, schriftlich bei den zuständigen Sicherheitsbehörden.

 Firmen haben ihre MitarbeiterInnen, die auf dem JVA Gelände für sie tätig sein sollen, vorher namentlich schriftlich gem. Überprüfungsbogen durch den Nutzer überprüfen zu lassen.

 Die Identität der die Baustelle betretenden Personen wird anhand eines gültigen Ausweisdokumentes beim Einlass überprüft. Ohne gültiges Ausweisdokument erfolgt kein Einlass! Jede Person hat sich vor dem Verlassen der Baustelle mit diesem Ausweisdokument wieder auszuweisen.
 Von Nicht-EU-Bürgern ist bei der Anmeldung auch eine Arbeitserlaubnis mit einzureichen.

 Insbesondere Fahrzeuge sowie Behältnisse und Materialien können bei der Ein- und Auslasskontrolle durchsucht werden. Durchsuchungen von Personen bedürfen einer personenbezogenen  Einzelanordnung des Fachbereichsleiters Sicherheit oder des Anstaltsleiters.

 Baufahrzeuge, Geräte, Maschinen
 Alle Baufahrzeuge, die über Nacht auf dem Baugelände verbleiben müssen, sind ordnungsgemäß zu verschließen, bzw. gegen missbräuchliche Nutzung zu sichern, die Diebstahlsicherung (z. B. Lenkradschloss) muss aktiviert sein.

 Äußere Staufächer von Fahrzeugen müssen verschlossen sein. Dies gilt auch für Benzin- Diesel- oder Erdgastanks.

 Besondere Sicherungsmaßnahmen sind vor Aufnahme der Arbeiten mit der Fachbereichsleitung Sicherheit und der Bauleitung abzustimmen und festzulegen.

 Alle Werkzeuge und Leitern sind bei Arbeitsende in einem abschließbaren Werkstattcontainer zu verwahren. Alle Büro- bzw. Werkstatt- und Lagercontainer der Auftragnehmer müssen bei Arbeitsende zuverlässig verschlossen werden.
 Von allen Schlössern - Aufenthaltscontainer, Materialcontainer etc. - ist der JVA je 1 Schlüssel zu übergeben. Diese werden für evtl. Notsituationen in einem Umschlag verschlossen und versiegelt in der Sicherheitszentrale der JVA aufbewahrt.
 Beschriftung der Schlüsselanhänger: - Firmenbezeichnung + Bezeichnung des Containers
 Aufstiegshilfen (z. B. Leiter, Arbeitsgerüste etc.) sind für die Zeitdauer der Nichtbenutzung zu verschließen bzw. zu sichern.
 Geräte, Maschinen und Baumaschinen dürfen auf dem Baustellengelände nicht unbeaufsichtigt abgelegt bzw. abgestellt werden.

 Lagerung von Materialien
 Erdaushub und Baumaterialien dürfen nicht an umstehenden Umwehrungsmauern bzw. Außenbegrenzungen der JVA gelagert werden. Ist eine anderweitige Zwischenlagerung auf dem Baustellengelände nicht möglich, sind sie arbeitstäglich abzufahren bzw., sofern es sich um Baustoffe handelt, anzuliefern.
 Die zwingende Lagerung von Materialien in weniger als 1,5 Meter Entfernung vom Bauzaun und höher als 2 Meter ist grundsätzlich im Vorfeld mit der Bauleitung und der Fachbereichsleitung Sicherheit abzustimmen.
 Materialien dürfen nur in dem Umfang angeliefert werden, wie sie arbeitstäglich verarbeitet werden können. Ansonsten sind Bauteile und Baumaterialien zu sichern bzw. ordnungsgemäß wegzuschließen.

 Umgang mit Plänen, schriftlichen Ausführungen zur Bauausführung
 Ausführungspläne - insbesondere der sicherheitstechnischen Anlagen - sind besonders gegen Diebstahl zu schützen. Die Weitergabe an alle Planer und Auftragnehmer ist zu dokumentieren und der Empfang gegenzuzeichnen.
 Die ausführenden Unternehmen sind verpflichtet, die Pläne nicht an unbefugte Dritte weiterzugeben. Bei Arbeitsende sind die Pläne in geeigneten Behältnissen sicher zu verschließen. Ein Abhandenkommen solcher Ausführungspläne ist der Bauleitung und der Fachbereichsleitung Sicherheit der JVA unverzüglich zu melden.

 Verhalten auf dem Baustellengelände
 Auf dem gesamten Baustellengelände sind Fotoapparate, Kameras oder sonstige Bild- und /oder Tonaufzeichnungsgeräte  nicht zugelassen. Das Fotografieren zu Dokumentationszwecken ist rechtzeitig schriftlich anzumelden, die Genehmigung von der Bauherrnseite obliegt dem Fachbereichsleiter Sicherheit oder der Fachbereichsleitung Bau. Laptops u. ä. Dürfen nur mit schriftlicher Genehmigung der FBL Sicherheit oder Bau eingebracht werden und sind bei der Einlass- und Auslasskontrolle anzugeben.
 Die Nutzung von Funkgeräten auf der Baustelle, sofern diese zur ordnungsgemäßen Erbringung der Leistung unerlässlich sind (z. B. Zur Verständigung mit einem Kranführer), bedarf der vorherigen Genehmigung der Fachbereichsleitung "Sicherheit" oder "Bau" der JVA.

 Auf dem gesamten Baustellengelände besteht absolutes Alkoholverbot. Verboten ist in gleicher Weise das Mitführen sowie der Konsum narkotisierender und / oder anderer berauschender Mittel sowie Waffen und verbotene Gegenstände im Sinne des WaffG oder SprengstoffG.

 Die Kontaktaufnahme mit Gefangenen, auch außerhalb des JVA-Geländes, ist verboten. In gleicher Weise die Übergabe von Gegenständen jeglicher Art und die Übermittlung von Nachrichten an die Gefangenen sowie das Entgegennehmen von Gegenständen und Nachrichten von Gefangenen oder deren Angehörigen.

 Die Benutzung von Mobiltelefonen/Smartphones auf dem Baustellengelände ist grundsätzlich nur zu beruflichen Zwecken gestattet und bedarf einer vorheriger schriftlicher Genehmigung des Fachbereichsleiters Sicherheit oder der Fachbereichsleitung Bau der JVA. Eine personenbezogene Genehmigung wird nur für die jeweils leitenden Mitarbeiter des Auftragnehmers erteilt und kann nicht auf andere Personen übertragen werden. Bei der Ein- und Auslasskontrolle sind die Geräte unaufgefordert vorzuzeigen.

 Zuwiderhandlungen gegen die o. g. Bestimmungen führen zum Baustellenverbot für die betroffenen Mitarbeiter des Auftragnehmers und ggf. auch zur Einleitung strafrechtlicher Ermittlungsverfahren.

 Die sich hieraus ergebenden Folgen trägt der Auftragnehmer.

 Der Auftragnehmer ist verpflichtet, seinen Arbeitnehmern und den Arbeitnehmern seiner Subunternehmer/Lieferanten die v. g. vollzuglichen Anforderungen in geeigneter Weise nahezubringen.

 Vor Aufnahme der Arbeiten erfolgt grundsätzlich eine Einweisung durch die Bauleitung und eine Belehrung durch das Wachpersonal zur Sicherheit auf der Baustelle der JVA. Die Belehrung ist von den jeweiligen Arbeitnehmern einmalig vor Arbeitsaufnahme zur Kenntnis zu nehmen und zu unterschreiben.

 Die Vorgaben sind verbindlich einzuhalten. Wiederholte Zuwiderhandlungen führen zum Baustellenverbot für die betroffenen Mitarbeiter des Auftragnehmers und ggf. auch zur Einleitung strafrechtlicher Ermittlungsverfahren.

2.1.20 Besondere Anordnungen:
 Bei Schalthandlungen an aktiven Anlagen beachten:
 Schaltungen werden durch den technischen Betrieb des Nutzers nach vorheriger Absprache durchgeführt. Im Regelfall sind Schalthandlungen mindestens drei Wochen vorher anzumelden. Der gewünschte Termin kann sich auf Grund betrieblicher Belange verzögern.

2.1.21 Schadstoffe:
 Entfällt

2.1.22 Vorarbeiten:
 Entfällt

## 3 Sanierung Verteilung Heizung/Sanitär, Alte Bäckerei und Werk

### Titel 1 Demontage

#### Bereich 1.1 Demontage Sanitär + Heizung Alte Bäckerei

*Hinweis: Alle Demontagearbeiten werden in der Heizzentrale im*
Alle Demontagearbeiten werden in der Heizzentrale im Kellergeschoss ausgeführt.

**1.1.10 Kosten für den Abtransport des demontierten Altmaterials**
Kosten für den kompletten Abtransport des gesamten demontierten Altmaterials, (außer KMF und Asbest) einschließlich der erforderlichen Containergestelltung, Transport- und Entsorgungskosten für die folgenden Positionen:

Die Entsorgung der zu demontierenden Bauteile und Materialien erfolgt über die reguläre Zuwegung.

Die Durchgangsbreite der Tür beträgt 0,90 m x 1,95 m.

Die Heizzentrale liegt im Kellergeschoss ca. 2 m unter Terrain.

Die Entsorgung von KMF und asbesthaltigen Dichtungen wird gesondert vergütet.
Menge: 1,000 St

**1.1.20 Entleerung des kompletten Trinkwassernetzes**
Entleerung des kompletten Trinkwassernetzes des Gebäudes bestehend aus:

- ca. 250 lfdm Rohrleitungssystem aus verzinktem Stahl und
  Kupfer, DN 15 bis DN 40

Einleiten des Anlagenwassers ins Abwassernetz.
Menge: 1,000 St

**1.1.30 Bodenablauf Guss abbrechen Geräteeinsatz mgl. laden transp. LKW AN nicht schadstoffbelastet**
STLB-Bau 2025-10 084
Abbruch des Bodenablaufs aus Gusseisen, einschl. Zwischenstück, Aufsatzrahmen und Aufsatzstück, im Rahmen einer Totalabbruchmaßnahme, nicht schadstoffbelastet,
Abfall ist nicht gefährlich,
Geräteeinsatz ist möglich, max. Gesamtgewicht der Geräte ohne Beschränkung,
aufgenommene Stoffe sammeln, auf LKW des AN laden, transportieren zur zugelassenen Lagerfläche des AN,
die Entsorgung wird gesondert vergütet.
Menge: 1,000 t

**1.1.40 Rohrleitung Formstück Befest. Armatur Kupfer AD bis 20mm abbrechen Geräteeinsatz mgl. laden LKW AN schadstoffbelastet**
STLB-Bau 2025-10 084
Abbruch der Rohrleitung einschl. der Form- und Verbindungsstücke, Befestigungen und Armaturen, aus Kupfer, Außendurchmesser bis 20 mm, im Gebäude, Ausführung in allen Geschossen, Höhe bis 4 m, mit Dämmung, Abbruch der Dämmung wird gesondert vergütet, im Rahmen einer Totalabbruchmaßnahme, schadstoffbelastet, Schadstoff alte Mineralwolle TRGS 521,
Abfall ist gefährlich, Erschwernis gemäß Abbruchplan,
Geräteeinsatz ist möglich, max. Gesamtgewicht der Geräte ohne Beschränkung,
aufgenommene Stoffe sammeln, im Behälter des AN lagern, Behältergröße nach Wahl des AN, auf LKW des AN laden,
die Entsorgung wird gesondert vergütet.
Menge: 40,000 m

**1.1.50 Rohrleitung Formstück Befest. Armatur Kupfer AD 20-40mm abbrechen Geräteeinsatz mgl. laden LKW AN schadstoffbelastet**
STLB-Bau 2025-10 084
Abbruch der Rohrleitung einschl. der Form- und Verbindungsstücke, Befestigungen und Armaturen, aus Kupfer, Außendurchmesser über 20 bis 40 mm, im Gebäude, Ausführung in allen Geschossen, Höhe bis 4 m, mit Dämmung, Abbruch der Dämmung wird gesondert vergütet, im Rahmen einer Totalabbruchmaßnahme, schadstoffbelastet, Schadstoff alte Mineralwolle TRGS 521,
Abfall ist gefährlich, Erschwernis gemäß Abbruchplan,
Geräteeinsatz ist möglich, max. Gesamtgewicht der Geräte ohne Beschränkung,
aufgenommene Stoffe sammeln, im Behälter des AN lagern, Behältergröße nach Wahl des AN, auf LKW des AN laden,
die Entsorgung wird gesondert vergütet.
Menge: 25,000 m

**1.1.60 Rohrleitung Formstück Befest. Armatur Kupfer AD 40-60mm abbrechen Geräteeinsatz mgl. laden LKW AN schadstoffbelastet**
STLB-Bau 2025-10 084
Abbruch der Rohrleitung einschl. der Form- und Verbindungsstücke, Befestigungen und Armaturen, aus Kupfer, Außendurchmesser über 40 bis 60 mm, im Gebäude, Ausführung in allen Geschossen, Höhe bis 4 m, mit Dämmung, Abbruch der Dämmung wird gesondert vergütet, im Rahmen einer Totalabbruchmaßnahme, schadstoffbelastet, Schadstoff alte Mineralwolle TRGS 521,
Abfall ist gefährlich, Erschwernis gemäß Abbruchplan,
Geräteeinsatz ist möglich, max. Gesamtgewicht der Geräte ohne Beschränkung,
aufgenommene Stoffe sammeln, im Behälter des AN lagern, Behältergröße nach Wahl des AN, auf LKW des AN laden,
die Entsorgung wird gesondert vergütet.
Menge: 40,000 m

**1.1.70 Rohrleitung Formstück Befest. Kunststoff DN40-60 abbrechen v.Hand laden LKW AN nicht schadstoffbelastet**
STLB-Bau 2025-10 084
Abbruch der Rohrleitung einschl. der Form- und Verbindungsstücke und Befestigungen, aus Kunststoff, Nenndurchmesser über DN 40 bis DN 60, im Gebäude, im Dachgeschoss, Höhe bis 4 m, im Rahmen einer Teilabbruchmaßnahme, nicht schadstoffbelastet,
Abfall ist nicht gefährlich,
Abbruch von Hand/mit handgeführten Kleingeräten, aufgenommene Stoffe zur Entsorgung sortieren, sammeln, auf LKW des AN laden, Mengenermittlung nach Aufmaß,
die Entsorgung wird gesondert vergütet.
Menge: 3,000 m

**1.1.80 Rohrleitung Formstück Befest. Kunststoff DN100-150 abbrechen v.Hand laden LKW AN nicht schadstoffbelastet**
STLB-Bau 2025-10 084
Abbruch der Rohrleitung einschl. der Form- und Verbindungsstücke und Befestigungen, aus Kunststoff, Nenndurchmesser über DN 100 bis DN 150, im Gebäude, im Dachgeschoss, Höhe bis 4 m, im Rahmen einer Teilabbruchmaßnahme, nicht schadstoffbelastet,
Abfall ist nicht gefährlich,
Abbruch von Hand/mit handgeführten Kleingeräten, aufgenommene Stoffe zur Entsorgung sortieren, sammeln, auf LKW des AN laden, Mengenermittlung nach Aufmaß,
die Entsorgung wird gesondert vergütet.
Menge: 10,000 m

**1.1.90 Warmwasserspeicher und Wärmetauscher demontieren**
Warmwasserbereitungsanlage bestehend aus:

Warmwasserspeicher und separatem Wärmetauscher demontieren, trennen und sortieren nach Werkstoffen einschl. Auf- und Abladen, Installationsort: Heizraum im KG

Warmwasserbereiterinhalt:  750 l
Material Edelstahl
Wärmedämmung: Schaumstoff mit
  Kunststoffummantelung

Wärmetauscher 100 kW aus Edelstahl ca 25 kg
inkl. Entsorgung
Menge: 1,000 St

**1.1.100 Entleerung Heizungsanlage**
Entleerung des kompletten Heizungswassernetzes des Gebäudes, bestehend aus:

- ca. 600 lfdm Rohrleitungssystem, DN 15 bis DN 50
- 52 Stück Heizkörper
- 2 Stück Verteiler

Wasserinhalt:  ca. 1.200 L

Einleiten des Anlagenwassers in das Abwassernetz
Menge: 1,000 St

**1.1.110 Heizungsverteiler demontieren, trennen**
Heizungsverteiler demontieren, trennen und sortieren nach Werkstoffen, einschließlich Auf- und Abladen

Abmessungen: DN 125 x 1400 mm

einschl. Entleeren des Bauelementes und Schützen der Rohranschlüsse gegen Verschmutzung, mit Demontieren von Konsolen, Halterungen, Auflagekonstruktionen, Verschraubungen, Armaturen und Anschlussleitungen, mit Dämmung, Abbruch der Dämmung wird gesondert vergütet, im genutzten Gebäude, Arbeitshöhe über Gelände/Fußboden bis
4 m.
Menge: 2,000 St

**1.1.120 Heizkessel Guss abbrechen schadstoffbelastet 150-250kg v.Hand Stoffe laden LKW AN ges.Vergüt.Entsorg.**
STLB-Bau 2025-10 084
Abbruch Heizkessel, aus Gusseisen, mit Dämmung, Abbruch der Dämmung wird gesondert vergütet, im Rahmen einer Totalabbruchmaßnahme, schadstoffbelastet, Schadstoff Hochtemperaturwolle TRGS 558, Schadstoff 2 alte Mineralwolle TRGS 521,
Abfall ist gefährlich, vor Ort zerlegbar, Einzelgewicht über 150 bis 250 kg, Ausführung innerhalb des Bauwerks,
Arbeitshöhe
bis 3,5 m über der Standfläche des hierfür erforderlichen Gerüstes, Abbruch von Hand/mit handgeführten Kleingeräten, Ausführung staubarm TRGS 559,
aufgenommene Stoffe sammeln, in vom AG gestellten Behälter lagern, Behältergröße über 5 bis 7 m3, auf LKW des AN laden,
die Entsorgung wird gesondert vergütet.
Menge: 1,000 St

**1.1.130 Abbruch und Entsorgung Ölbrenner**
Abbruch und Entsorgung Ölbrenner

Der Brenner ist von der Ölleitung getrennt und noch am Kessel montiert.
Menge: 1,000 St

**1.1.140 Abbruch Abgas-Anschlussleitung DN 150**
Abbruch Abgas-Anschlussleitung DN 150, Stahlrohr
Menge: 4,000 m

**1.1.150 Rohrltg Formstück Stahl DN20-40 abbrechen nicht schadstoffbelastet v.Hand Stoffe laden transp. LKW AN ges.Vergüt.Entsorg.**
STLB-Bau 2025-10 084
Abbruch der Rohrleitung einschl. der Form- und Verbindungsstücke aus Stahl, Nenndurchmesser über DN 20 bis DN 40, im Gebäude, Ausführung im Erdgeschoss, Höhe bis 4 m, mit Dämmung, Abbruch der Dämmung wird gesondert vergütet, im Rahmen einer Teilabbruchmaßnahme, nicht schadstoffbelastet,
Abfall ist nicht gefährlich, Erschwernis gemäß Vorbemerkungen,
Abbruch von Hand/mit handgeführten Kleingeräten, aufgenommene Stoffe zur Entsorgung sortieren, sammeln, im Behälter des AN lagern, Behältergröße nach Wahl des AN, auf LKW des AN laden, transportieren zur zugelassenen Lagerfläche des AN,
die Entsorgung wird gesondert vergütet.
Menge: 50,000 m

**1.1.160 Rohrleitung Formstück Stahl AD 40-60mm abbrechen v.Hand laden transp. LKW AN nicht schadstoffbelastet**
STLB-Bau 2025-10 084
Abbruch der Rohrleitung einschl. der Form- und Verbindungsstücke aus Stahl, Außendurchmesser über 40 bis 60 mm, im Gebäude, Ausführung im Erdgeschoss, Höhe bis 4 m, mit Dämmung, Abbruch der Dämmung wird gesondert vergütet, im Rahmen einer Teilabbruchmaßnahme, nicht schadstoffbelastet,
Abfall ist nicht gefährlich, Erschwernis gemäß Vorbemerkungen,
Abbruch von Hand/mit handgeführten Kleingeräten, aufgenommene Stoffe zur Entsorgung sortieren, sammeln, im Behälter des AN lagern, Behältergröße nach Wahl des AN, auf LKW des AN laden, transportieren zur zugelassenen Lagerfläche des AN,
die Entsorgung wird gesondert vergütet.
Menge: 20,000 m

**1.1.170 Rohrleitung Formstück Stahl DN60-80 abbrechen v.Hand laden transp. LKW AN nicht schadstoffbelastet**
STLB-Bau 2025-10 084
Abbruch der Rohrleitung einschl. der Form- und Verbindungsstücke aus Stahl, Nenndurchmesser über DN 60 bis DN 80, im Gebäude, Ausführung im Erdgeschoss, Höhe bis 4 m, mit Dämmung, Abbruch der Dämmung wird gesondert vergütet, im Rahmen einer Teilabbruchmaßnahme, nicht schadstoffbelastet,
Abfall ist nicht gefährlich, Erschwernis gemäß Vorbemerkungen,
Abbruch von Hand/mit handgeführten Kleingeräten, aufgenommene Stoffe zur Entsorgung sortieren, sammeln, im Behälter des AN lagern, Behältergröße nach Wahl des AN, auf LKW des AN laden, transportieren zur zugelassenen Lagerfläche des AN,
die Entsorgung wird gesondert vergütet.
Menge: 10,000 m

**1.1.180 Pumpen mit Gewindeanschl. DN15 bis DN32,**
Pumpen mit Gewindeanschluss DN 15 bis DN 32, demontieren, trennen und sortieren nach Werkstoffen einschl. Auf- und Abladen im genutzen Gebäude
Menge: 7,000 St

**1.1.190 Pumpen mit Flanschanschl. DN50**
Pumpen mit Flanschanschluss DN 50 demontieren, trennen und sortieren nach Werkstoffen einschl. Auf- und Abladen im genutzen Gebäude
Menge: 1,000 St

**1.1.200 Absperrventile, Regelventile, Muffenanschluss**
Absperrventile, Regelventile, Schmutzfänger mit DN 15 bis
DN 32, demontieren, trennen und sortieren nach Werkstoffen einschließlich Auf- und Abladen, ohne Wärmedämmung im Gebäude
Menge: 8,000 St

**1.1.210 Absperrventile, Regelventile, Flansch, DN15-DN40**
Absperrventile, Regelventile, Schmutzfänger mit Flanschen und Gegenflansch DN 15 bis DN 40, demontieren, trennen und sortieren nach Werkstoffen einschließlich Auf- und Abladen, einschließlich Wärmedämmkappe mit verzinktem Blechmantel, im Gebäude
Menge: 6,000 St

**1.1.220 Absperrventile, Regelventile, DN 50- DN 65**
Absperrventile, Regelventile, Schmutzfänger mit Flanschen und Gegenflansch DN 50 bis DN 65, demontieren, trennen und sortieren nach Werkstoffen einschließlich Auf- und Abladen, einschließlich Wärmedämmkappe mit verzinktem Blechmantel, im Gebäude
Menge: 4,000 St

**1.1.230 Trinkwasserzähler-Passtück Flansch DN 50 demontieren**
Trinkwasserzähler-Passstück DN50" Flanschverbindungen demontieren, trennen und sortieren nach Werkstoffen einschl. Auf- und Abladen
Menge: 1,000 St

**1.1.240 Dämmung Rohrltg bis DN20 Mineralwolle kaschiert Alufolie Mantel Alu-Blech abbrechen schadstoffbelastet 0,3kN/m3 D 20mm v.Hand Stoffe laden LKW AN ges.Vergüt.Entsorg.**
STLB-Bau 2025-10 084
Abbruch der Dämmung der Rohrleitung, Nenndurchmesser bis DN 20, Dämmschicht aus Mineralwolle, mit Folie aus Aluminium kaschiert, Ummantelung aus Aluminiumblech, als Matte/Filz, mechanisch befestigt, im Rahmen einer Totalabbruchmaßnahme, schadstoffbelastet, Schadstoff alte Mineralwolle TRGS 521,
Abfall ist gefährlich, Wichte des Abbruchstoffes DIN EN 1991-1-1 0,3 kN/m3, Dämmschichtdicke 20 mm, Ausführung innerhalb des Bauwerks, Ausführung in allen Geschossen, Arbeitshöhe bis 3,65 m,
Abbruch von Hand/mit handgeführten Kleingeräten,
aufgenommene Stoffe sammeln, auf LKW des AN laden,
die Entsorgung wird gesondert vergütet.
Menge: 30,000 m

*Hinweis: Schadstoff-Entsorgung*

*Hinweis: KMF-Wolle:*
KMF-Mineralwolle:

Die ca. 35 Jahre alten Heizungsleitungen sind mit Mineralwolle isoliert.

Die KMF-Demontage erfolgt von sachkundigem Personal in der Heizzentrale im Souterrain.

Die ausgebaute KMF-Wolle ist fachgerecht in Säcken verpackt zu entsorgen. Ein Entsorgungsnachweis ist der Bauleitung vorzulegen.

*Hinweis: Hinweis: Expositionskategorie 3 nach TRGS 521*
Hinweis: Expositionskategorie 3 nach TRGS 521

Die vor 1990 installierten alten Heizungs- und Sanitärleitungen sind mit Mineralwolle isoliert.

Die KMF-Entsorgungsmaßnahme wird parallel mit der Rohrdemontage durchgeführt. Es ist unbedingt darauf zu achten, dass während der Entsorgungsarbeiten die Türen der betroffenen Räume geschlossen und ggf. abgeklebt sind. Ein Ausbreiten der KMF-Fasern außerhalb der Entsorgungsbereiche muss wirksam verhindert werden.

Die Entsorgungsarbeiten werden in mehreren Abschnitten durchgeführt. Die Unterbrechung zwischen den einzelnen Abschnitten kann einige Tage dauern. Ständige Koordination mit anderen Gewerken ist zwingend erforderlich!

Die Maßnahme ist gemäß TRGS 521, Expositionskategorie 3 durchzuführen.

Die ausgebaute KMF-Wolle ist fachgerecht zu entsorgen. Ein Entsorgungsnachweis ist der Bauleitung vorzulegen.

**1.1.250 Pauschalkosten für den kompletten**
Pauschalkosten für den kompletten Abtransport des gesamten demontierten Altmaterials, einschließlich der erforderlichen Containergestelltung, Transport- und Entsorgungskosten für die folgenden Positionen.
Menge: 1,000 St

**1.1.260 Schleuse KMF-Entsorgungsbereich**
Schleuse vor Heizraumtür, einschl. Dichtungs- und Befestigungsmaterial aufbauen, nach Abschluss der Entsorgungsarbeiten gründlich reinigen und wieder abbauen
Menge: 1,000 St

**1.1.270 KMF-Isolierung, mit Aluminiumfolie**
KMF-Isolierung, mit Aluminiumfolie kaschiert, der einzelnen oder in einem Paket verlegten Rohrleitungen DN 15 bis DN 32, einschl. Formteile, demontieren, nach Material trennen und entsorgen einschl. Auf- und Abladen
Menge: 10,000 m

**1.1.280 KMF-Isolierung mit Aluminiumfolie und zusätzlicher PVC-Folie**
KMF-Isolierung der einzelnen oder in einem Paket verlegten Rohrleitungen DN 15 bis DN 32, einschl. Formteile, einschl. Ummantelung aus PVSC-Folie, demontieren, nach Material trennen und entsorgen einschl. Auf- und Abladen
Menge: 5,000 m

**1.1.290 KMF-Isolierung mit Aluminiumfolie und zusätzlicher PVC-Folie**
KMF-Isolierung der einzelnen oder in einem Paket verlegten Rohrleitungen DN 15 bis DN 32, einschl. Formteile, einschl. Ummantelung aus PVSC-Folie, demontieren, nach Material trennen und entsorgen einschl. Auf- und Abladen
Menge: 5,000 m

**1.1.300 KMF-Isolierung der Rohrleitungen bis DN 25, Blechmantel**
KMF-Isolierung der Rohrleitungen DN 15 bis DN 25, einschl. Formteile, einschl. Ummantelung aus Stahlblech, demontieren, nach Material trennen, in reißfeste Bigbags luftdicht verpacken und entsorgen einschl. Auf- und Abladen
Menge: 60,000 m

**1.1.310 KMF-Isolierung der Rohrleitungen DN 32 bis DN 40 Blechmantel**
KMF-Isolierung der Rohrleitungen DN 32 bis DN 40, einschl. Formteile, einschl. Ummantelung aus Stahlblech, demontieren, nach Material trennen, in reißfeste Bigbags luftdicht verpacken und entsorgen einschl. Auf- und Abladen
Menge: 40,000 m

**1.1.320 KMF-Isolierung Rohrleitungen DN 50 Blechmantel**
KMF-Isolierung der DN 50 einschl. Ummantelung aus Stahlblech demontieren, nach Material trennen, in reißfeste Bigbags luftdicht verpacken und entsorgen, einschl. Auf- und Abladen
Menge: 30,000 m

**1.1.330 Reinigung und Restfaserbindung an Wänden, Decken, Böden**
Reinigung und Restfaserbindung

Reinigung, Feinreinigung und Restfaserbindung an Decken, Wänden und Böden aus Putz, Beton, Estrich unabhängig der Oberflächenstruktur wie in den Vorbemerkungen beschrieben.
Menge: 210,000 m²

**1.1.340 Vorhaltung, Gestellung und Umsetzen der**
Vorhaltung und Gestellung der technischen Geräte (Unterdruckgeräte, Industriesauger etc.) für die Durchführung der KMF-Entsorgungsarbeiten nach TRGS 521.

Die Demontagearbeiten sind ausschließlich im Heizraum im Kellegeschoss asuzuführen.
Menge: 1,000 St

**1.1.350 Aufwand für die Einhaltung der Schutzmaßnahmen nach TRGS 521**
Aufwand für die Einhaltung der Schutzmaßnahmen für die ausführenden Mitarbeiter der KMF-Entsorgungsarbeiten gemäß TRGS 521
Menge: 1,000 St

**1.1.360 Freimessen des Arbeitsbereiches**
Feststellung der ordnungsgemäßen KMF-Entsorgung nach den Demontage und Reingungsarbeiten duch eine Schadstoffmessung.
Menge: 1,000 St

*Hinweis: Stundenlohnarbeiten sind nur auf*
Stundenlohnarbeiten sind nur auf besondere Anweisung der Bauleitung auszuführen. Die angebotenen Verrechnungssätze sind unter Beachtung der preisrechtlichen Vorschriften zu ermitteln und gelten unabhängig von der Anzahl der abzurechnenden Stunden einschl. sämtlicher Zuschläge wie Sozialabgaben, Gewinn, Auslösung, Hitze- und Schmutzzulage, Wegegelder, einschl. Arbeitgeberzulage zur Vermögensbildung usw.

Die Stundensätze gelten auch für Nachunternehmerleistungen.

Zuschläge für Über-, Sonntags- und Feiertagsstunden werden nach den üblichen Tarifsätzen abgerechnet.

Tagelohnarbeiten werden nur anerkannt und vergütet, wenn diese vor Ausführung der Arbeiten durch die örtliche Bauleitung beauftragt worden sind.

**1.1.370 Stunden z. N. für Leistungen eines**
Stunden z. N. für Leistungen eines Entsorgungs-Facharbeiters
Menge: 5,000 h

*Hinweis: Asbestentsorgung Flanschverbindungen:*
Asbestentsorgung Flanschverbindungen:

An den Flanschverbindungen der Heizleitungen der Unterstationen ist mit festgebundenen chrysotilhaltigen Flanschdichtungen zu rechnen. Diese sind fachgerecht auszubauen, ohne die Flanschverbindungen zu öffnen oder zu lösen, zu entfernen und luftdicht in "Bags" zu verpacken. Die Deponiegebühren und die Transportkosten sind mit einzukalkulieren.

Bei Antreffen asbesthaltiger Stoffe sind die Arbeiten entsprechend der TRGS 519/521 bei den zuständigen Behörden und der Berufsgenossenschaft zu melden.

Die Entsorgung asbesthaltiger Abfälle ist rechtzeitig vor der Abfuhr bei den Ämtern und der Deponie schriftlich zu beantragen.

Der Entsorgungsnachweis (Deponienachweis) ist zu erbringen.

**1.1.380 asbesthaltige Flanschverbindungen DN 15 - DN 32**
asbesthaltige Flanschverbindungen DN 15 bis DN 32
Menge: 12,000 St

**1.1.390 asbesthaltige Flanschverbindungen DN 40 - DN 50**
asbesthaltige Flanschverbindungen DN 40 bis DN 50
Menge: 22,000 St

**1.1.400 Wärmedämm-Gewebematratzen DN 15 -DN 50 dmontieren**
Wärmedämm-Gewebematratzen für Heizungsarmaturen (Absperrventile, Regelventile, Schmutzfänger und Flanschverbindungen), mit Mineralwolle gefüllt, demontieren und auf eine dafür vorgesehene Deponie entsorgen

Armaturennennweite: DN 15 bis DN 50
Menge: 8,000 St

**1.1.410 Dämmung Heizkessel Feuerungseinr. Mineralwolle Mantel farbbesch.Stahlblech abbrechen schadstoffbelastet 0,3kN/m3 D 50mm v.Hand Stoffe laden LKW AN ges.Vergüt.Entsorg.**
STLB-Bau 2025-10 084
Abbruch der Dämmung des Heizkessels mit Feuerungseinrichtung, Dämmschicht aus Mineralwolle, ohne Kaschierung, Ummantelung aus farbbeschichtetem Stahlblech, als Matte/Filz, mechanisch befestigt, im Rahmen einer Totalabbruchmaßnahme, schadstoffbelastet, Schadstoff Hochtemperaturwolle TRGS 558, Schadstoff 2 alte Mineralwolle TRGS 521,
Abfall ist gefährlich, Wichte des Abbruchstoffes DIN EN 1991-1-1 0,3 kN/m3, Dämmschichtdicke 50 mm, Ausführung innerhalb des Bauwerks, Ausführung in allen Geschossen, Arbeitshöhe bis 3,65 m,
Abbruch von Hand/mit handgeführten Kleingeräten,
aufgenommene Stoffe sammeln, auf LKW des AN laden,
die Entsorgung wird gesondert vergütet.
Menge: 5,000 m2

**1.1.420 Abbruch Wärmedämmung Abgasleitung**
Abbruch Wärmedämmung Abgasleitung, bestehend aus Mineralwolle, als Matte

Materialstärke: 50mm

einschl. Blechummantelung

Schadstoff:  alte Mineralwolle
Menge: 1,000 m²

#### Bereich 1.2 Demontage Sanitär Werkhof 2

**1.2.10 Kosten für den Abtransport des demontierten Altmaterials**
Kosten für den kompletten Abtransport des gesamten demontierten Altmaterials, einschließlich Transport- und Entsorgungskosten für die folgenden Positionen
Menge: 1,000 St

**1.2.20 Entleerung des kompletten Trinkwassernetzes**
Entleerung des kompletten Trinkwassernetzes des Gebäudes bestehend aus:

- ca. 200 lfdm Rohrleitungssystem aus verzinktem Stahl und
  Kupfer, DN 15 bis DN 40

Einleiten des Anlagenwassers ins Abwassernetz.
Menge: 1,000 St

**1.2.30 Rohrltg Formstück Befest. Armatur Kupfer AD bis 20mm abbrechen nicht schadstoffbelastet Geräteeinsatz mgl. Stoffe laden LKW AN ges.Vergüt.Entsorg.**
STLB-Bau 2025-10 084
Abbruch der Rohrleitung einschl. der Form- und Verbindungsstücke, Befestigungen und Armaturen, aus Kupfer, Außendurchmesser bis 20 mm, im Gebäude, Ausführung im Kellergeschoss, Höhe bis 4 m, im Rahmen einer Totalabbruchmaßnahme, nicht schadstoffbelastet,
Abfall ist nicht gefährlich, Erschwernis gemäß Abbruchplan,
Geräteeinsatz ist möglich, max. Gesamtgewicht der Geräte ohne Beschränkung,
aufgenommene Stoffe sammeln, im Behälter des AN lagern, Behältergröße nach Wahl des AN, auf LKW des AN laden,
die Entsorgung wird gesondert vergütet, Ausführung gemäß Einzelbeschreibung,
Einzelbeschreibungs-Nr 'Die Rohrleitungen sind mit einer Elastomerschaum-Wärmedämmung (Materialstärke 9mm) versehen, die Demontage und Entsorgung der Dämmung muss mit einkalkuliert werden'
.
Menge: 20,000 m

**1.2.40 Rohrleitung Formstück Befest. Armatur Kupfer AD 20-40mm abbrechen Geräteeinsatz mgl. laden LKW AN schadstoffbelastet**
STLB-Bau 2025-10 084
Abbruch der Rohrleitung einschl. der Form- und Verbindungsstücke, Befestigungen und Armaturen, aus Kupfer, Außendurchmesser über 20 bis 40 mm, im Gebäude, Ausführung in allen Geschossen, Höhe bis 4 m, mit Dämmung, Abbruch der Dämmung wird gesondert vergütet, im Rahmen einer Totalabbruchmaßnahme, schadstoffbelastet, Schadstoff alte Mineralwolle TRGS 521,
Abfall ist gefährlich, Erschwernis gemäß Abbruchplan,
Geräteeinsatz ist möglich, max. Gesamtgewicht der Geräte ohne Beschränkung,
aufgenommene Stoffe sammeln, im Behälter des AN lagern, Behältergröße nach Wahl des AN, auf LKW des AN laden,
die Entsorgung wird gesondert vergütet.
Menge: 7,000 m

**1.2.50 Rohrleitung Formstück Befest. Kunststoff DN40-60 abbrechen v.Hand laden LKW AN nicht schadstoffbelastet**
STLB-Bau 2025-10 084
Abbruch der Rohrleitung einschl. der Form- und Verbindungsstücke und Befestigungen, aus Kunststoff, Nenndurchmesser über DN 40 bis DN 60, im Gebäude, im Dachgeschoss, Höhe bis 4 m, im Rahmen einer Teilabbruchmaßnahme, nicht schadstoffbelastet,
Abfall ist nicht gefährlich,
Abbruch von Hand/mit handgeführten Kleingeräten, aufgenommene Stoffe zur Entsorgung sortieren, sammeln, auf LKW des AN laden, Mengenermittlung nach Aufmaß,
die Entsorgung wird gesondert vergütet.
Menge: 3,000 m

**1.2.60 Rohrleitung Formstück Befest. Kunststoff DN100-150 abbrechen v.Hand laden LKW AN nicht schadstoffbelastet**
STLB-Bau 2025-10 084
Abbruch der Rohrleitung einschl. der Form- und Verbindungsstücke und Befestigungen, aus Kunststoff, Nenndurchmesser über DN 100 bis DN 150, im Gebäude, im Dachgeschoss, Höhe bis 4 m, im Rahmen einer Teilabbruchmaßnahme, nicht schadstoffbelastet,
Abfall ist nicht gefährlich,
Abbruch von Hand/mit handgeführten Kleingeräten, aufgenommene Stoffe zur Entsorgung sortieren, sammeln, auf LKW des AN laden, Mengenermittlung nach Aufmaß,
die Entsorgung wird gesondert vergütet.
Menge: 3,000 m

**1.2.70 Dämmung Rohrleitung DN40-60 Mineralwolle kaschiert Aluminiumfolie abbrechen 0,3kN/m3 D 40mm v.Hand laden LKW AN schadstoffbelastet**
STLB-Bau 2025-10 084
Abbruch der Dämmung der Rohrleitung, Nenndurchmesser über DN 40 bis DN 60, Dämmschicht aus Mineralwolle, mit Folie aus Aluminium kaschiert, als Matte/Filz, mechanisch befestigt, im Rahmen einer Totalabbruchmaßnahme, schadstoffbelastet, Schadstoff Hochtemperaturwolle TRGS 558,
Abfall ist gefährlich, Wichte des Abbruchstoffes DIN EN 1991-1-1 0,3 kN/m3, Dämmschichtdicke 40 mm, Ausführung innerhalb des Bauwerks, Ausführung in allen Geschossen, Arbeitshöhe bis 3,65 m,
Abbruch von Hand/mit handgeführten Kleingeräten,
aufgenommene Stoffe sammeln, auf LKW des AN laden,
die Entsorgung wird gesondert vergütet.
Menge: 3,000 m

**1.2.80 Warm-Wasserspeicher Stahl abbrechen nicht schadstoffbelastet 500l 100-150kg v.Hand Stoffe**
Abbruch Warm-/Wasserspeicher, aus Stahl, im Rahmen einer Totalabbruchmaßnahme, nicht schadstoffbelastet, Abfall ist nicht gefährlich, Speichervolumen 500 l, Einzelgewicht über
100 bis 150 kg, Ausführung innerhalb des Bauwerks, Ausführung im Kellergeschoss, Abbruch von Hand/mit handgeführten Kleingeräten, aufgenommene Stoffe sammeln, und auf der Baustelle lagern.

Der Warmwasserbereiter ist mit einer PUR-Schaumstoff- Wärmedämmung versehen
Menge: 1,000 St

**1.2.90 Ausdehnungsgefäß 20L demontieren**
Abbruch Trinkwasser-ausdehnungsfäß im Rahmen einer Totalabbruchmaßnahme, nicht schadstoffbelastet, Abfall ist nicht gefährlich, Speichervolumen 20 l, Einzelgewicht über
0 bis 10 kg, Ausführung innerhalb des Bauwerks, Ausführung im Kellergeschoss, Abbruch von Hand/mit handgeführten Kleingeräten, aufgenommene Stoffe sammeln, und auf der Baustelle lagern
Menge: 1,000 St

### Titel 2 Sanitäre Installationen Bäckerei

#### Bereich 2.1 Abwasserleitungen und Zubehör

*Hinweis: Abwasserleitung schallgedämmt aus PP-Rohr*

**2.1.10 Abwasserleitung aus PP-Rohr, DN 50**
*** Bezugsbeschreibung
Abwasserleitung aus PP-Rohr, DN 50

als schalldämmendes Abflusssystem für Entwässerungsanlagen nach DIN EN 12056 und DIN 1986-100.

Steckverbindung mit Muffe und Dichtung. Voll kompatibel zu Stecksystemen nach DIN 1451-1

3-schichtiges, mineralstoffverstärktes Verbundrohr aus halogenfreien Kunststoffen, Innenschicht aus PP, schalldämmende Mittelschicht aus PP-MV mineralstoffverstärkt, Außenschicht aus PP. Steckmuffe mit Dichtung.

Schallschutz:
Nachweis der schalldämmenden Eigenschaften des Systems auf Grundlage der VDI Richtlinie 4100 bzw. DIN 4109 durch entsprechende, vergleichbare Prüfberichte eines unabhängigen und anerkannten Prüfinstituts nach DIN E 14366.

Heißwasserbeständig bis 97° C, Verlegung in Gebäuden, Form- und Verbindungsstücke werden gesondert vergütet, einschl. Dichtringen,

Montagehöhe über Gelände/Fußboden bis 3,5 m
einschl. Rohrbefestigungen
Menge: 3,000 m

**2.1.20 Abwasserleitung, jedoch DN 75**
*** wie Position 2.1.10
Menge: 6,000 m

**2.1.30 Abwasserleitung, jedoch DN 110**
*** wie Position 2.1.10
Menge: 6,000 m

**2.1.40 Abwasserleitung, jedoch DN 125**
*** wie Position 2.1.10
Menge: 2,000 m

*Hinweis: Bogen, schallgedämmt aus PP-Rohr*

**2.1.50 Bogen füt Abwasserrohr, PP-Rohr DN50**
*** Bezugsbeschreibung
Bogen für Abwasserrohr, PP-Rohr DN50

als schalldämmendes Abflusssystem für Entwässerungsanlagen nach DIN EN 12056 und DIN 1986-100.

Steckverbindung mit Muffe und Dichtung. Voll kompatibel zu Stecksystemen nach DIN 1451-1

3-schichtiges, mineralstoffverstärktes Verbundrohr aus halogenfreien Kunststoffen, Innenschicht aus PP, schalldämmende Mittelschicht aus PP-MV mineralstoffverstärkt, Außenschicht aus PP. Steckmuffe mit Dichtung.

Schallschutz:
Nachweis der schalldämmenden Eigenschaften des Systems auf Grundlage der VDI Richtlinie 4100 bzw. DIN 4109 durch entsprechende, vergleichbare Prüfberichte eines unabhängigen und anerkannten Prüfinstituts nach DIN E 14366.

Heißwasserbeständig bis 97° C, Verlegung in Gebäuden, Form- und Verbindungsstücke werden gesondert vergütet, einschl. Dichtringen

Montagehöhe über Gelände/Fußboden bis 3,5 m einschl. Rohrbefestigungen
Menge: 6,000 St

**2.1.60 Bogen für Abwasserleitung, jedoch DN 75**
*** wie Position 2.1.50
Menge: 10,000 St

**2.1.70 Bogen für Abwasserleitung, jedoch DN 110**
*** wie Position 2.1.50
Menge: 4,000 St

**2.1.80 Bogen für Abwasserleitung, jedoch DN 125**
*** wie Position 2.1.50
Menge: 4,000 St

*Hinweis: Abzweig, schallgedämmt aus PP-Rohr*

**2.1.90 Abzweig aus PP-Rohr DN 50/50**
*** Bezugsbeschreibung
Abzweig aus PP-Rohr DN 50/50

als schalldämmendes Abflusssystem für Entwässerungsanlagen nach DIN EN 12056 und DIN 1986-100.

Steckverbindung mit Muffe und Dichtung. Voll kompatibel zu Stecksystemen nach DIN 1451-1

3-schichtiges, mineralstoffverstärktes Verbundrohr aus halogenfreien Kunststoffen, Innenschicht aus PP, schalldämmende Mittelschicht aus PP-MV mineralstoffverstärkt, Außenschicht aus PP. Steckmuffe mit Dichtung.

Schallschutz:
Nachweis der schalldämmenden Eigenschaften des Systems auf Grundlage der VDI Richtlinie 4100 bzw. DIN 4109 durch entsprechende, vergleichbare Prüfberichte eines unabhängigen und anerkannten Prüfinstituts nach DIN E 14366.

Heißwasserbeständig bis 97° C, Verlegung in Gebäuden, Form- und Verbindungsstücke werden gesondert vergütet, einschl. Dichtringen

Montagehöhe über Gelände/Fußboden bis 3,5 m
einschl. Rohrbefestigungen
Menge: 1,000 St

**2.1.100 Abzweig aus PP-Rohr, jedoch DN 75/75**
*** wie Position 2.1.90
Menge: 1,000 St

**2.1.110 Abzweig aus PP-Rohr, jedoch DN 110/110**
*** wie Position 2.1.90
Menge: 2,000 St

**2.1.120 Abzweig aus PP-Rohr, jedoch DN 125/125**
*** wie Position 2.1.90
Menge: 1,000 St

*Hinweis: Übergangsrohr für Abwasserleitung aus PP-Rohr*
Übergangsrohr schallgedämmt aus PP-Rohr

**2.1.130 Übergangsrohr, aus PP-Rohr DN/OD 75/50,**
*** Bezugsbeschreibung
Übergangsrohr, aus PP-Rohr DN/OD 75/50,

als schalldämmendes Abflusssystem für Entwässerungsanlagen nach DIN EN 12056 und DIN 1986-100.

Steckverbindung mit Muffe und Dichtung. Voll kompatibel zu Stecksystemen nach DIN 1451-1

3-schichtiges, mineralstoffverstärktes Verbundrohr aus halogenfreien Kunststoffen, Innenschicht aus PP, schalldämmende Mittelschicht aus PP-MV mineralstoffverstärkt, Außenschicht aus PP. Steckmuffe mit Dichtung.

Schallschutz:
Nachweis der schalldämmenden Eigenschaften des Systems auf Grundlage der VDI Richtlinie 4100 bzw. DIN 4109 durch entsprechende, vergleichbare Prüfberichte eines unabhängigen und anerkannten Prüfinstituts nach DIN E 14366.

Heißwasserbeständig bis 97° C, Verlegung in Gebäuden, Form- und Verbindungsstücke werden gesondert vergütet, einschl. Dichtringen

Montagehöhe über Gelände/Fußboden bis 3,5 m einschl. Rohrbefestigungen
Menge: 1,000 St

**2.1.140 Übergangsrohr, jedoch DN 110/75**
*** wie Position 2.1.130
Menge: 1,000 St

**2.1.150 Übergangsrohr, jedoch DN 125/110**
*** wie Position 2.1.130
Menge: 1,000 St

*Hinweis: Passstück für Abwasserleitung aus PP-Rohr*
Passstück schallgedämmt aus PP-Rohr

**2.1.160 Passstück aus PP-Rohr DN 50**
*** Bezugsbeschreibung
Passstück aus PP-Rohr DN 50

als schalldämmendesAbflusssystem für Entwässerungsanlagen nach DIN EN 12056 und DIN 1986-100.

Steckverbindung mit Muffe und Dichtung. Voll kompatibel zu Stecksystemen nach DIN 1451-1

3-schichtiges, mineralstoffverstärktes Verbundrohr aus
halogenfreien Kunststoffen, Innenschicht aus PP, schalldämmende Mittelschicht aus PP-MV mineralstoffverstärkt, Außenschicht aus PP. Steckmuffe mit Dichtung.

Schallschutz:
Nachweis der schalldämmenden Eigenschaften des Systems auf Grundlage der VDI Richtlinie 4100 bzw. DIN 4109 durch entsprechende, vergleichbare Prüfberichte eines unabhängigen und anerkannten Prüfinstituts nach DIN E 14366.

Heißwasserbeständig bis 97° C, Verlegung in Gebäuden, Form- und Verbindungsstücke werden gesondert vergütet, einschl. Dichtringen

Montagehöhe über Gelände/Fußboden bis 3,5 m einschl. Rohrbefestigungen
Menge: 2,000 St

**2.1.170 Passstück aus PP-Rohr, jedoch DN 75**
*** wie Position 2.1.160
Menge: 2,000 St

**2.1.180 Passstück aus PP-Rohr, jedoch DN 100**
*** wie Position 2.1.160
Menge: 2,000 St

**2.1.190 Passstück aus PP-Rohr, jedoch DN 125**
*** wie Position 2.1.160
Menge: 1,000 St

**2.1.200 Bodenablauf Geruchverschluss Guss DN100 Reinigungsöffnung Abgang senkr. Aufsatzstück Stahl niro Klebeflansch höhenverstellb. Aufsatzstück Rostrahmen Stahl niro Rost Stahl niro rutschhemmend Rutschgr.ArbeitR10 lose eingelegt B 125-150mm L 125-150mm**
STLB-Bau 2025-10 044
Bodenablauf DIN EN 1253-1 mit Geruchverschluss mit einer Sperrwasserhöhe von mind. 50 mm, aus Gusseisen, DN 100, mit Reinigungsöffnung, Abgang senkrecht, Gehäuse epoxiert, mit Aufsatzstück aus nichtrostendem Stahl, mit Klebeflansch, stufenlos höhenverstellbar, mit Rostrahmen aus nichtrostendem Stahl, mit Rost aus nichtrostendem Stahl, rutschhemmend, Bewertungsgruppe Rutschgefahr R 10 ASR A1.5, lose eingelegt, Rost-/Plattenbreite über 125 bis 150 mm, Rost-/Plattenlänge über 125 bis 150 mm.
Menge: 1,000 St

**2.1.210 Abwasserhebeanlage 1Pumpe Steuerungseinheit**
STLB-Bau 2025-10 046
Abwasserhebeanlage für fäkalienfreies Abwasser DIN EN 12050-2, heißwasserbeständig, Brandverhaltensklasse DIN EN 13501-1 A2 -s1, d0 (nichtbrennbar),
Volumenstrom '2.5' m3/h,
Förderhöhe '5' m, Zulauf DN 50, Anschluss druckseitig DN 40, einschl. Behälter, mit einem Pumpenaggregat, Motor und Hydraulikteil im Medium, Freistromlaufrad, Bemessungsbetriebsspannung 230 V AC, Direkteinschaltung, Steuerungseinheit, anschlussfertig verdrahtet, Schutzart IP 54 DIN EN 60529 (VDE 0470-1), als Wandverteiler, Leistungsteil mit den elektrischen Leistungs- und Schaltungsbaugruppen, mit Abgangssicherung, mit Hauptschalter, Hauptsicherung und Phasenkontrollleuchten, mit Niveauregelung, mit Trockenlaufsicherung, akustische Alarmmeldung bei zu hohem Wasserstand, Sammelstörmeldung mit potentialfreiem Kontakt, Betriebsbereitschaftsmeldung mit potentialfreiem Kontakt.
Menge: 1,000 St

**2.1.220 Druckrohr PE80 Abwasser AD/WD 50/1,8mm**
Druckrohr aus PE 80 DIN 8074 und DIN 8075 für Abwasser, Außendurchmesser 50 mm, Wanddicke 1,8 mm, in geraden Längen, mit glatten Enden.
Menge: 6,000 m

**2.1.230 Bogen PE-Rohr heißwasserbest. schallgedämmt DN/OD50**
Bogen, für Abwasserleitung aus PE-Rohr, heißwasserbeständig und schallgedämmt, DN/OD 50.
Menge: 4,000 St

*Hinweis: Anschluss an vorhandene Abwasserleitung*

**2.1.240 Anschluss an Grundleitung DN 100**
Anschluss an Grundleitung DN 100 Guss-Rohr herstellen, einschl. aller erforderlichen Form- und Verbindungsstücke

Anzuschließende Guss-Abwasserleitung DN 100
Menge: 1,000 St

**2.1.250 Anschluss an Grundleitung DN 125**
Anschluss an Grundleitung DN 125 Guss-Rohr herstellen, einschl. aller erforderlichen Form- und Verbindungsstücke

Anzuschließende Guss-Abwasserleitung DN 100
Menge: 1,000 St

#### Bereich 2.2 Trinkwasserleitungen und Zubehör

**2.2.10 Rohrleitung aus Kupferrohr, AD 15 mm, einsch Befestigung**
*** Bezugsbeschreibung
Rohrleitung aus Kupferrohr, AD 15 mm

Rohrleitung aus Kupferrohr DIN EN 1057, nahtlos, für Trinkwasser kalt, mit Eignungsnachweis DIN 1988-200, Verbindung durch Pressen nach DVGW GW 2, mit Verpresstkennzeichnung, einschl. Schweiß- bzw. Löt- und Dichtungsmittel, sowie Herstellen der Verbindungen, Form- und Verbindungsstücke werden gesondert vergütet einschl. Rohrbefestigungen schalldedämmt, Verlegung in Gebäuden, Montagehöhe über Gelände/Fußboden bis 3,5 m.
Menge: 12,000 m

**2.2.20 Rohrleitung aus Kupferrohr, jedoch AD 22**
*** wie Position 2.2.10
Rohrleitung aus Kupferrohr, jedoch AD 22 mm
Menge: 4,000 m

**2.2.30 Rohrleitung aus Kupferrohr, jedoch AD 28**
*** wie Position 2.2.10
Rohrleitung aus Kupferrohr, jedoch AD 28 mm
Menge: 4,000 m

**2.2.40 Rohrleitung aus Kupferrohr, jedoch AD 35**
*** wie Position 2.2.10
Rohrleitung aus Kupferrohr, jedoch AD 35 mm
Menge: 10,000 m

**2.2.50 Rohrleitung aus Kupferrohr, jedoch AD 42**
*** wie Position 2.2.10
Rohrleitung aus Kupferrohr, jedoch AD 42 mm
Menge: 12,000 m

*Hinweis: Bogen als Pressfitting*

**2.2.60 Press-Bogen aus Kupfer, AD 15 mm**
*** Bezugsbeschreibung
Press-Bogen aus Kupfer, AD 15 mm als Pressfitting, mit Verpresstkennzeichnung, über 45 bis 90 Grad, aus Kupfer, mit Pressmuffe, für Rohrleitung aus Kupferrohr DIN EN 1057, nahtlos
Menge: 10,000 St

**2.2.70 Press-Bogen aus Kupfe, jedoch AD 22 mm**
*** wie Position 2.2.60
Press-Bogen aus Kupfer, jedoch AD 22 mm
Menge: 4,000 St

**2.2.80 Press-Bogen aus Kupfe, jedoch AD 28 mm**
*** wie Position 2.2.60
Press-Bogen aus Kupfer, jedoch AD 28 mm
Menge: 4,000 St

**2.2.90 Press-Bogen aus Kupfe, jedoch AD 35 mm**
*** wie Position 2.2.60
Press-Bogen aus Kupfer, jedoch AD 35 mm
Menge: 8,000 St

**2.2.100 Press-Bogen aus Kupfe, jedoch AD 42 mm**
*** wie Position 2.2.60
Press-Bogen aus Kupfer, jedoch AD 42 mm
Menge: 10,000 St

*Hinweis: Muffe als Pressfitting*

**2.2.110 Press-Muffe aus Kupfer, AD 15 mm**
*** Bezugsbeschreibung
Press-Muffe aus Kupfer, AD 15 mm
Muffe als Pressfitting, mit Verpresstkennzeichnung, aus Kupfer, für Rohrleitung aus Kupferrohr DIN EN 1057, nahtlos
Menge: 2,000 St

**2.2.120 Press-Muffe aus Kupfer, jedoch AD 22 mm**
*** wie Position 2.2.110
Menge: 2,000 St

**2.2.130 Press-Muffe aus Kupfer, jedoch AD 28 mm**
*** wie Position 2.2.110
Menge: 2,000 St

**2.2.140 Press-Muffe aus Kupfer, jedoch AD 35 mm**
*** wie Position 2.2.110
Menge: 2,000 St

**2.2.150 Press-Muffe aus Kupfer, jedoch AD 42 mm**
*** wie Position 2.2.110
Menge: 2,000 St

*Hinweis: T-Stück als Pressfitting*

**2.2.160 Press-T-Stück aus Kupfer 15 mm,**
*** Bezugsbeschreibung
Press-T-Stück aus Kupfer 15 mm,
größter AD 15 mm T-Stück als Pressfitting, mit Verpresstkennzeichnung, aus Kupfer, für Rohrleitung aus Kupferrohr DIN EN 1057 nahtlos
Menge: 1,000 St

**2.2.170 Press-T-Stück aus Kupfer 22 mm,**
Press-T-Stück aus Kupfer 22 mm,
größter AD 22 mm T-Stück als Pressfitting, mit Verpresstkennzeichnung, aus Kupfer, für Rohrleitung aus Kupferrohr DIN EN 1057 nahtlos
Menge: 2,000 St

**2.2.180 Press-T-Stück aus Kupfer, jedoch 28mm**
*** wie Position 2.2.160
Press-T-Stück aus Kupfer, jedoch 28 mm
Menge: 1,000 St

**2.2.190 Press-T-Stück aus Kupfer, jedoch 35 mm**
*** wie Position 2.2.160
Menge: 2,000 St

**2.2.200 Press-T-Stück aus Kupfer, jedoch 42 mm**
*** wie Position 2.2.160
Menge: 2,000 St

*Hinweis: Reduzierstück als Pressfitting*

**2.2.210 Press-Red-Stück aus Kupfer 18 mm,**
*** Bezugsbeschreibung
Press-Red-Stück aus Kupfer 18 mm, größter AD 18 mm Press-T-Stück aus Kupfer, größter AD 15 mm T-Stück als Pressfitting, mit Verpresstkennzeichnung, aus Kupfer, für Rohrleitung aus Kupferrohr DIN EN 1057 nahtlos
Menge: 1,000 St

**2.2.220 Red-Stück aus Kupfer, jedoch AD 28 mm**
*** wie Position 2.2.210
Menge: 1,000 St

**2.2.230 Red-Stück aus Kupfer, jedoch AD 35 mm**
*** wie Position 2.2.210
Menge: 2,000 St

**2.2.240 Red-Stück aus Kupfer, jedoch AD 42 mm**
*** wie Position 2.2.210
Menge: 1,000 St

*Hinweis: Wandscheibe in Eckform als Pressfitting*

**2.2.250 Press-Eck-Wandscheibe, 15 mm x 1/2"**
Press-Eck-Wandscheibe, 15 mm x 1/2"

Wandscheibe in Eckform als Pressfitting, mit Verpresstkennzeichnung, aus Rotgus, für Rohrleitung aus Kupferrohr DIN EN 1057, Pressanschluss DA 15 mm, Innengewinde 1/2"
Menge: 1,000 St

*Hinweis: Gerade Verschraubung als Pressfitting*

**2.2.260 Press-Verschraubung, 15 mm x 1/2"**
*** Bezugsbeschreibung
Press-Verschraubung, AD 15 mm x 1/2"

Gerade Verschraubung als Pressfitting aus Rotguss, mit Übergang auf Außengewinde, verschraubung flach dichtend, für Rohrleitung aus Kupferrohr DIN EN 1057
Menge: 1,000 St

**2.2.270 Press-Verschraubung, jedoch 28mm x 1"**
*** wie Position 2.2.260
Press-Verschraubung, jedoch 28 mm x 1"
Menge: 2,000 St

**2.2.280 Press-Verschraub. jedoch 35 mm x 1 1/4"**
*** wie Position 2.2.260
Press-Verschraub., jedoch 35 mm x 1 1/4"
Menge: 4,000 St

**2.2.290 Press-Verschraub. jedoch 42 mm x 1 1/2"**
*** wie Position 2.2.260
Press-Verschraub., jedoch 42 mm x 1 1/2"
Menge: 2,000 St

*Hinweis: Übergangsformteil aus Rotguss*

**2.2.300 Press-Übergangk, AD 15 mm x 1/2" IG**
*** Bezugsbeschreibung
Press-Übergangk, AD 15 mm x 1/2" IG

Übergangsformteil aus Rotguss, mit DVGW-Zulassung, für Trinkwasser geeignet, Pressmuffe auf Innengewinde
Menge: 5,000 St

**2.2.310 Press-Übergang, jedoch 22 mm x 3/4" IG**
*** wie Position 2.2.300
Menge: 1,000 St

**2.2.320 Press-Übergang, jedoch 28 mm x 1" IG**
*** wie Position 2.2.300
Press-Übergang, jedoch 28mm x 1" IG
Menge: 2,000 St

**2.2.330 Press-Übergang, jedoch 35 mm x 1 1/4" IG**
*** wie Position 2.2.300
Press-Übergang, jedoch 35 mm x 11/4" IG
Menge: 2,000 St

**2.2.340 Press-Übergang, jedoch 42 mm x 1 1/2" IG**
*** wie Position 2.2.300
Menge: 1,000 St

**2.2.350 Press-Übergang, jedoch 54 mm x 2" IG**
*** wie Position 2.2.300
Menge: 2,000 St

*Hinweis: Anschluss an Bestandsleitung aus Kupfer herstellen*

**2.2.360 Anschluss an Bestandsleitung DN 32**
Anschluss an Bestandsleitung DN 32 herstellen

Vorbereitung der Kupferleitung zum Wiederanschluss nach den Demontagearbeiten, einschließlich Entgraten der Bestandsleitung, Anschlussmaterial wird gesondert vergütet
Menge: 2,000 St

**2.2.370 Anschluss an Bestandsleitung DN 40**
Anschluss an Bestandsleitung DN 40 herstellen

Vorbereitung der Kupferleitung zum Wiederanschluss nach den Demontagearbeiten, einschließlich Entgraten der Bestandsleitung, Anschlussmaterial wird gesondert vergütet
Menge: 1,000 St

**2.2.380 Anschluss an Bestandsleitung DN 20**
Anschluss an Bestandsleitung DN 20 herstellen

Vorbereitung der Kupferleitung zum Wiederanschluss nach den Demontagearbeiten, einschließlich Entgraten der Bestandsleitung, Anschlussmaterial wird gesondert vergütet
Menge: 1,000 St

**2.2.390 Anschluss an Bestandsleitung DN 50**
Anschluss an Bestandsleitung DN 50 herstellen

Vorbereitung der Kupferleitung zum Wiederanschluss nach den Demontagearbeiten, einschließlich entgraten der Bestandsleitung, Anschlussmaterial wird gesondert vergütet
Menge: 2,000 St

#### Bereich 2.3 Rohrleitungsarmaturen und Zubehör

*Hinweis: Absperrventile*

**2.3.10 Absperrventil Rotguss DN 20**
Absperrventil DN 20 Rotguss Schrägsitz
Entleerungsventil PN16

Absperrventil mit Schallschutzprüfzeichen DIN EN ISO 3822-1 Klasse I, DIN EN 13959, für Trinkwasserleitung, mit Eignungsnachweis DIN 1988-200, Gehäuse, Oberteil und wasserberührende Teile der Innengarnitur aus Rotguss
DIN EN 1982, Schrägsitzform mit Entleerungsventil, mit wartungsfreier Spindelabdichtung mit EPDM-Lippendichtung, mit Schließfeder aus nichtrostendem Stahl, mit EPDM-Sitzdichtung, mit Handrad,

inklusive beiderseits Pressverschraubung DN 20
Menge: 1,000 St

**2.3.20 Absperrventil Rotguss DN 32**
Absperrventil DN 32 Rotguss Schrägsitz
Entleerungsventil PN16 DN32

Absperrventil mit Schallschutzprüfzeichen DIN EN ISO 3822-1 Klasse I, DIN EN 13959, für Trinkwasserleitung, mit Eignungsnachweis DIN 1988-200, Gehäuse, Oberteil und wasserberührende Teile der Innengarnitur aus Rotguss
DIN EN 1982, Schrägsitzform mit Entleerungsventil, mit wartungsfreier Spindelabdichtung mit EPDM-Lippendichtung, mit Schließfeder aus nichtrostendem Stahl, mit EPDM-Sitzdichtung, mit Handrad,

inklusive beiderseits Pressverschraubung DN 32
Menge: 2,000 St

**2.3.30 Absperrventil Rotguss DN 40**
Absperrventil DN 40 Rotguss Schrägsitz
Entleerungsventil PN16

Absperrventil mit Schallschutzprüfzeichen DIN EN ISO 3822-1 Klasse I, DIN EN 13959, für Trinkwasserleitung, mit Eignungsnachweis DIN 1988-200, Gehäuse, Oberteil und wasserberührende Teile der Innengarnitur aus Rotguss
DIN EN 1982, Schrägsitzform mit Entleerungsventil, mit wartungsfreier Spindelabdichtung mit EPDM-Lippendichtung, mit Schließfeder aus nichtrostendem Stahl, mit EPDM-Sitzdichtung, mit Handrad,

inklusive beiderseits Pressverschraubung DN 40
Menge: 1,000 St

**2.3.40 Absperrventil mit Rückflussverhinderer DN 32**
Absperrventil DN 32 Rotguss Schrägsitz mit
Entleerungsventil PN16

Rückflussverhinderer Trinkwasserleitung, mit Eignungsnachweis DIN 1988-200, Gehäuse, l und wasserberührende Teile der Innengarnitur aus Rotguss
DIN EN 1982, Schrägsitzform mit Entleerungsventil,  mit Schließfeder aus nichtrostendem Stahl, mit EPDM-Sitzdichtung, inklusive Anschlussverschraubungen und Dichtungen
Menge: 1,000 St

**2.3.50 Zapfstelleneinrichtung, bestehend aus 1**
Zapfstelleneinrichtung, bestehend aus 1 mess.-verchr. Zapfventil, 1/2" , Belüfter, Schlauchanschlussverschraubung, Rückflussverhinderer, Rosette, Wandscheibe und Hahnverlängerung,

einschließlich Kleinmaterialien
Menge: 1,000 St

**2.3.60 Probenahmeventil 3/8", zur Probenahme**
Probenahmeventil 3/8", zur Probenahme von Trinkwasser, Bade-und Schwimmbeckenwasser, wasserberührte Teile aus Rotguss gemäß DIN 50930-6, Auslaufrohr aus Edelstahl, nur für Probeentnahme aufsteckbar, bestehend aus Probenahme-Betätigungseinheit und Probenahmeventil, Probenahmeventil in montierten Zustand geschlossen, Betätigungseinheit auf Probenahmeventil in 45°-Schritten montierbar, mit Schutzkappe R3//8", Ventil komplett gedämmt mit vorgefertigter Dämmschale
Menge: 3,000 St

**2.3.70 Bauseitigen Trinkwasserzähler montieren**
Bauseitigen Trinkwasserzähler DN 50 einbauen, Trinkwasserzähler mit den Rohrleitungen aus verzinktem Stahl verbinden, Flanschverbindung

einschließlich Lieferung von Schrauben und Dichtungen
Menge: 1,000 St

**2.3.80 Druckminderer PN10 Vordruck 6bar Hinterdruck 1,5-6bar TW Rotguss R2**
STLB-Bau 2025-10 042
Druckminderer, in Verbindung mit rückspülbarem Filter DIN EN 13443-1, Rückflussverhinderer und Druckmessgeräten für Vor- und Hinterdruck, Rückspülung automatisch, Nenndruck 1 MPa (10 bar), min. Vordruck 6 bar, Hinterdruck 1,5 bis 6 bar, entlastet, DIN EN 1567, für Trinkwasserleitung DIN 1988-200, max. Betriebstemperatur 30 Grad C, mit Gewindeanschluss und Anschlussverschraubungen, Gehäuse aus Rotguss, R 2.
Menge: 1,000 St

**2.3.90 Rückspülautomatik, elektronische,**
Rückspülautomatik, elektronische, vollautomatische Rückspülung für Druckminderer-Filter-Kombination, mit einer Motor betriebenen Kugelabsperrung, steckerfrei verdrahtet, 1,5 m langem Spiralkabel zur Anbindung an das Stromnetz, VDE-ge- prüftes Steckernetzteil, Edelstahlschlauch (DIN-DVGW geprüft) als Verbindungsleitung vom Filter zur Rückspülsteuerung, integrierter Akku zur Notstromversorgung bei Stromausfall, Steuergerät mit 3 wählbaren Wartungsintervallen, Ablauftrichter DN 50 nach DIN EN 12056, mit zusätzlicher Ansteuerung über Feinsteuerung und Fernüberwachung, Aufschaltung auf die GA
Menge: 1,000 St

**2.3.100 Netzteil, für Rückspülautomatik, für**
Netzteil, für Rückspülautomatik, für externen Netzbetrieb
Menge: 1,000 St

#### Bereich 2.4 Wärmedämmung und Brandschutzschottungen

*Hinweis: Wärmedämmung für Trinkwasserleitungen*
Wärmedämmung für Trinkwasserleitungen aus Kupfer. Verlegung in der Technikzentrale.

Es werden auch ungedämmte Bestandsleitungen gedämmt.

*Hinweis: Wärmedämmung 100% alukaschiert mit Kunststoffmantel*

**2.4.10 Wärmedämmung an Rohrleitung DN 15**
*** Bezugsbeschreibung
Wärmedämmung  an Rohrleitung DN 15 an haus- und betriebstechnischen Anlagen im Gebäude, Dämmung aus Mineralwolle, als Rohrschale, Brandverhaltensklasse
DIN EN 13501-1 A1 (nichtbrennbar), Wärmeleitfähigkeit 0,035 W/(mK) bei 40 Grad C Mitteltemperatur DIN EN 12667, kaschiert mit Alufolie, Außenmantel aus Kunststofffolie, Arbeitshöhe des Montageortes über der Standfläche des Gerüstes.bis 3,5 m, Dämmschichtdicke 20 mm
Menge: 25,000 m

**2.4.20 Wärmedämmung Rohrleitung jedoch DN 20**
*** wie Position 2.4.10
Wärmedämmung Rohrleitung jedoch DN 20
Dämmschichtdicke 20 mm
Menge: 10,000 m

**2.4.30 Wärmedämmung Rohrleitung jedoch DN 25**
*** wie Position 2.4.10
Wärmedämmung Rohrleitung jedoch DN 25
Dämmschichtdicke 30 mm
Menge: 10,000 m

**2.4.40 Wärmedämmung Rohrleitung jedoch DN 32**
*** wie Position 2.4.10
Wärmedämmung Rohrleitung jedoch DN 32
Dämmschichtdicke 40 mm
Menge: 25,000 m

**2.4.50 Wärmedämmung Rohrleitung jedoch DN 40**
*** wie Position 2.4.10
Wärmedämmung Rohrleitung jedoch DN 40
Dämmschichtdicke 40 mm
Menge: 15,000 m

**2.4.60 Wärmedämmung Rohrleitung jedoch DN 50**
*** wie Position 2.4.10
Wärmedämmung Rohrleitung jedoch DN 50
Dämmschichtdicke 50 mm
Menge: 2,000 m

**2.4.70 Passstück Wärmedämmung an Rohrleitung DN 15**
Menge: 15,000 St

**2.4.80 Passstück Wärmedämmung an Rohrleitung DN 20**
Menge: 10,000 St

**2.4.90 Passstück Wärmedämmung an Rohrleitung DN 25**
Menge: 10,000 St

**2.4.100 Passstück Wärmedämmung an Rohrleitung DN 32**
Menge: 20,000 St

**2.4.110 Passstück Wärmedämmung an Rohrleitung DN 40**
Menge: 15,000 St

**2.4.120 Passstück Wärmedämmung an Rohrleitung DN 50**
Menge: 2,000 St

*Hinweis: Wärmedämmung Formteile Alukaschiert mit Kunststoffmantel*
Wärmedämmung Formteile alukaschiert

**2.4.130 Wärmedämmung an Bogen DN 15**
*** Bezugsbeschreibung
Wärmedämmung an Bogen DN 15

Wärmedämmung ohne Ummantelung DIN 4140, haustechnische Anlagen, Bogen, 45-90 Grad, im Gebäude, Dämmung aus Mineralwolle, als Lamellenmatte, Brandverhaltensklasse DIN EN 13501-1 A1 (nichtbrennbar), wärmegedämmt 100 % nach GEG, kaschiert mit Alufolie,
Außenmantel aus Kunststofffolie
Menge: 20,000 St

**2.4.140 Wärmedämmung an Bogen, jedoch DN 20**
*** wie Position 2.4.130
Menge: 10,000 St

**2.4.150 Wärmedämmung an Bogen, jedoch DN 25**
*** wie Position 2.4.130
Menge: 10,000 St

**2.4.160 Wärmedämmung an Bogen, jedoch DN 32**
*** wie Position 2.4.130
Menge: 25,000 St

**2.4.170 Wärmedämmung an Bogen, jedoch DN 40**
*** wie Position 2.4.130
Menge: 15,000 St

**2.4.180 Wärmedämmung an Bogen, jedoch DN 50**
*** wie Position 2.4.130
Menge: 2,000 St

**2.4.190 Wärmedämmung T-Stück DN 15**
*** Bezugsbeschreibung
Wärmedämmung  T-Stück DN 15

Wärmedämmung ohne Ummantelung DIN 4140, haustechnische Anlagen, Bogen, 45-90 Grad, im Gebäude, Dämmung aus Mineralwolle, als Lamellenmatte, Brandverhaltensklasse DIN EN 13501-1 A1 (nichtbrennbar), wärmegedämmt 100 % nach GEG, kaschiert mit Alufolie,
Außenmantel aus Kunststofffolie
Menge: 1,000 St

**2.4.200 Wärmedämmung T-Stück, jedoch DN 20**
*** wie Position 2.4.190
Menge: 2,000 St

**2.4.210 Wärmedämmung T-Stück, jedoch DN 25**
*** wie Position 2.4.190
Menge: 2,000 St

**2.4.220 Wärmedämmung T-Stück, jedoch DN 32**
*** wie Position 2.4.190
Menge: 2,000 St

**2.4.230 WärmedämmungT-Stück, jedoch DN 40**
*** wie Position 2.4.190
Menge: 1,000 St

**2.4.240 Wärmedämmung Endstelle DN 15,**
*** Bezugsbeschreibung
Wärmedämmung Endstelle DN 15,

Wärmedämmung ohne Ummantelung DIN 4140, haustechnische Anlagen, Bogen, 90 Grad, im Gebäude, Dämmung aus Mineralwolle, als Lamellenmatte, Brandverhaltensklasse DIN EN 13501-1 A1 (nichtbrennbar), wärmegedämmt 100 % nach GEG, kaschiert mit Alufolie, Das Ende der Dämmschale wird mit Aluminiumfolie verschlossen
Außenmantel aus Kunststofffolie
Menge: 2,000 St

**2.4.250 Wärmedämmung Endstelle jedoch DN 20**
*** wie Position 2.4.240
Menge: 2,000 St

**2.4.260 Wärmedämmung Endstelle jedoch DN 25**
*** wie Position 2.4.240
Menge: 2,000 St

**2.4.270 Wärmedämmung Endstelle jedoch DN 32**
*** wie Position 2.4.240
Menge: 4,000 St

**2.4.280 Wärmedämmung Endstelle jedoch DN 40**
*** wie Position 2.4.240
Menge: 4,000 St

**2.4.290 Wärmedämmung Endstelle jedoch DN 50**
*** wie Position 2.4.240
Menge: 6,000 St

*Hinweis: R 90-Rohrabschottung für brennbare Bestandsleitungen*

**2.4.300 Brandschutzabschottung Rohr PP heißwasserbest. R90 AD 50mm Gebäude Decke D 180mm Durchm. 50-100mm**
STLB-Bau 2025-10 047
Brandschutzabschottung von Rohrleitung aus PP, heißwasserbeständig, Baustoffklasse DIN 4102-1 B2 (normalentflammbar), mit allgemeinem bauaufsichtlichen Prüfzeugnis/allgemeiner bauaufsichtlicher Zulassung, Feuerwiderstandsklasse R 90 DIN 4102-11,
Rohrleitung nicht gedämmt, für Wasser/Abwasser, Rohraußendurchmesser 50 mm, Verlegung im Gebäude, Arbeitshöhe des Montageortes bis 3,5 m über der Standfläche des hierfür erforderlichen Gerüstes, Decke aus Beton, Dicke 180 mm, runder Durchbruch, Durchmesser über 50 bis 100 mm, freier Ringspalt im Durchbruch über 30 bis 40 mm, Spalt füllen mit Mörtel DIN 18580, Mörtelklasse 10.
Menge: 3,000 St

**2.4.310 Brandschutzabschottung Rohr PP heißwasserbest. R90 AD 70mm Gebäude Decke D 180mm Durchm. 100-150mm**
STLB-Bau 2025-10 047
Brandschutzabschottung von Rohrleitung aus PP, heißwasserbeständig, Baustoffklasse DIN 4102-1 B2 (normalentflammbar), mit allgemeinem bauaufsichtlichen Prüfzeugnis/allgemeiner bauaufsichtlicher Zulassung, Feuerwiderstandsklasse R 90 DIN 4102-11,
Rohrleitung nicht gedämmt, für Wasser/Abwasser, Rohraußendurchmesser 70 mm, Verlegung im Gebäude, Arbeitshöhe des Montageortes bis 3,5 m über der Standfläche des hierfür erforderlichen Gerüstes, Decke aus Beton, Dicke 180 mm, runder Durchbruch, Durchmesser über 100 bis 150 mm, freier Ringspalt im Durchbruch über 30 bis 40 mm, Spalt füllen mit Mörtel DIN 18580, Mörtelklasse 10.
Menge: 1,000 St

**2.4.320 Brandschutzabschottung Rohr PP heißwasserbest. R90 AD 110mm Gebäude Decke D 180mm Durchm. 150-200mm**
STLB-Bau 2025-10 047
Brandschutzabschottung von Rohrleitung aus PP, heißwasserbeständig, Baustoffklasse DIN 4102-1 B2 (normalentflammbar), mit allgemeinem bauaufsichtlichen Prüfzeugnis/allgemeiner bauaufsichtlicher Zulassung, Feuerwiderstandsklasse R 90 DIN 4102-11,
Rohrleitung nicht gedämmt, für Wasser/Abwasser, Rohraußendurchmesser 110 mm, Verlegung im Gebäude, Arbeitshöhe des Montageortes bis 3,5 m über der Standfläche des hierfür erforderlichen Gerüstes, Decke aus Beton, Dicke 180 mm, runder Durchbruch, Durchmesser über 150 bis 200 mm, freier Ringspalt im Durchbruch über 30 bis 40 mm, Spalt füllen mit Mörtel DIN 18580, Mörtelklasse 10.
Menge: 3,000 St

*Hinweis: Verschließen von Restspalten*

**2.4.330 Brandschutzmanschette brennbares Abwasserrohr DN 50**
Brandschutzmanschette brennbares Abwasserrohr, Einsatzbereich an nicht standardgerecht installierten Abwasser-Rohrleitungsdurchführungen durch die Decke im Technikraum, bestehend aus:

Endlosmanschette in erforderlicher Längen, min 5 Halterungen zur Deckenbefestigung, Bestandsrohrleitung mit unmittelbarem Bogenanschluss unter der Decke

Dimension des durchgeführten Rohres DN 50
Menge: 1,000 St

**2.4.340 Brandschutzmanschette brennbares Abwasserrohr DN 70**
Brandschutzmanschette brennbares Abwasserrohr, Einsatzbereich an nicht standardgerecht installierten Abwasser-Rohrleitunsdurchführungen durch die Decke im Technikraum, bestehend aus:

Endlosmanschette in erforderlicher Längen, min 5 Halterungen zur Deckenbefestigung, Bestandsrohrleitung mit unmittelbarem Bogenanschluss unter der Decke

Dimension des durchgeführten Rohres DN 70
Menge: 2,000 St

**2.4.350 Brandschutzmanschette brennbares Abwasserrohr DN 100**
Brandschutzmanschette brennbares Abwasserrohr, Einsatzbereich an nicht standardgerecht installierten Abwasser-Rohrleitunsdurchführungen durch die Decke im Technikraum, bestehend aus:

Endlosmanschette in erforderlicher Längen, min 5 Halterungen zur Deckenbefestigung, Bestandsrohrleitung mit unmittelbarem Bogenanschluss unter der Decke

Dimension des durchgeführten Rohres DN 100
Menge: 1,000 St

#### Bereich 2.5 Sanitäre Objekte und Zubehör

*Hinweis: Pumi- und Heizraum*

**2.5.10 Ausgussbeckenanlagen**
Ausgussbeckenanlagen

- mit Überlauf und Rückwandprofilrahmen
- mit fester Rückwand, innen und außen porzellanemailliert,
  vordere Wulst mit Kunststoffeinlage
- Beckenhöhe
  ohne Rückwand:  195 mm
  mit Rückwand:  365 mm
- mit ALU-Aufklapproste
- mit messing verchromtes Siebventil und Kunststoff-Ablauf-
  stutzen 1 1/2"
- mit Geberit-PP-Sifon-Nr. 152.701.01, mit Anschlussmuffe,
  Gummilippendichtung, verstellbarem Tauchrohr und Rosette,
  mit Waschmaschinenanschluss

einschließlich Dichtungs- und Befestigungsmaterial
Menge: 1,000 St

**2.5.20 Wand-Auslaufventil DN 15, mit**
Wand-Auslaufventil DN 15, mit Luftsprudler mit integriertem Mengenregler, für Kaltwasser, mit Funktionskartusche, kolbenlose Bauart, selbständig und rückschlagfrei schließend, Fließzeit einstellbar, Messing poliert, verchormt, mit ABS für Sicherheitsabschaltung bei Dauerbetrieb, mit Schwenkauslauf, Ausladung 220 mm, verchromt

Mit diebstahlsicherem Luftsprudler, mit Montageset,
1 x Hahnverlängerung
Menge: 2,000 St

**2.5.30 Geräteanschlussarmatur 1/2", bestehend**
Geräteanschlussarmatur 1/2", bestehend aus:

1 Stück Anschlussventil R 1/2"

- in Unterputz-Ausführung
- sichtbare Oberteile und Schubrosette aus verchromten
  Messing
- mit Unterputz-Absperrventil und darin eingebautem Rückflussverhinderer
- mit eingebautem Rohr-Be- und Entlüfter
- für einen Ansprechdruck nach DVGW-Arbeitsblatt-Nr. W377
  von 120 mm WS

1 Stück messing verchromter Wandanschlussbogen
mit Schubrosette, mit Anschluss-Außengewinde R 1/2"

1 Stück Schallschlucker
aus Gummi mit Halter zum Anschrauben für die Wandscheibe
15 mm x R 1/2"

1 Stück messing verchromte Schlauchverschraubung R 3/4"
mit Schlauchstutzen, Außen-Durchmesser 20 mm

einschließlich Dichtungs- und Befestigungsmaterial
Menge: 1,000 St

**2.5.40 Geruchverschluss, aus Kunststoff,**
Geruchverschluss, aus Kunststoff, höhenverstellbar 11/4x50/40

- aus Kunststoff
- für Unterputz-Wandmontage
- mit weißer Abdeckplatte aus Kunststoff
- mit waagerechtem Abgang
- höhenverstellbar
- mit Anschlussbogen aus Kunststoff weiß
- güteüberwacht nach DIN EN 274
- 1 1/4 X 50 / 40

einschließlich Dichtungs- und Befestigungsmaterial
Menge: 1,000 St

**2.5.50 Zapfstelleneinrichtung, bestehend aus 1**
Zapfstelleneinrichtung, bestehend aus 1 mess.-verchr. Zapfventil, 1/2" Steckschlüsselaufsatz, Belüfter, Schlauchanschlussver- schraubung, Rückflussverhinderer, Rosette, Wandscheibe und Hahnverlängerung,

einschließlich Kleinmaterialien
Menge: 1,000 St

#### Bereich 2.6 Kernbohrungen und Durchbrüche

**2.6.10 Kernbohrungen 60 mm in Mauerwerk 20 cm**
*** Bezugsbeschreibung
Kernbohrungen 60 mm in Mauerwerk 20 cm

für DN12-20 Rohrleitungsdurchführungen herstellen:
einschließlich Gestellung derdazu notwendigen Werkzeuge, Betriebs- und Hilfsstoffe.

Die Baustelle ist bei den Arbeiten entsprechend gegen Bohrwasser (d. h. einschließlich Wassersaugen) und herunterfallende Bohrkerne zu schützen. Die Baustelle ist nach den Bohrarbeiten besenrein zu verlassen, der Bohrkern ist zu entsorgen.

Wandstärke:  20 cm
Menge: 2,000 St

**2.6.20 Kernbohrungen 80 mm in Mauerwerk 20 cm**
*** wie Position 2.6.10
Kernbohrungen 80 mm in Mauerwerk 20 cm
für DN 25, 32 Rohrleitungsdurchfuehrungen herstellen
Menge: 2,000 St

**2.6.30 Kernbohrungen 100 mm in Mauerwerk 20 cm**
*** wie Position 2.6.10
Kernbohrungen 100 mm in Mauerwerk 20 cm
für DN 40 Rohrleitungsdurchfuehrungen herstellen
Menge: 2,000 St

**2.6.40 Kernbohrungen 130 mm in Mauerwerk 20 cm**
*** wie Position 2.6.10
Kernbohrungen 130 mm in Mauerwerk 20 cm
für DN 50 Rohrleitungsdurchfuehrungen herstellen
Menge: 2,000 St

#### Bereich 2.7 Dokumentation, Einweisung und Inbetriebnahme

**2.7.10 Einweisung des Bedienungspersonals**
Einweisung des Bedienungspersonals in die Funktion der gesamten Anlage, einschl. Protokoll mit Unterschriften der eingewiesenen Personen
Menge: 1,000 St

**2.7.20 Inbetriebnahme und Einregulierung der**
Inbetriebnahme und Einregulierung der gesamten Sanitaeranlage. Erstellung der Auflistung bzw. Protokollierung der entsprechenden Anlagenteile und der dazugehörigen eingestellten Werte mit Zeitangabe der Eintragung bzw. Änderung. Die Einstellungen und Messungen sind nur mit geeigneten und geeichten Geräte durchzuführen.
Menge: 1,000 St

**2.7.30 Technische Unterlagen in elektr. Form**
Technische Unterlagen in elektr. Form erstellen und zusammen mit den "mitzuliefernden Unterlagen" gem. DIN 18381 zur Feststellung der Übergabereife übergeben

Die Unterlagen sind wie folgt zusammenzustellen:

Der Auftragnehmer hat für seinen durchgeführten Leistungsumfang sämtliche Unterlagen zusammenzustellen Diese bestehen im Wesentlichen (ohne Anspruch auf Vollständigkeit) aus:

- Anlagenschema in farbiger Ausführung
- Ausführungspläne mit farbiger Darstellung der Installationen,
  Elektischer Übersichtsplan und Anschlussplan nach
  DIN EN  61082-1 und DIN EN 61082-3 "Dokumente der
  Elektrotechnik"
- Zusammenstellung der wichtigsten Daten
- Alle für den sicheren und wirtschaftlichen Betrieb
  erforderlichen Betriebs- und Wartungsanleitungen nach
  DIN-V 8418 "Benutzerinformation-Hinweise für die Erstellung"
- Kopie vorgeschriebener Prüfbescheinigungen und
  Werkstatteste
- Protokolle über Dichtheitsprüfung
- Protokoll über Einweisung des Betriebs- und
  Wartungspersonals
- Technische Datenblätter der eingebauten Geräte
- Schalt- und Stromlaufplan aller Schaltschrankanlagen

Die vorgenannten Unterlagen sowie Betriebsanweisungen, Listen der vorgesehenen Prüftermine einschl. den Fristenplänen für Wartungs- und Instandhaltungsarbeit sind als "Technische Unterlagen" gekennzeichnet 2-fach in Ringordnern und 2-fach als Daten-CD mit entsprechender Beschriftung und Inhaltsangabe gemäß nachstehendem Inhaltsverzeichnis zu erstellen:

Bestandsunterlagen: Gewerk

Inhaltsverzeichnis

1. Betriebskarteien
    - BK 01 Wartung/Prüfungen
    - BK 02 Anlagenbeschreibung

2. Konformitätserklaerung / CE-Bestätigung / Errichtererklärung

3. Anlagenbeschreibung + Bedienungs- und Betriebsanleitung

4. Instandsetzungsanweisungen

5. Unfallverhütungsvorschriften

6. Geräteliste

7. Produkt-Datenblätter - siehe sep. Inhaltsverzeichnis

8. Abnahmebescheinigung

9. Einweisungsprotokolle

10. Messprotokolle, Einregulierungsprotokolle

11. Sonstige Bescheinigungen (BGV A3, VDE 0100T610)

12.1 Schaltschema / Übersichtsplan
12.2 Grundrisse der Ausführungspläne / Installationspläne

13. Wartungsvertrag
Menge: 1,000 St

**2.7.40 Bestandspläne zu vorbeschriebener**
Bestandspläne zu vorbeschriebener Dokumentation

Erstellung und Lieferung der Bestandspläne, gemäß den zuvor aufgeführten Dokumentation.
Menge: 1,000 Satz

#### Bereich 2.8 Sonstige Sanitärtechnik

**2.8.10 Druckprobe der TW- Leitung DN 10 bis DN**
Druckprobe der TW- Leitung DN 10 bis DN 50

Druckprobe in Teilabschnitten nach DIN 18 381-3.34 und 4.118 sowie DIN 1988, für die gesamte, neu erstellte Wasserleitungs- anlage ist vor Einbau der Einrichtungsgegenstände mit einem Prüfdruck von mindestens 12 bar und 10 Minuten Dauer vorzunehmen.

Einschließlich Prüfung sämtlicher Verbindungen auf Dichtheit.

Die Druckprobe muss, wie in DIN 1988 beschrieben, durchgeführt werden.

Ein Prüfattest in 5-facher Ausfertigung ist unaufgefordert zu erstellen und zu übergeben.

Das Ablassen sowie das Wiederauffüllen der Leitungen ist mit einzukalkulieren
Menge: 1,000 St

*Hinweis: Hinweise Potentialausgleich*
Hinweise Potentialausgleich:

Der Potentialausgleich wird nach den VDE-Vorschriften 0.100, 0.185, 0.190, insbesondere VDE-Schriftenreihen 35 der neuesten Fassung erstellt. Ferner gelten die TAB des VNB.

Neben den NS-Schaltanalagen sind Hauptpotentialaus- gleichsschienen (HPAS) installiert. Der Hallenbereich 60-3, der Medienkanal sowie die technischen Räume erhalten Potentialausgleichsschienen(PAS).

Alle elektrisch leitenden Anlagenteile im Gebäude, die unterschiedliche Potentiale annehmen können, sind durch ein Potentialausgleichssystem untereinander und mit der Erdungsanlage zu verbinden.

In den Potentialausgleich sind insbesondere einzubeziehen:

- Wasser-, Gas- und Heizungskonstruktionen und sonstige
  metallenen Rohre und Leitungen, inkl. deren Haltekonstruktionen
- Kabelbahnen inkl. Haltekonstruktionen
- Lüftungskanäle sowie Lüftungsanlagen
- Energie-, FMT- und EDV-Verteiler
- Unterflurkanäle
- Metallene Leitungsführungs-, Brüstungskanäle
- Hausanschlüsse
- Metallene Fassaden
- Metallene Treppen- und Brüstungsgeländer
- Größere metallene Flächen, Behälter und Geräte etc.
- Ständerwerk von Leichtbauwand-Konstruktionen

Die Potentialausgleichsleitungen sind von den Ausgleichs-schienen zum jeweiligen Anschlusspunkt ungeschnitten zu verlegen. Die Mantelleitungen an den Leitungsenden sind so abzusetzen, dass die gelb/grüne Ader-Kennzeichnung ersichtlich ist.

Die Anschlüsse werden entsprechend den Erfordernissen mit Erdungsschellen fest, leitend, dauerhaft und korrosions-geschützt mit den Ausgleichsleitungen verbunden.

Bei der Durchführung des Potentialausgleichs ist ein erhöhtes Maß an Sorgfalt zu verwenden. Vor allem muss ein Schutz gegen mechanische Beschädigung und ein dauerhafter Kontakt der Anschlüsse gegeben sein.

Die Prüfung der Wirksamkeit des Potentialausgleichs ist nach DIN VDE 0100, Teil 600 durchzuführen.

Die Anschlussfahnen des Fundamenterders sind vom Gewerk "Blitzschutz- und Erdungsanlage" erstellt.

Die Verlegungsarten sind zu einer Mischverlegung zusammen-gefasst wie im Titel Kabel und Leitungen beschrieben.

Jeder einzelne PA-Leiter an den PA-Schienen ist mit einem Kabelmerkband unverlierbar und wasserfest zu beschriften. Diese Leistung ist in den Einheitspreisen mit abzugelten.

**2.8.20 Potentialschiene Standard**
Potentialausgleichsschiene für den Potentialausgleich nach
DIN VDE 0100 Teile 410/540 und den Blitzschutz- Potentialausgleich nach DIN VDE 0185 mit Kunststoffunterteil und -abdeckung, Ausführung mit Messing-Klemmschiene und kontaktsicheren Reihenklemmen DIN VDE 0609, Teil 1, mit Anschluss von 1 Erdungsband bis 30 x 3,5 mm oder
1 Runddraht 8-10 mm Durchmesser, bis zu 7 Leiter je 16 mm² oder andere Bestückung nach Erforderniss, einschl. Resopalschild für Beschriftung PAS
Menge: 1,000 St

**2.8.30 Schraubverbindung mit Schraubkabelschuh 6-16 mm²**
Schraubenverbindung herstellen DIN 48 801, mit Schraubkabelschuh 6-16 mm² aus Kupfer, verzinnt, mit
2 Klemmdeckel mit Bronzeschrauben, für Leiterquerschnitt
6-16 mm², einschl. M8 Schraube, Mutter, U-Scheiben und Federring aus VA
Menge: 1,000 St

**2.8.40 Rohrschelle DN 40 für Anschluss Potentialausgleich**
Erddungschelle Stahl verzinkt für Erdungsanschluss an Metall-Rohrleitung DN 40, Anschlusstärke Erdungskable bis
5 mm
Menge: 1,000 St

*Hinweis: Hinweis Installation*
Hinweis Installation:

Für die Installation der nachfolgenden Positionen gelten die Vorbemerkungen aus dem Titel Kabel und Leitungen.

**2.8.50 Installationsleitung NYM-J 1x6 AP Abstandsschellen**
STLB-Bau 2025-10 053
Installationsleitung DIN VDE 0250-204 (VDE 0250-204) NYM-J 1 x 6, Cu-Zahl 58, auf Putz mit Abstandsschellen.
Menge: 18,000 m

**2.8.60 Anfahrt Wasserprobenentnahme,**
Anfahrt Wasserprobenentnahme

In dieser Position ist die  Anfahrt zur Baustelle zur Wasserbeprobung und die Lieferung aller am Probenahmeterin genommenen Proben an das auswertende Labor enthalten.
Menge: 1,000 St

**2.8.70 Entnahme von Wasserproben**
Entnahme von Wasserproben

Das Trinkwasser-Rohrleitungssystem muss auf Basis der Trinkwasserverordnung beprobt werden.

Entnahme von Wasserproben durch den AN, die Probenahme ist zu dokumentieren.

Es sind Kaltwasserproben und Warmwasserproben gemäß den Anforderungen für die nachfolgenden Positionen beschrieben zu entnehmen.
Menge: 5,000 St

**2.8.80 Laborauswertung Trinkwasserprobe mikrobiologisch**
Laborauswertung Trinkwasserproben mikrobiologisch

Zu untersuchen ist die Keimbelastung bei 20 oder 36° C.

Die Untersuchungsberichte und Probenergebnisse sind der Bauleitung vorzulegen.
Menge: 5,000 St

**2.8.90 Laborauswertung Trinkwasserprobe chemisch**
Laborauswertung Trinkwasserproben chemisch

Zu untersuchen ist die Belastung des Wassers mit Metallen.

Es sind Kaltwasserproben und Warmwasserproben chemisch zu untersuchen. Spezifisch soll untersucht werden:

Blei  (Kalt- oder Warmwasser),
Kupfer  (Kalt- oder Warmwasser),
Nickel  (Kalt- oder Warmwasser)

Die Untersuchungsberichte und Probenergebnisse sind der Bauleitung vorzulegen.
Menge: 3,000 St

**2.8.100 Laborauswertung Trinkwasserprobe Legionellen**
Laborauswertung Trinkwasserproben Legionellen

Es sind Kaltwasserproben und Warmwasserproben auf Legionellen zu untersuchen.

Die Untersuchungsberichte und Probenergebnisse sind der Bauleitung vorzulegen.
Menge: 3,000 St

**2.8.110 Bezeichnungsschild, 26 x 52 mm**
Bezeichnungsschild, 26 x 52 mm

Farbe und Beschriftung nach Angaben des AG, aus mehrschichtigem Kunststoff, Beschriftung 3-zeilig, gefräst,
Höhe 26 mm, Breite 52 mm, Befestigung mit Schrauben.
Menge: 10,000 St

*Hinweis: Montagekonstruktion*
Montagekonstruktion

Mit der Rechnungslegung für die nachfolgenden Montagekonstruktionen sind Herstellerangaben für die Gewichte der Einzelkomponenten einzureichen. Nicht nachgewiesene Gewichtsangaben können nicht abgerechnet werden.

**2.8.120 Profilstahlkonstruktion für Stütz-,**
Profilstahlkonstruktion für Stütz-, Hänge-, Trag- und Sonderbefestigungen, aus verzinktem Stahl, als Norm-Profile, Größe nach Erfordernis und statischer Berechnung, in geschraubter oder geschweißter Ausführung, einschl. aller erforderlichen Schrauben und Spannanker sowie Herstellen der Dübellöcher.

Abrechnung nach den Kataloggewichten des Herstellers.

Der rechnerische Nachweis der Tragfähigkeit ist auf Verlangen vorzulegen.
Menge: 10,000 kg

*Hinweis: Vorbemerkungen Stundenlohnarbeiten*
Vorbemerkungen Stundenlohnarbeiten:

Da es sich bei diesem Projekt um Arbeiten in einem Bestandsbau (Sanierung) handelt, ist die Ausschreibung von Tagelohnarbeiten z. B. für unvorhersehbare Arbeiten in einem entsprechendem Umfang erforderlich. Im Stundennachweis werden nur solche Arbeiten anerkannt, bei denen sich die Leistung nicht eindeutig und umfassend beschreiben lässt, sodass die Bildung einer Leistungsposition für den Bieter ein unkalkulierbares Risiko darstellen würde.

Für die Ausführung der Stundenlohnarbeiten gelten Grundsätzlich die Maßgaben der VOB/B § 15 sowie die folgenden Bedingungen.

Der AN muss auf den Stundenzetteln neben den üblichen Daten und Personenangaben - folgendes deutlich lesbar aufführen:

- Veranlassung für die betreffende Arbeit (ggf. Auftragsdaten)
- genaue Ortsbeschreibung der Arbeit
- Beschreibung der ausgeführten Arbeit
- genaue Bezeichnung des (dabei) verarbeiteten/verbrauchten
  Materials.

Soweit nicht im Einzelfall der Einsatz einer bestimmten Mitarbeiterqualifikation vereinbart ist, wird im Anerkennungsfall nur die Tarifgruppe vergütet, die den Anforderungen der Arbeit entspricht; unabhängig davon, ob die Arbeit tatsächlich von einer höheren Tarifgruppe ausgeführt wurde.

Der Einsatz von Werkzeugen und Montagehilfen wird nicht gesondert vergütet. Für bauaufsichtliches Personal (Bauführer, Polier usw.) erfolgt, wenn nicht besonders angeordnet oder nachweißlich durch die UVV gefordert, keine Vergütung.

Die Stundenverrechnungssätze enthalten:

- die Lohn- und Gehaltskosten der Baustelle;
- die Lohn- und Gehaltsnebenkosten der Baustelle;
- die Stoffkosten der Baustelle;
- die Kosten der Einrichtungen, Geräte, Maschinen und
  maschinellen Anlagen der Baustelle;
- die Fracht-, Fuhr- und Ladekosten;
- die Sozialkassenbeiträge und Sonderkosten, die bei
  wirtschaftlicher Betriebsführung entstehen, mit
  angemessenen Zuschlägen für Gemeinkosten und Gewinn
  (einschließlich allgemeinem Unternehmerwagnis);

Tagelohnstunden und Leistungen nach VOB/B § 2 (10) sind vor der Ausführung anzumelden und dürfen nur auf  Anweisung der Bauleitung ausgeführt werden. Über die Stundenlohnarbeiten hat der AN arbeitstäglich geführte Stundenzettel in regelmäßigen kurzen Abständen, mindestens jedoch innerhalb von 7 Kalendertagen, mit Materialnachweis 2-fach bei der Objektüberwachung zur Unterschrift und Anerkennung sowie durchschriftlich bei dem AG:

Sonstiges Sondervermögen Immobilien und Technik des Landes Bremen
vertreten durch IB Stadt
Herrn Jan-Focke Benter
Theodor Heuss Allee 14
28215 Bremen

Per Fax: 0421 / 496-10043 einzureichen.

Die anerkannten Stundenzettel sind der Abrechnung beizufügen. Bei einer nicht den Bedingungen entsprechenden Vorlage der Stundennachweise, behält sich der AG vor, diese nicht anzuerkennen. Eine nachträgliche Anerkennung gemäß VOB/B § 8 Abs. 2 wird ausdrücklich vorbehalten.

**2.8.130 Stundenlohnarbeiten eines Facharbeiters**
Stundenlohnarbeiten eines Facharbeiters

Stundenlohnarbeiten durch Facharbeiterkräfte auf besonderer Anordnung der Bauleitung zum Nachweis ausführen.
Menge: 5,000 Std

### Titel 3 Sanitäre Installationen Werkhof 2

#### Bereich 3.1 Abwasserleitungen und Zubehör

*Hinweis: Abwasserleitung schallgedämmt aus PP-Rohr*

**3.1.10 Abwasserleitung aus PP-Rohr, DN 50 inkl. Halterung**
*** Bezugsbeschreibung
Abwasserleitung aus PP-Rohr, DN 50

als schalldämmendes Abflusssystem für Entwässerungsanlagen nach DIN EN 12056 und DIN 1986-100.

Steckverbindung mit Muffe und Dichtung. Voll kompatibel zu Stecksystemen nach DIN 1451-1

3-schichtiges, mineralstoffverstärktes Verbundrohr aus halogenfreien Kunststoffen, Innenschicht aus PP, schalldämmende Mittelschicht aus PP-MV mineralstoffverstärkt, Außenschicht aus PP. Steckmuffe mit Dichtung.

Schallschutz:
Nachweis der schalldämmenden Eigenschaften des Systems auf Grundlage der VDI Richtlinie 4100 bzw. DIN 4109 durch entsprechende, vergleichbare Prüfberichte eines unabhängigen und anerkannten Prüfinstituts nach DIN E 14366.

Heißwasserbeständig bis 97° C, Verlegung in Gebäuden, schallgedämmte Halterung inkl. Bohrungen für die Halterungen sind einzukalkulieren

Form- und Verbindungsstücke werden gesondert vergütet,
Montagehöhe über Gelände/Fußboden bis 3,5 m
einschl. Rohrbefestigungen
Menge: 25,000 m

**3.1.20 Abwasserleitung, jedoch DN 110**
*** wie Position 3.1.10
Menge: 5,000 m

*Hinweis: Bogen, schallgedämmt aus PP-Rohr*

**3.1.30 Bogen füt Abwasserrohr, PP-Rohr DN50**
*** Bezugsbeschreibung
Bogen für Abwasserrohr, PP-Rohr DN50

als schalldämmendes Abflusssystem für Entwässerungs- anlagen nach DIN EN 12056 und DIN 1986-100.

Steckverbindung mit Muffe und Dichtung. Voll kompatibel zu Stecksystemen nach DIN 1451-1

3-schichtiges, mineralstoffverstärktes Verbundrohr aus halogenfreien Kunststoffen, Innenschicht aus PP, schalldämmende Mittelschicht aus PP-MV mineralstoffverstärkt, Außenschicht aus PP. Steckmuffe mit Dichtung.

Schallschutz:
Nachweis der schalldämmenden Eigenschaften des Systems auf Grundlage der VDI Richtlinie 4100 bzw. DIN 4109 durch entsprechende, vergleichbare Prüfberichte eines unabhängigen und anerkannten Prüfinstituts nach DIN E 14366.

Heißwasserbeständig bis 97° C, Verlegung in Gebäuden, Form- und Verbindungsstücke werden gesondert vergütet, einschl. Dichtringen

Montagehöhe über Gelände/Fußboden bis 3,5 m einschl. Rohrbefestigungen
Menge: 12,000 St

**3.1.40 Bogen für Abwasserleitung, jedoch DN 110**
*** wie Position 3.1.30
Menge: 7,000 St

*Hinweis: Abzweig, schallgedämmt aus PP-Rohr*

**3.1.50 Abzweig aus PP-Rohr DN 50/50**
Abzweig aus PP-Rohr DN 50/50

als schalldämmendes Abflusssystem für Entwässerungsanlagen nach DIN EN 12056 und DIN 1986-100.

Steckverbindung mit Muffe und Dichtung. Voll kompatibel zu Stecksystemen nach DIN 1451-1

3-schichtiges, mineralstoffverstärktes Verbundrohr aus halogenfreien Kunststoffen, Innenschicht aus PP, schalldämmende Mittelschicht aus PP-MV mineralstoffverstärkt, Außenschicht aus PP. Steckmuffe mit Dichtung.

Schallschutz:
Nachweis der schalldämmenden Eigenschaften des Systems auf Grundlage der VDI Richtlinie 4100 bzw. DIN 4109 durch entsprechende, vergleichbare Prüfberichte eines unabhängigen und anerkannten Prüfinstituts nach DIN E 14366.

Heißwasserbeständig bis 97° C, Verlegung in Gebäuden, Form- und Verbindungsstücke werden gesondert vergütet, einschl. Dichtringen

Montagehöhe über Gelände/Fußboden bis 3,5 m einschl. Rohrbefestigungen
Menge: 1,000 St

*Hinweis: Übergangsrohr für Abwasserleitung aus PP-Rohr*
Übergangsrohr schallgedämmt aus PP-Rohr

**3.1.60 Übergangsrohr, aus PP-Rohr DN/OD 75/50,**
*** Bezugsbeschreibung
Übergangsrohr, aus PP-Rohr DN/OD 75/50,

als schalldämmendes Abflusssystem für Entwässerungs- anlagen nach DIN EN 12056 und DIN 1986-100.

Steckverbindung mit Muffe und Dichtung. Voll kompatibel zu Stecksystemen nach DIN 1451-1

3-schichtiges, mineralstoffverstärktes Verbundrohr aus halogenfreien Kunststoffen, Innenschicht aus PP, schalldämmende Mittelschicht aus PP-MV mineralstoffverstärkt, Außenschicht aus PP. Steckmuffe mit Dichtung.

Schallschutz:
Nachweis der schalldämmenden Eigenschaften des Systems auf Grundlage der VDI Richtlinie 4100 bzw. DIN 4109 durch entsprechende, vergleichbare Prüfberichte eines unabhängigen und anerkannten Prüfinstituts nach DIN E 14366.

Heißwasserbeständig bis 97° C, Verlegung in Gebäuden, Form- und Verbindungsstücke werden gesondert vergütet, einschl. Dichtringen

Montagehöhe über Gelände/Fußboden bis 3,5 m einschl. Rohrbefestigungen
Menge: 1,000 St

**3.1.70 Übergangsrohr, jedoch DN 110/75**
*** wie Position 3.1.60
Menge: 1,000 St

*Hinweis: Passstück für Abwasserleitung aus PP-Rohr*
Passstück schallgedämmt aus PP-Rohr

**3.1.80 Passstück aus PP-Rohr DN 50**
*** Bezugsbeschreibung
Passstück aus PP-Rohr DN 50

als schalldämmendes Abflusssystem für Entwässerungs- anlagen nach DIN EN 12056 und DIN 1986-100.

Steckverbindung mit Muffe und Dichtung. Voll kompatibel zu Stecksystemen nach DIN 1451-1

3-schichtiges, mineralstoffverstärktes Verbundrohr aus
halogenfreien Kunststoffen, Innenschicht aus PP, schalldämmende Mittelschicht aus PP-MV mineralstoffverstärkt, Außenschicht aus PP. Steckmuffe mit Dichtung.

Schallschutz:
Nachweis der schalldämmenden Eigenschaften des Systems auf Grundlage der VDI Richtlinie 4100 bzw. DIN 4109 durch entsprechende, vergleichbare Prüfberichte eines unabhängigen und anerkannten Prüfinstituts nach DIN E 14366.

Heißwasserbeständig bis 97° C, Verlegung in Gebäuden, Form- und Verbindungsstücke werden gesondert vergütet, einschl. Dichtringen

Montagehöhe über Gelände/Fußboden bis 3,5 m einschl. Rohrbefestigungen
Menge: 3,000 St

**3.1.90 Passstück aus PP-Rohr, jedoch DN 100**
*** wie Position 3.1.80
Menge: 2,000 St

*Hinweis: Anschluss an vorhandene Abwasserleitung*

**3.1.100 Anschluss an Bestandsleitung DN 50**
Anschluss an vohandene Leitung DN 50 HT-Rohr herstellen,
bestehend aus Trennen der vorhanden Leitung, Kürzen der Leitung und Vorbereiten der Leitung zum Wiederanschluss

anzuschließende Abwasserleitung HT DN 50
Menge: 1,000 St

#### Bereich 3.2 Trinkwasserleitungen und Zubehör

**3.2.10 Rohrleitung aus Kupferrohr, AD 15 mm, einsch Befestigung**
*** Bezugsbeschreibung
Rohrleitung aus Kupferrohr, AD 15 mm

Rohrleitung aus Kupferrohr DIN EN 1057, nahtlos, für Trinkwasser kalt, mit Eignungsnachweis DIN 1988-200, Verbindung durch Pressen nach DVGW GW 2, mit Verpresstkennzeichnung, einschl. Schweiß- bzw. Löt- und Dichtungsmittel, sowie Herstellen der Verbindungen, Form- und Verbindungsstücke werden gesondert vergütet einschl. Rohrbefestigungen schalldedämmt, Verlegung in Gebäuden, Montagehöhe über Gelände/Fußboden bis 3,5 m.
Menge: 4,000 m

**3.2.20 Rohrleitung aus Kupferrohr, jedoch AD 22**
*** wie Position 3.2.10
Rohrleitung aus Kupferrohr, jedoch AD 22 mm
Menge: 1,000 m

**3.2.30 Rohrleitung aus Kupferrohr, jedoch AD 28**
*** wie Position 3.2.10
Rohrleitung aus Kupferrohr, jedoch AD 28 mm
Menge: 2,000 m

**3.2.40 Rohrleitung aus Kupferrohr, jedoch AD 35**
*** wie Position 3.2.10
Rohrleitung aus Kupferrohr, jedoch AD 35 mm
Menge: 5,000 m

*Hinweis: Bogen als Pressfitting*

**3.2.50 Press-Bogen aus Kupfer, AD 15 mm**
*** Bezugsbeschreibung
Press-Bogen aus Kupfer, AD 15 mm
als Pressfitting, mit Verpresstkennzeichnung, über 45 bis 90 Grad, aus Kupfer, mit Pressmuffe, für Rohrleitung aus Kupferrohr DIN EN 1057, nahtlos
Menge: 10,000 St

**3.2.60 Press-Bogen aus Kupfe, jedoch AD 22 mm**
*** wie Position 3.2.50
Menge: 2,000 St

**3.2.70 Press-Bogen aus Kupfe, jedoch AD 28 mm**
*** wie Position 3.2.50
Menge: 4,000 St

**3.2.80 Press-Bogen aus Kupfe, jedoch AD 35 mm**
*** wie Position 3.2.50
Menge: 8,000 St

*Hinweis: Muffe als Pressfitting*

**3.2.90 Press-Muffe aus Kupfer, AD 15 mm**
*** Bezugsbeschreibung
Press-Muffe aus Kupfer, AD 15 mm
Muffe als Pressfitting, mit Verpresstkennzeichnung, aus Kupfer, für Rohrleitung aus Kupferrohr DIN EN 1057, nahtlos
Menge: 2,000 St

**3.2.100 Press-Muffe aus Kupfer, jedoch AD 22 mm**
*** wie Position 3.2.90
Menge: 2,000 St

**3.2.110 Press-Muffe aus Kupfer, jedoch AD 28 mm**
*** wie Position 3.2.90
Menge: 2,000 St

**3.2.120 Press-Muffe aus Kupfer, jedoch AD 35 mm**
*** wie Position 3.2.90
Menge: 2,000 St

**3.2.130 Press-Muffe aus Kupfer, jedoch AD 42 mm**
*** wie Position 3.2.90
Menge: 2,000 St

*Hinweis: T-Stück als Pressfitting*

**3.2.140 Press-T-Stück aus Kupfer 15 mm,**
*** Bezugsbeschreibung
Press-T-Stück aus Kupfer 15 mm,
größter AD 15 mm T-Stück als Pressfitting, mit Verpresstkennzeichnung, aus Kupfer, für Rohrleitung aus Kupferrohr DIN EN 1057 nahtlos
Menge: 1,000 St

**3.2.150 Press-T-Stück aus Kupfer, jedoch 35 mm**
*** wie Position 3.2.140
Menge: 2,000 St

*Hinweis: Reduzierstück als Pressfitting*

**3.2.160 Press-Red-Stück aus Kupfer 18 mm,**
*** Bezugsbeschreibung
Press-Red-Stück aus Kupfer 18 mm, größter AD 18 mm Press-T-Stück aus Kupfer, größter AD 15 mm T-Stück als Pressfitting, mit Verpresstkennzeichnung, aus Kupfer, für Rohrleitung aus Kupferrohr DIN EN 1057 nahtlos
Menge: 1,000 St

**3.2.170 Red-Stück aus Kupfer, jedoch AD 35 mm**
*** wie Position 3.2.160
Menge: 2,000 St

**3.2.180 Red-Stück aus Kupfer, jedoch AD 42 mm**
*** wie Position 3.2.160
Menge: 1,000 St

*Hinweis: Wandscheibe in Eckform als Pressfitting*

**3.2.190 Press-Eck-Wandscheibe, 15 mm x 1/2"**
Press-Eck-Wandscheibe, 15 mm x 1/2"

Wandscheibe in Eckform als Pressfitting, mit Verpresstkennzeichnung, aus Rotgus, für Rohrleitung aus Kupferrohr DIN EN 1057, Pressanschluss DA 15 mm, Innengewinde 1/2"
Menge: 1,000 St

*Hinweis: Gerade Verschraubung als Pressfitting*

**3.2.200 Press-Verschraubung, 15 mm x 1/2"**
*** Bezugsbeschreibung
Press-Verschraubung, AD 15 mm x 1/2"

Gerade Verschraubung als Pressfitting aus Rotguss, mit Übergang auf Außengewinde, verschraubung flach dichtend, für Rohrleitung aus Kupferrohr DIN EN 1057
Menge: 1,000 St

**3.2.210 Press-Verschraub. jedoch 35 mm x 1 1/4"**
*** wie Position 3.2.200
Press-Verschraub., jedoch 35 mm x 1 1/4"
Menge: 4,000 St

**3.2.220 Press-Verschraub. jedoch 42 mm x 1 1/2"**
*** wie Position 3.2.200
Press-Verschraub., jedoch 42 mm x 1 1/2"
Menge: 1,000 St

*Hinweis: Übergangsformteil aus Rotguss*

**3.2.230 Press-Übergangk, AD 15 mm x 1/2" IG**
*** Bezugsbeschreibung
Press-Übergangk, AD 15 mm x 1/2" IG

Übergangsformteil aus Rotguss, mit DVGW-Zulassung, für Trinkwasser geeignet, Pressmuffe auf Innengewinde
Menge: 1,000 St

**3.2.240 Press-Übergang, jedoch 28 mm x 1" IG**
*** wie Position 3.2.230
Press-Übergang, jedoch 28mm x 1" IG
Menge: 2,000 St

**3.2.250 Press-Übergang, jedoch 35 mm x 1 1/4" IG**
*** wie Position 3.2.230
Press-Übergang, jedoch 35 mm x 11/4" IG
Menge: 2,000 St

**3.2.260 Press-Übergang, jedoch 42 mm x 1 1/2" IG**
*** wie Position 3.2.230
Menge: 1,000 St

*Hinweis: Anschluss an Bestandsleitung aus Kupfer herstellen*

**3.2.270 Anschluss an Bestandsleitung DN 32**
Anschluss an Bestandsleitung DN 32 herstellen

Vorbereitung der Kupferleitung zum Wiederanschluss nach den Demotagearbeiten, einschließlich Entgraten der Bestandsleitung, Anschlussmaterial wird gesondert vergütet
Menge: 2,000 St

**3.2.280 Anschluss an Bestandsleitung DN 40**
Anschluss an Bestandsleitung DN 40 herstellen

Vorbereitung der Kupferleitung zum Wiederanschluss nach den Demotagearbeiten, einschließlich Entgraten der Bestandsleitung, Anschlussmaterial wird gesondert vergütet
Menge: 1,000 St

#### Bereich 3.3 Rohrleitungsarmaturen und Zubehör

*Hinweis: Absperrventile*

**3.3.10 Absperrventil Rotguss DN 32, mit Wärmedämmschale**
Absperrventil DN 32 Rotguss Schrägsitz
Entleerungsventil PN16 DN32

Absperrventil mit Schallschutzprüfzeichen DIN EN ISO 3822-1 Klasse I, DIN EN 13959, für Trinkwasserleitung, mit Eignungsnachweis DIN 1988-200, Gehäuse, Oberteil und wasserberührende Teile der Innengarnitur aus Rotguss DIN EN 1982, Schrägsitzform mit Entleerungsventil, mit wartungsfreier Spindelabdichtung mit EPDM-Lippendichtung, mit Schließfeder aus nichtrostendem Stahl, mit EPDM-Sitzdichtung, mit Handrad,

inklusive beiderseits Pressverschraubung DN 32
inklusive Wärmedämmschale
Menge: 2,000 St

**3.3.20 Absperrventil Rotguss DN 40inklusive Wärmedämmschale**
Absperrventil DN 40 Rotguss Schrägsitz
Entleerungsventil PN16

Absperrventil mit Schallschutzprüfzeichen DIN EN ISO 3822-1 Klasse I, DIN EN 13959, für Trinkwasserleitung, mit Eignungsnachweis DIN 1988-200, Gehäuse, Oberteil und wasserberührende Teile der Innengarnitur aus Rotguss DIN EN 1982, Schrägsitzform mit Entleerungsventil, mit wartungsfreier Spindelabdichtung mit EPDM-Lippendichtung, mit Schließfeder aus nichtrostendem Stahl, mit EPDM-Sitzdichtung, mit Handrad,

inklusive beiderseits Pressverschraubung DN 40
inklusive Wärmedämmschale
Menge: 1,000 St

**3.3.30 Absperrventil mit Rückflussverhinderer DN 32, inklusive Wärmedämmschale**
Absperrventil DN 32 Rotguss Schrägsitz mit
Entleerungsventil PN16

Rückflussverhinderer Trinkwasserleitung, mit Eignungsnachweis DIN 1988-200, Gehäuse, l und wasserberührende Teile der Innengarnitur aus Rotguss DIN EN 1982, Schrägsitzform mit Entleerungsventil,  mit Schließfeder aus nichtrostendem Stahl, mit EPDM-Sitzdichtung, inklusive Anschlussverschraubungen und Dichtungen
inklusive Wärmedämmschale
Menge: 1,000 St

**3.3.40 Probenahmeventil 3/8", zur Probenahme**
Probenahmeventil 3/8", zur Probenahme von Trinkwasser, Bade-und Schwimmbeckenwasser, wasserberührte Teile aus Rotguss gemäß DIN 50930-6, Auslaufrohr aus Edelstahl, nur für Probeentnahme aufsteckbar, bestehend aus Probenahme-Betätigungseinheit und Probenahmeventil, Probenahmeventil in montierten Zustand geschlossen, Betätigungseinheit auf Probenahmeventil in 45°-Schritten montierbar, mit Schutzkappe R3//8", Ventil komplett gedämmt mit vorgefertigter Dämmschale
Menge: 1,000 St

**3.3.50 Mehrstrahl-Flügelrad-Hauswasserzähler M-Bus Q3 10m3/h DN25**
STLB-Bau 2025-10 042
Mehrstrahl-Flügelrad-Hauswasserzähler, konformitätsbewertet gemäß MessEV, Baulänge DIN EN ISO 4064-4, als elektronisches Zählwerk, für waagerechten Einbau, Zifferblatt oben, Messwerterfassung über M-Bus DIN EN 13757, Dauerdurchfluss Q3 10 m3/h, mit Gewindeanschluss, DN 25, einschl. Anschlussverschraubung aus Messing.
Menge: 1,000 St

**3.3.60 Druckminderer PN10 Vordruck 6bar Hinterdruck 1,5-6bar TW Rotguss R1 1/4**
STLB-Bau 2025-10 042
Druckminderer, in Verbindung mit rückspülbarem Filter DIN EN 13443-1, Rückflussverhinderer und Druckmessgeräten für Vor- und Hinterdruck, Rückspülung automatisch, Nenndruck 1 MPa (10 bar), min. Vordruck 6 bar, Hinterdruck 1,5 bis 6 bar, entlastet, DIN EN 1567, für Trinkwasserleitung DIN 1988-200, max. Betriebstemperatur 30 Grad C, mit Gewindeanschluss und Anschlussverschraubungen, Gehäuse aus Rotguss, R 1 1/4.
Menge: 1,000 St

**3.3.70 Rückspülautomatik, elektronische,**
Rückspülautomatik, elektronische, vollautomatische Rückspülung für Druckminderer-Filter-Kombination, mit einer Motor
betriebenen Kugelabsperrung, steckerfrei verdrahtet, 1,5 m
langem Spiralkabel zur Anbindung an das Stromnetz, VDE-ge-
prüftes Steckernetzteil, Edelstahlschlauch (DIN-DVGW geprüft)
als Verbindungsleitung vom Filter zur Rückspülsteuerung,
integrierter Akku zur Notstromversorgung bei Stromausfall,
Steuergerät mit 3 wählbaren Wartungsintervallen, Ablauftrichter
DN 50 nach DIN EN 12056, mit zusätzlicher Ansteuerung über Feinsteuerung und Fernüberwachung, Aufschaltung auf die GA
Menge: 1,000 St

**3.3.80 Netzteil, für Rückspülautomatik, für**
Netzteil, für Rückspülautomatik, für externen Netzbetrieb
Menge: 1,000 St

**3.3.90 Wasserzähler-Anschlussgarnitur DN 25**
Wasserzähler-Anschlussgarnitur bestehend aus verstellbarem Edelstahlbügel, Zählermontageset, Befestigungsmaterial zur Montage an Mauerwerk,
Menge: 1,000 St

#### Bereich 3.4 Wärmedämmung und Brandschutzschottungen

*Hinweis: Wärmedämmung für CU-Trinkwasserleitungen*
Wärmedämmung für CU-Trinkwasserleitungen Verlegung in abgehängten Decken und in der Technikzentrale.

*Hinweis: Wärmedämmung 100% Alukaschiert*
Wärmedämmung 100% alukaschiert

**3.4.10 Wärmedämmung an Rohrleitung DN 15**
*** Bezugsbeschreibung
Wärmedämmung  an Rohrleitung DN 15

an haus- und betriebstechnischen Anlagen im Gebäude, Dämmung aus Mineralwolle, als Rohrschale, Brandverhaltensklasse DIN EN 13501-1 A1 (nichtbrennbar), Wärmeleitfähigkeit 0,035 W/(mK) bei 40 Grad C Mitteltemperatur DIN EN 12667, kaschiert mit Alufolie,
Arbeitshöhe des Montageortes über der Standfläche des Gerüstes bis 3,5 m
Dämmschichtdicke 20 mm
Menge: 5,000 m

**3.4.20 Wärmedämmung Rohrleitung jedoch DN 20**
*** wie Position 3.4.10
Wärmedämmung Rohrleitung jedoch DN 20
Dämmschichtdicke 20 mm
Menge: 2,000 m

**3.4.30 Wärmedämmung Rohrleitung jedoch DN 25**
*** wie Position 3.4.10
Wärmedämmung Rohrleitung jedoch DN 25
Dämmschichtdicke 30 mm
Menge: 25,000 m

**3.4.40 Wärmedämmung Rohrleitung jedoch DN 32**
*** wie Position 3.4.10
Wärmedämmung Rohrleitung jedoch DN 32
Dämmschichtdicke 40 mm
Menge: 20,000 m

**3.4.50 Wärmedämmung Rohrleitung jedoch DN 40**
*** wie Position 3.4.10
Wärmedämmung Rohrleitung jedoch DN 40
Dämmschichtdicke 40 mm
Menge: 5,000 m

**3.4.60 Passstück Wärmedämmung an Rohrleitung DN 15**
Menge: 5,000 St

**3.4.70 Passstück Wärmedämmung an Rohrleitung DN 20**
Menge: 2,000 St

**3.4.80 Passstück Wärmedämmung an Rohrleitung DN 25**
Menge: 15,000 St

**3.4.90 Passstück Wärmedämmung an Rohrleitung DN 32**
Menge: 15,000 St

**3.4.100 Passstück Wärmedämmung an Rohrleitung DN 40**
Menge: 3,000 St

*Hinweis: Wärmedämmung Formteile Alukaschiert*
Wärmedämmung Formteile alukaschiert

**3.4.110 Wärmedämmung an Bogen DN 15**
*** Bezugsbeschreibung
Wärmedämmung an Bogen DN 15

Wärmedämmung ohne Ummantelung DIN 4140, haustechnische Anlagen, Bogen, 45-90 Grad, im Gebäude, Dämmung aus Mineralwolle, als Lamellenmatte,
Brandverhaltensklasse DIN EN 13501-1 A1 (nichtbrennbar), wärmegedämmt 100 % nach GEG, kaschiert mit Alufolie
Menge: 10,000 St

**3.4.120 Wärmedämmung an Bogen, jedoch DN 20**
*** wie Position 3.4.110
Menge: 2,000 St

**3.4.130 Wärmedämmung an Bogen, jedoch DN 25**
*** wie Position 3.4.110
Menge: 4,000 St

**3.4.140 Wärmedämmung an Bogen, jedoch DN 32**
*** wie Position 3.4.110
Menge: 8,000 St

**3.4.150 Wärmedämmung an Bogen, jedoch DN 40**
*** wie Position 3.4.110
Menge: 2,000 St

**3.4.160 Wärmedämmung T-Stück DN 15**
*** Bezugsbeschreibung
Wärmedämmung  T-Stück DN 15

Wärmedämmung ohne Ummantelung DIN 4140, haustechnische Anlagen, Bogen, 45-90 Grad, im Gebäude, Dämmung aus Mineralwolle, als Lamellenmatte, Brandverhaltensklasse DIN EN 13501-1 A1 (nichtbrennbar), wärmegedämmt 100 % nach GEG, kaschiert mit Alufolie,
Menge: 1,000 St

**3.4.170 Wärmedämmung T-Stück, jedoch DN 32**
*** wie Position 3.4.160
Menge: 2,000 St

**3.4.180 Wärmedämmung Endstelle DN 15,**
*** Bezugsbeschreibung
Wärmedämmung Endstelle DN 15

Wärmedämmung ohne Ummantelung DIN 4140, haustechnische Anlagen, Bogen, 90 Grad, im Gebäude, Dämmung aus Mineralwolle, als Lamellenmatte, Brandverhaltensklasse DIN EN 13501-1 A1 (nichtbrennbar), wärmegedämmt 100 % nach GEG, kaschiert mit Alufolie, Das Ende der Dämmschale wird mit Aluminiumfolie verschlossen
Menge: 2,000 St

**3.4.190 Wärmedämmung Endstelle jedoch DN 20**
*** wie Position 3.4.180
Menge: 2,000 St

**3.4.200 Wärmedämmung Endstelle jedoch DN 25**
*** wie Position 3.4.180
Menge: 2,000 St

**3.4.210 Wärmedämmung Endstelle jedoch DN 32**
*** wie Position 3.4.180
Menge: 1,000 St

*Hinweis: R 90 - Rohrabschottung für nicht brennbare Leitungen*
R 90 - Rohrabschottung für brennbare
Leitungen

**3.4.220 Brandschutzabschottung Rohr PP heißwasserbest. R90 AD 50mm Gebäude Wand D 240mm Durchm. 50-100mm**
STLB-Bau 2025-10 047
Brandschutzabschottung von Rohrleitung aus PP, heißwasserbeständig, Baustoffklasse DIN 4102-1 B2 (normalentflammbar), mit allgemeinem bauaufsichtlichen Prüfzeugnis/allgemeiner bauaufsichtlicher Zulassung, Feuerwiderstandsklasse R 90 DIN 4102-11,
Rohrleitung nicht gedämmt, für Wasser/Abwasser, Rohraußendurchmesser 50 mm, Verlegung im Gebäude, Wand aus Mauerwerk, Dicke 240 mm, runder Durchbruch, Durchmesser über 50 bis 100 mm, freier Ringspalt im Durchbruch über 30 bis 40 mm, Spalt füllen mit Mörtel DIN 18580, Mörtelklasse 10.
Menge: 3,000 St

#### Bereich 3.5 Kernbohrungen und Durchbrüche

**3.5.10 Kernbohrungen 60 mm in Mauerwerk 20 cm**
*** Bezugsbeschreibung
Kernbohrungen 60 mm in Mauerwerk 20 cm

für DN12-20 Rohrleitungsdurchführungen herstellen:
einschließlich Gestellung derdazu notwendigen Werkzeuge, Betriebs- und Hilfsstoffe.

Die Baustelle ist bei den Arbeiten entsprechend gegen Bohrwasser (d. h. einschließlich Wassersaugen) und herunterfallende Bohrkerne zu schützen. Die Baustelle ist nach den Bohrarbeiten besenrein zu verlassen, der Bohrkern ist zu entsorgen.

Wandstärke:  20 cm
Menge: 3,000 St

**3.5.20 Kernbohrungen 80 mm in Mauerwerk 20 cm**
*** wie Position 3.5.10
Kernbohrungen 80 mm in Mauerwerk 20 cm
für DN 25, 32 Rohrleitungsdurchfuehrungen herstellen
Menge: 3,000 St

**3.5.30 Kernbohrungen 130 mm in Mauerwerk 20 cm**
*** wie Position 3.5.10
Kernbohrungen 130 mm in Mauerwerk 20 cm
für DN 50 Rohrleitungsdurchfuehrungen herstellen
Menge: 1,000 St

#### Bereich 3.6 Dokumentation, Einweisung und Inbetriebnahme

**3.6.10 Einweisung des Bedienungspersonals**
Einweisung des Bedienungspersonals in die Funktion der gesamten Anlage, einschl. Protokoll mit Unterschriften der eingewiesenen Personen
Menge: 1,000 St

**3.6.20 Inbetriebnahme und Einregulierung der**
Inbetriebnahme und Einregulierung der gesamten Sanitäranlage.

Erstellung der Auflistung bzw. Protokollierung der entsprechenden Anlagenteile und der dazugehörigen eingestellten Werte mit Zeitangabe der Eintragung bzw. Änderung.

Die Einstellungen und Messungen sind nur mit geeigneten und geeichten Geräte durchzuführen.
Menge: 1,000 St

**3.6.30 Technische Unterlagen in elektr. Form**
Technische Unterlagen in elektr. Form erstellen und zusammen mit den "mitzuliefernden Unterlagen" gem. DIN 18381 zur Feststellung der Übergabereife übergeben

Die Unterlagen sind wie folgt zusammenzustellen:

Der Auftragnehmer hat für seinen durchgeführten Leistungsumfang sämtliche Unterlagen zusammenzustellen Diese bestehen im Wesentlichen (ohne Anspruch auf Vollständigkeit) aus:

- Anlagenschema in farbiger Ausführung
- Ausführungspläne mit farbiger Darstellung der Installationen,
  Elektischer Übersichtsplan und Anschlussplan nach
  DIN EN  61082-1 und DIN EN 61082-3 "Dokumente der
  Elektrotechnik"
- Zusammenstellung der wichtigsten Daten
- Alle für den sicheren und wirtschaftlichen Betrieb
  erforderlichen Betriebs- und Wartungsanleitungen nach
  DIN-V 8418 "Benutzerinformation-Hinweise für die Erstellung"
- Kopie vorgeschriebener Prüfbescheinigungen und
  Werkstatteste
- Protokolle über Dichtheitsprüfung
- Protokoll über Einweisung des Betriebs- und
  Wartungspersonals
- Technische Datenblätter der eingebauten Geräte
- Schalt- und Stromlaufplan aller Schaltschrankanlagen

Die vorgenannten Unterlagen sowie Betriebsanweisungen, Listen der vorgesehenen Prüftermine einschl. den Fristenplänen für Wartungs- und Instandhaltungsarbeit sind als "Technische Unterlagen" gekennzeichnet 2-fach in Ringordnern und 2-fach als Daten-CD mit entsprechender Beschriftung und Inhaltsangabe gemäß nachstehendem Inhaltsverzeichnis zu erstellen:

Bestandsunterlagen: Gewerk

Inhaltsverzeichnis

1. Betriebskarteien
    - BK 01 Wartung/Prüfungen
    - BK 02 Anlagenbeschreibung

2. Konformitätserklaerung / CE-Bestätigung / Errichtererklärung

3. Anlagenbeschreibung + Bedienungs- und Betriebsanleitung

4. Instandsetzungsanweisungen

5. Unfallverhütungsvorschriften

6. Geräteliste

7. Produkt-Datenblätter - siehe sep. Inhaltsverzeichnis

8. Abnahmebescheinigung

9. Einweisungsprotokolle

10. Messprotokolle, Einregulierungsprotokolle

11. Sonstige Bescheinigungen (BGV A3, VDE 0100T610)

12.1 Schaltschema / Übersichtsplan
12.2 Grundrisse der Ausführungspläne / Installationspläne

13. Wartungsvertrag
Menge: 1,000 St

**3.6.40 Bestandspläne zu vorbeschriebener**
Bestandspläne zu vorbeschriebener Dokumentation

Erstellung und Lieferung der Bestandspläne, gemäß den zuvor aufgeführten Dokumentation.
Menge: 1,000 Satz

#### Bereich 3.7 Sonstige Sanitärtechnik

**3.7.10 Druckprobe der TW- Leitung DN 10 bis DN40**
Druckprobe der TW- Leitung DN 10 bis DN 100

Druckprobe nach DIN 18 381-3.34 und 4.118 sowie DIN 1988, für die gesamte, neu erstellte Wasserleitungs- Anlage ist vor Einbau der Einrichtungsgegenstände mit einem Prüfdruck von mindestens 12 bar und 10 Minuten Dauer vorzunehmen. Einschließlich Prüfung sämtlicher Verbindungen auf Dichtheit. Die Druckprobe muss wie in DIN 1988 beschrieben durchgeführt werden.
Menge: 1,000 St

**3.7.20 Farbig angelegter Funktionsschaltplan**
Farbig angelegter Funktionsschaltplan (Schaltschema) verwindungssteif, hinter Plexi-Glas, luftdicht versiegelt, liefern und in der Unterstation anbringen.

Der Plan muss auf die Beschreibung der Anlage abgestimmt sein und den Bezug zur Bedienungsanweisung ausweisen.
Menge: 1,000 St

**3.7.30 Trinkwasserbeprobung**
Trinkwasserbeprobung

Das neu eingebaute Rohrleitungssystem muss auf Basis der Trinkwasserverordnung geprüft werden.

Entnahme von Wasserproben durch den AN, drei Wochen vor Inbetriebnahme, einschließlich Anfertigung eines Wasserprobenprotokolls durch akkreditiertes Prüflabor, Parameter: bakteriologisch, chemisch.

Es sind insgesamt 2 Kaltwasserproben 1 x mikrobiologisch und 1 x Legionellen zu untersuchen. Die Untersuchungsberichte sind der Bauleitung vorzulegen.
Menge: 1,000 St

**3.7.40 Bezeichnungsschild, 26x52, Farbe und**
Bezeichnungsschild, 26 x 52

Farbe und Beschriftung nach Angaben des AG, aus mehrschichtigem Kunststoff, Beschriftung 3-zeilig, gefräst, Höhe 26 mm, Breite 52 mm, Befestigung mit Schrauben.
Menge: 4,000 St

*Hinweis: Montagekonstruktion*
Montagekonstruktion

Mit der Rechnungslegung für die nachfolgenden Montagekonstruktionen sind Herstellerangaben für die Gewichte der Einzelkomponenten einzureichen. Nicht nachgewiesene Gewichtsangaben können nicht abgerechnet werden.

**3.7.50 Profilstahlkonstruktion für Stütz-,**
Profilstahlkonstruktion für Stütz-, Hänge-, Trag- und Sonderbefestigungen, aus verzinktem Stahl, als Norm-Profile, Größe nach Erfordernis und statischer Berechnung, in geschraubter oder geschweißter Ausführung, einschl. aller erforderlichen Schrauben und Spannanker sowie Herstellen der Dübellöcher.

Abrechnung nach den Kataloggewichten des Herstellers.

Der rechnerische Nachweis der Tragfähigkeit ist auf Verlangen vorzulegen.
Menge: 10,000 kg

*Hinweis: Vorbemerkungen Stundenlohnarbeiten*
Vorbemerkungen Stundenlohnarbeiten:

Da es sich bei diesem Projekt um Arbeiten in einem Bestandsbau (Sanierung) handelt, ist die Ausschreibung von Tagelohnarbeiten z. B. für unvorhersehbare Arbeiten in einem entsprechendem Umfang erforderlich. Im Stundennachweis werden nur solche Arbeiten anerkannt, bei denen sich die Leistung nicht eindeutig und umfassend beschreiben lässt, sodass die Bildung einer Leistungsposition für den Bieter ein unkalkulierbares Risiko darstellen würde.

Für die Ausführung der Stundenlohnarbeiten gelten Grundsätzlich die Maßgaben der VOB/B § 15 sowie die folgenden Bedingungen.

Der AN muss auf den Stundenzetteln neben den üblichen Daten und Personenangaben - folgendes deutlich lesbar aufführen:

- Veranlassung für die betreffende Arbeit (ggf. Auftragsdaten)
- genaue Ortsbeschreibung der Arbeit
- Beschreibung der ausgeführten Arbeit
- genaue Bezeichnung des (dabei) verarbeiteten/verbrauchten
  Materials.

Soweit nicht im Einzelfall der Einsatz einer bestimmten Mitarbeiterqualifikation vereinbart ist, wird im Anerkennungsfall nur die Tarifgruppe vergütet, die den Anforderungen der Arbeit entspricht; unabhängig davon, ob die Arbeit tatsächlich von einer höheren Tarifgruppe ausgeführt wurde.

Der Einsatz von Werkzeugen und Montagehilfen wird nicht gesondert vergütet. Für bauaufsichtliches Personal (Bauführer, Polier usw.) erfolgt, wenn nicht besonders angeordnet oder nachweißlich durch die UVV gefordert, keine Vergütung.

Die Stundenverrechnungssätze enthalten:

- die Lohn- und Gehaltskosten der Baustelle;
- die Lohn- und Gehaltsnebenkosten der Baustelle;
- die Stoffkosten der Baustelle;
- die Kosten der Einrichtungen, Geräte, Maschinen und
  maschinellen Anlagen der Baustelle;
- die Fracht-, Fuhr- und Ladekosten;
- die Sozialkassenbeiträge und Sonderkosten, die bei
  wirtschaftlicher Betriebsführung entstehen, mit
  angemessenen Zuschlägen für Gemeinkosten und Gewinn
  (einschließlich allgemeinem Unternehmerwagnis);

Tagelohnstunden und Leistungen nach VOB/B § 2 (10) sind vor der Ausführung anzumelden und dürfen nur auf  Anweisung der Bauleitung ausgeführt werden. Über die Stundenlohnarbeiten hat der AN arbeitstäglich geführte Stundenzettel in regelmäßigen kurzen Abständen, mindestens jedoch innerhalb von 7 Kalendertagen, mit Materialnachweis 2-fach bei der Objektüberwachung zur Unterschrift und Anerkennung sowie durchschriftlich bei dem AG:

Sonstiges Sondervermögen Immobilien und Technik des Landes Bremen
vertreten durch IB Stadt
Herrn Jan-Focke Benter
Theodor Heuss Allee 14
28215 Bremen

Per Fax: 0421 / 496-10043 einzureichen.

Die anerkannten Stundenzettel sind der Abrechnung beizufügen. Bei einer nicht den Bedingungen entsprechenden Vorlage der Stundennachweise, behält sich der AG vor, diese nicht anzuerkennen. Eine nachträgliche Anerkennung gemäß VOB/B § 8 Abs. 2 wird ausdrücklich vorbehalten.

**3.7.60 Stundenlohnarbeiten eines Facharbeiters**
Stundenlohnarbeiten eines Facharbeiters

Stundenlohnarbeiten durch Facharbeiterkräfte auf besonderer Anordnung der Bauleitung zum Nachweis ausführen.
Menge: 5,000 Std

### Titel 4 Heizungsinstallationen Alte Bäckerei

#### Bereich 4.1 Zentrale Warmwasserbereitung und Pufferspeicher

**4.1.10 Wärmespeicheranlage Heizwasser Stahl, 100l Wärmedämm. Ummantelung**
Wärmespeicheranlage für Heizwasser, Nenndruck 1 MPa
(10 bar), aus Stahl, bestehend aus einem Speicher, stehend, max. Bauhöhe 1600 mm, Speichervolumen 100 l, mit Wärmedämmung und Ummantelung, mit 6 Heizungs- anschüssen

Nenndurchmesser DN und Verbindungsart
4 Stück  DN 40 Gewinde.
2 Stück DN 25 Gewinde

mit Fühleranschlussstutzen, (oben, mitte unten)
Nenndurchmesser DN und Verbindungsart

3 Stück DN R 1/2"
Menge: 1,000 St

**4.1.20 Speicher-Wassererwärmer 160l NL 3,1, Edelstahl**
Speicher-Wassererwärmer für Trinkwasser DIN 4753-7, mit Einbauheizfläche,  Bauart stehend, aus nichtrostendem Stahl, mit Anschlüssen für Medien und für Messwertgeber, mit Wärmedämmung und Ummantelung aus epoxiharzbeschichtetem Blech,
Einbauheizfläche als Heizschlange aus Edelstahl, Aufheizung des gesamten Wasserinhalts durch tiefliegende Heizwendel, Heizwendel nicht austauschbar, aus geschweißten, nichtrostenden Stahlrohren DIN EN ISO 1127, glatt.

Wasserinhalt:  160L
Wärmeleistung:  38 kW
primärseitig Heizungswasser
Vorlauftemperatur primär: 80° C
Rücklauftemperatur primär: 35° C
Heizwasservolumenstrom: 3m³/h
Trinkwasserseitig
Warmwasseraustritt:  60° C
Kaltwassereintritt:  10° C
Warmwasserleistung 939 l/h: nach DIN 4708-2 bei
  Erwärmung von 10 auf 45° C
Leistungskennzahl:  NL 3,1

Anschlüsse:
Heizung: 1", 2 Stück
Trinkwasser: 3/4" 3 Stück
Temperaturfühlerhülsen 1/2": 3 Stück
Menge: 1,000 St

**4.1.30 Zirkulationspumpe, energieoptimiert**
Zirkulationspumpe, energieoptimiert, Rohrleitungspumpe, als Zirkulationspumpe Warmwasser, GA-fähig

Technische Daten:
Fördermedium:  Trinkwarmwasser /
  Zirkulation
max. Betriebstemperatur:  70° C
max. zul. Betriebsüberdruck: 10 bar
Nennweite:  DN 25
Förderstrom:  1,10 m³/h
Förderhöhe:  0,30 bar
Leistungsaufnahme:  bis 100 W
E-Anschluss:  230 V / 50 Hz

Gehäuse bleifreies Messing MS58, Bronze, nichtrostender Stahl mit frequenzgeregeltem Antrieb, mit Gewindeanschlüssen, einschl. Rückschlagventil und Absperrung, einschl. Melde- und Anzeigefunktionen für Sammelstör- und Einzelbetriebsmeldung

zur Aufschaltung auf die Gebäudeautomation

inkl. Wärmedämmschale nach GEG
Menge: 1,000 St

**4.1.40 Transport und Montage des**
Transport und Montage des vorbeschriebenen Warmwasserbereiters und des Pufferspeichers in der Heizzentrale im Dachgeschoss und Aufstellung im Technikraum

Aufstellort:  Heizraum im 2.OG
Zugang.  über Treppenhaus
Menge: 1,000 St

#### Bereich 4.2 Heizkörper und Zubehör

*Hinweis: Erneuerung defekter Heizkörper-Thermostatventile*
Erneuerung defekter Heizkörper-Thermostatventile

In einigen Räumen sind Thermostatventile oder Anschlussverschraubungen defekt oder undicht und müssen erneuert werden.

Die erforderlichen Demontagearbeiten werden über die Demontagepositionen im Titel 1 abgerechnet.

**4.2.10 Flachheizkörper Stahl H 550-600mm L 550-600mm Typ21**
STLB-Bau 2025-10 041
Flachheizkörper (Plattenheizkörper), aus Stahl, Wärmeleistung geprüft DIN EN 442-2, mit Registrierung, Bauhöhe über 550 bis 600 mm, Baulänge über 550 bis 600 mm, Bautiefe über 75 bis 100 mm, Typ 21, max. Betriebstemperatur bis 120 Grad C, max. Betriebsüberdruck 0,6 MPa (6 bar), mit Grundbeschichtung DIN 55900-1 und Deckbeschichtung DIN 55900-2 als Pulverbeschichtung, Farbton weiß, einschl. Befestigungszubehör.
Menge: 3,000 St

**4.2.20 Heizkörper-Blindstopfen, 1/2",**
Heizkörper-Blindstopfen, 1/2", messingvernickelt, selbstdichtend
Menge: 3,000 St

**4.2.30 Heizkörper-Entlüftungsstopfen, 1/2",**
Heizkörper-Entlüftungsstopfen, 1/2", messingvernickel mit eingebautem Ventil, mit Steckschlüssel, selbstdichtend
Menge: 3,000 St

**4.2.40 Thermostatisches Heizkörperventil für**
Thermostatisches Heizkörperventil für Eck-, Durchgang oder Axialausführung, DIN EN 215, für 2-Rohr-Installation, Gehäuse aus Rotguss, vernickelt, mit Gewindeanschluss, für Wasser bis 120° C, PN 10 mit ablesbarer Voreinstellung, DN 15
Menge: 3,000 St

**4.2.50 Heizkörperrücklaufverschraubung mit**
Heizkörperrücklaufverschraubung mit proportionaler Feineinstellung, Eck- oder Durchgangsform, mit 4 Funktionen: absperren, regulieren, entleeren und befüllen, reproduzierbarer Voreinstellung, entleer- und befüllbar mittels Spezialvorrichtung, Gehäuse aus Messing glanzvernickelt, Ventilkegel aus Messing mit EPDM-Dichtung, Messingschutzkappe mit zusaäzlicher Flachdichtung, zulässiger Betriebsüberdruck PB 10 bar zulässige Betriebstemperatur TB +110° C, Durchflussstoff Heizungswasser gemäß VDI-Richtlinie 2035, Einbaumaße nach DIN 3842
Menge: 3,000 St

**4.2.60 Thermostatkopf, Behördenmodell, für**
Thermostatkopf, Behördenmodell, für zuvor genanntes Thermostatventil, DIN EN 215, mit eingegautem Messelement, Medium Flüssigkeit, mit Frostschutzstellung, begrenzbar und blockierbar, Biegfestigkeit min. 1000 N, zusätzliche Nullabsperrung diebstahlgesichert, lösbar, Farbe weiß, voreingestellt
Menge: 2,000 St

**4.2.70 Thermostatkopf,**
Thermostatkopf, für zuvor genanntes Thermostatventil,
DIN EN 215, mit eingegautem Messelement, Medium Flüssigkeit, mit Frostschutzstellung, begrenzbar und blockierbar, Biegfestigkeit min. 1000 N, zusätzliche Nullabsperrung diebstahlgesichert, lösbar, Farbe weiß, voreingestellt
Menge: 1,000 St

#### Bereich 4.3 Pumpen, Armaturen und Zubehör

*Hinweis: Schmutzfänger*

**4.3.10 Schmutzfänger DN25 Wasser bis 120GradC PN6 Schrägsitz EN-GJL-250**
STLB-Bau 2025-10 041
Schmutzfänger, DN 25, für Wasser, max. Betriebstemperatur bis 120 Grad C, Nenndruck 0,6 MPa (6 bar), in Schrägsitzform, mit Flanschanschluss, Baulänge DIN EN 558, Gehäuse aus Gusseisen EN-GJL-250, mit Normalsieb, Gewindebohrung und Verschlussstopfen im Reinigungsverschluss.
Menge: 1,000 St

**4.3.20 Schmutzfänger DN32 Wasser bis 120GradC PN6 Schrägsitz EN-GJL-250**
STLB-Bau 2025-10 041
Schmutzfänger, DN 32, für Wasser, max. Betriebstemperatur bis 120 Grad C, Nenndruck 0,6 MPa (6 bar), in Schrägsitzform, mit Flanschanschluss, Baulänge DIN EN 558, Gehäuse aus Gusseisen EN-GJL-250, mit Normalsieb, Gewindebohrung und Verschlussstopfen im Reinigungsverschluss.
Menge: 1,000 St

**4.3.30 Schmutzfänger DN40 Wasser bis 120GradC PN6 Schrägsitz EN-GJL-250**
STLB-Bau 2025-10 041
Schmutzfänger, DN 40, für Wasser, max. Betriebstemperatur bis 120 Grad C, Nenndruck 0,6 MPa (6 bar), in Schrägsitzform, mit Flanschanschluss, Baulänge DIN EN 558, Gehäuse aus Gusseisen EN-GJL-250, mit Normalsieb, Gewindebohrung und Verschlussstopfen im Reinigungsverschluss.
Menge: 1,000 St

**4.3.40 Schmutzfänger DN50 Wasser bis 120GradC PN6 Schrägsitz EN-GJL-250**
STLB-Bau 2025-10 041
Schmutzfänger, DN 50, für Wasser, max. Betriebstemperatur bis 120 Grad C, Nenndruck 0,6 MPa (6 bar), in Schrägsitzform, mit Flanschanschluss, Baulänge DIN EN 558, Gehäuse aus Gusseisen EN-GJL-250, mit Normalsieb, Gewindebohrung und Verschlussstopfen im Reinigungsverschluss.
Menge: 2,000 St

*Hinweis: Flanschen-Absperrventil*

**4.3.50 Absperrventil Wasser Geradsitz-Durchgang Handrad PN16 DN25**
*** Bezugsbeschreibung
STLB-Bau 2025-10 041
Absperrventil, für Wasser bis 120 Grad C, mit Flanschanschluss, Baulänge DIN EN 558, in Geradsitz-Durchgangsform, mit Handrad, mit wartungsfreier Spindelabdichtung, Sitz weich dichtend, Nenndruck 1,6 MPa (16 bar), DN 25.
Menge: 4,000 St

**4.3.60 Absperrventil, jedoch DN 32**
*** wie Position 4.3.50
Menge: 4,000 St

**4.3.70 Absperrventil, jedoch DN 40**
*** wie Position 4.3.50
Menge: 4,000 St

**4.3.80 Absperrventil, jedoch DN 50**
*** wie Position 4.3.50
Menge: 8,000 St

**4.3.90 Rückschlagventil Wasser Zwischenflanschausführung Rotguss PN10 DN25**
STLB-Bau 2025-10 041
Rückschlagventil für Wasser bis 120 Grad C, in Zwischenflanschausführung, Gehäuse aus Rotguss, Sitz metallisch dichtend, Nenndruck 1 MPa (10 bar), DN 25.
Menge: 1,000 St

**4.3.100 Rückschlagventil Wasser Zwischenflanschausführung Rotguss PN10 DN40**
STLB-Bau 2025-10 041
Rückschlagventil für Wasser bis 120 Grad C, in Zwischenflanschausführung, Gehäuse aus Rotguss, Sitz metallisch dichtend, Nenndruck 1 MPa (10 bar), DN 40.
Menge: 1,000 St

**4.3.110 Rückschlagventil Wasser Zwischenflanschausführung Rotguss PN10 DN50**
STLB-Bau 2025-10 041
Rückschlagventil für Wasser bis 120 Grad C, in Zwischenflanschausführung, mit Flanschanschluss, Gehäuse aus Rotguss, Sitz metallisch dichtend, Nenndruck 1 MPa (10 bar), DN 50.
Menge: 2,000 St

**4.3.120 Rückschlagventil Wasser Zwischenflanschausführung Rotguss PN10 DN32**
STLB-Bau 2025-10 041
Rückschlagventil für Wasser bis 120 Grad C, in Zwischenflanschausführung, mit Flanschanschluss, Gehäuse aus Rotguss, Sitz metallisch dichtend, Nenndruck 1 MPa (10 bar), DN 32.
Menge: 1,000 St

*Hinweis: Flansche*

**4.3.130 Flansch DN 25, PN 16**
*** Bezugsbeschreibung
Flansch mit Anschweißende, Material Stahl, Druckstufe PN 16, DN 25, mit Dichtung und Schrauben
Menge: 12,000 St

**4.3.140 Flansch, jedoch DN 32**
*** wie Position 4.3.130
Menge: 12,000 St

**4.3.150 Flansch, jedoch DN 40**
*** wie Position 4.3.130
Menge: 12,000 St

**4.3.160 Flansch, jedoch DN 50**
*** wie Position 4.3.130
Menge: 24,000 St

*Hinweis: Zubehör*

**4.3.170 Thermometer mit Tauchschaft,**
Thermometer mit Tauchschaft, Tauchrohrlänge 100 mm, einschließlich Einschweißtauchhülsen aus C22.8 Vollmantel

Technische Daten:
Anzeigebereich:  0 bis + 100° C
ewindeanschluss:  1/2"
Durchmesser:  60 mm
Menge: 12,000 St

**4.3.180 Manometer, Gehäuse-Durchmesser: 63 mm,**
Manometer, Gehäuse-Durchmesser: 63 mm, Anzeigebereich
- 4 bar, Anschlussgewinde 1/4", mit rotem Zeiger und grünem Feld, PN 16

einschließlich Einschweißmuffe und Gewindereduzierstück
Menge: 6,000 St

**4.3.190 KFE-Kugelhahn PN 10 mit Flügelgriff**
KFE-Kugelhahn PN 610mit Flügelgriff, Heizungsausführung
G 1/2", Durchgangsform, mit Schlauchverschraubung.

Kugelhahn für das Füllen und Entleeren von Heizungsanlagen, selbstdichtend mit Gewindeeinschneiddichtung aus EPDM. Schwere Bauform aus vernickeltem Pressmessing. Flügelgriff (rot) entsprechend dem Einsatzzweck abnehmbar. Hartverchromte Kugel mit vollem Durchgang in Teflon gelagert. Blindkappe mit Edelstahl-Schwenkbügel auch zur Betätigung verwendbar, mit Stellungsanzeige und festem Anschlag. Fixierung der Einbaulage mittels Kontermutter. Betätigungsspindel mit doppelter O-Ring-Dichtung aus EPDM.

Einsatzbereich:  Warmwasser-Heizungsanlagen
max. Druck:  10 bar
max. Temperatur:  110° C
Dauertemperatur:  130° C kurzzeitig
Menge: 14,000 St

*Hinweis: Lufttöpfe*

**4.3.200 Lufttöpfe aus Stahlrohr DN 80**
Lufttöpfe in durchströmter Ausführung aus Stahlrohr DN 80

Lufttöpfe aus Stahlrohr PN 6 ca. 200 mm lang, beidseitig mit einem Schweißboden versehen, Anschlussdimension bis
DN 40, mit ca. 3,0 m Entlüftungsrohr 1/2" und einem Entlüftungskugelhahn 1/2"
Menge: 12,000 St

*Hinweis: Einbau bauseitig gelieferte Geräte*

**4.3.210 Bauseitigen Wärmemengenzähler montieren**
Bauseitigen Wärmemengenzähler DN 40 - DN 50 einbauen, Wärmemengenzähler mit den Rohrleitungen verbinden.

Die erforderlichen Gegenflansche werden nach entsprechender LV-Position abgerechnet.
Menge: 1,000 St

**4.3.220 Bauseitiges Regelventil DN 15**
Bauseitiges Regelventil DN 15 montieren,

bauseitig geliefertes 3-Wege-Regelventil mit den Rohrleitungen verbinden.

Die erforderlichen Anschlussverschraubungen werden bauseits mitgeliefert, einschließlich Gewindeerstellung.
Menge: 2,000 St

**4.3.230 Bauseitiges Regelventil DN 20**
Bauseitiges Regelventil DN 20 montieren,

bauseitig geliefertes 3-Wege-Regelventil mit den Rohrleitungen verbinden.

Die erforderlichen Anschlussverschraubungen werden bauseits mitgeliefert, einschließlich Gewindeerstellung.
Menge: 2,000 St

**4.3.240 Bauseitiges Regelventil DN 25**
Bauseitiges Regelventil DN 25 montieren,

bauseitig geliefertes 3-Wege-Regelventil mit den Rohrleitungen verbinden.

Die erforderlichen Anschlussverschraubungen werden bauseits mitgeliefert, einschließlich Gewindeerstellung.
Menge: 1,000 St

**4.3.250 Fühlertaschen DN 15 herstellen,**
Fühlertaschen DN 15 herstellen, bestehend aus 10 cm Rohrleitung mit einseitig installierter Gewindemuffe 1/2" und Anschlussverbindung zur Hauptleitung, Fühlertaschen zur Aufnahme von Tauchhülsen für Temperaturfühler, Thermometer, Manometer.
Menge: 18,000 St

**4.3.260 Montage bauseitige Fühlerhülsen DN 15**
Montage bauseitige Fühlerhülsen DN 15

bauseits gelieferte Tauchhülsen mit 1/2" Gewinde für Temperaturfühler montieren
Menge: 18,000 St

**4.3.270 Differenzdruck- und Durchflussmengenregler**
Differenzdruck- und Durchflussmengenregler, Stellventil, entlastet, Gehäuse Grauguss, Sitz und Kegel Cr.-Stahl rostfrei, Entlastungsbalg Cr-Ni-Mo-Stahl, Steueranschluss, Innengewinde R 1/4", zul. Mediumtemperatur 130° C, Montageeinheit für Regler, Minus- bzw. Plus- und untere Plussteuerleitung, Absperrventil und Überdrucksicherung, Steueranschluss, Schneidringverschraubung für Rohr 10 mm, Gesamtlänge 1,5 m, einschl. Gegenflanschen, Schrauben und Dichtungen

Technische Daten:
Einbaulage:  Rücklauf
Wirkdruck:  0,2 bar
Anschlussdimension:  DN 32
Nenndruck:  PN 16
Durchflussmenge:  3,6 m³/h
kvs-Wert:  16
Menge: 1,000 St

**4.3.280 Umwälz-Kreiselpumpe Nassläufer stufenlos regelbar Heizwasser PN10 Gewindeanschluss Anschlussverschr. DN25 Gehäuse Guss 230VAC**
STLB-Bau 2025-10 040
Kreiselpumpe als Umwälzpumpe, als Nassläufer, stufenlos regelbar, differenzdruckgeregelt, Kommunikationsschnittstelle Modbus RTU, einschl. Erfassung von Betriebs- und Störmeldungen, ausgerüstet zum Anschluss an die Gebäudeautomation (GA) DIN EN ISO 16484-3,
benötigter Volumenstrom Pumpe in m3/h '.........................0,9...........................'

Mind.-Förderhöhe in m '.................3,2...................................'

Fördermedium Heizwasser VDI 2035 Blatt 1, Betriebstemperatur max. 110 Grad C, Betriebsdruck PN 10, mit Gewindeanschluss und Anschlussverschraubung, DN 25, Gehäuse aus Gusseisen, mit Motor, Bemessungsbetriebsspannung 230 V AC, Schutzart IP 44 DIN EN 60529 (VDE 0470-1), blockierstromfest, EEI kleiner gleich 0,20, als Hocheffizienzpumpe, mit Wärmedämmschalen gemäß Gebäudeenergiegesetz (GEG).
Menge: 2,000 St

**4.3.290 Umwälz-Kreiselpumpe Nassläufer stufenlos regelbar Heizwasser PN10 Gewindeanschluss Anschlussverschr. DN25 Gehäuse Guss 230VAC**
STLB-Bau 2025-10 040
Kreiselpumpe als Umwälzpumpe, als Nassläufer, stufenlos regelbar, differenzdruckgeregelt, Kommunikationsschnittstelle Modbus RTU, einschl. Erfassung von Betriebs- und Störmeldungen, ausgerüstet zum Anschluss an die Gebäudeautomation (GA) DIN EN ISO 16484-3,
benötigter Volumenstrom Pumpe in m3/h '..................2,8..................................'

Mind.-Förderhöhe in m '.........................................3,8......'

Fördermedium Heizwasser VDI 2035 Blatt 1, Betriebstemperatur max. 110 Grad C, Betriebsdruck PN 10, mit Gewindeanschluss und Anschlussverschraubung, DN 25, Gehäuse aus Gusseisen, mit Motor, Bemessungsbetriebsspannung 230 V AC, Schutzart IP 44 DIN EN 60529 (VDE 0470-1), blockierstromfest, EEI kleiner gleich 0,20, als Hocheffizienzpumpe, mit Wärmedämmschalen gemäß Gebäudeenergiegesetz (GEG).
Menge: 2,000 St

**4.3.300 Zusatzmodul Heizungsumwälzpumpe**
Zusatzmodul Heizungsumwälzpumpe Sammelstörung zur Aufschaltung auf die GA mit folgenden Funktionen:

- Betrieb
- Störung
- Fern Ein/Aus
Menge: 4,000 St

*Hinweis: Heizkreisverteiler und Zubehör*

**4.3.310 Kombinierter Vor- und Rücklaufverteiler,**
Kombinierter Vor- und Rücklaufverteiler, bestehend aus Vierkantrohr mit nebeneinander angeordneten, durch Trennwand geteilte Kammern aus schwarzem Stahlblech S235.
Anschlussstutzen als Flanschstutzen ausgeführt und auf Höhe der Absperrarmaturen ausgerichtet
Entleerungsmuffen für Vor- und Rücklaufkammer
dichtigkeitsgeprüft und grundiert.

Material:  S 235 JR
Betriebstemperatur:  -10° C - 110° C
Betriebsüberdruck:  0 bar - 10 bar
Max. Anschluss Erzeugerkreis: bis DN 50
Max. Anschluss Verbraucherkreis:  bis DN 50
Max. Volumenstrom:  3,6 m³/h
Leistung bei dT 48 K:  200 kW

Verteileranschlüsse:
- Flanschenstutzen PN16 DN25, 180mm 2 St
- Flanschenstutzen PN16 DN32, 180mm 2 St
- Flanschenstutzen PN16 DN40, 180mm 2 St
- Flanschenstutzen PN16 DN50, 180mm 4 St
Menge: 1,000 St

**4.3.320 Wärmedämmung für vorab beschriebenen Heizungsverteiler**
Wärmedämmung Heizungegsverteiler, bestehend aus ineinander fassenden Halbschalen mit Endstücken. Individuelle und passgenaue Ausschnitte für alle Anschlussstutzen sind werksseitig vorgesehen.

Die Dämmschichtstärke entspricht dem aktuellen GEG (Gebäudeenergiegesetz).

Brandklasse Dämmmaterial: nach DIN 4102: B1
Außenmaterial:  Stahlblech oder
  Aluminium-Ummantelung
Max. Umgebungstemperatur: 60° C
Menge: 1,000 St

**4.3.330 Standkonsole 270-340 mm schallged verz.**
Standkonsole 270-340 mm schallged verz.

Galvanisch verzinkte Standkonsole inkl. Schalldämmung. Bestehend aus einer Bodenplatte mit Standrohr und Kopfplatte mit Führungsrohr. Die Verbindungsschrauben sind inklusive.

Die Standkonsole ist stufenlos höhenverstellbar und ermöglicht so auch den Ausgleich von Bodenunebenheiten. Gewährleistet einen sicheren und festen Stand der Verteiler. Langlöcher in der Bodenplatte ermöglichen eine Verschraubung auf dem Untergrund.

Montagehöhe:  ca. 300 mm
Menge: 2,000 St

#### Bereich 4.4 Stahl-Rohrleitungen und Zubehör

*Hinweis: Rohrleitungen Montagehöhe bis 3,5 m*

**4.4.10 Rohr Stahlgewinderohr mittelschwer nahtlos schwarz Heizungswasser AD 21,3mm**
STLB-Bau 2025-10 041
Rohrleitung aus mittelschwerem Stahlgewinderohr DIN EN 10255, nahtlos, schwarz, für Heizungswasser, Außendurchmesser 21,3 mm, Wanddicke 2,3 mm, Verbindung durch Schweißen, einschl. Schweiß- bzw. Löt- und Dichtungsmittel, sowie Herstellen der Verbindungen, Form- und Verbindungsstücke werden gesondert vergütet, besondere Rohrbefestigungen werden gesondert vergütet, Verlegung in Gebäuden.
Menge: 30,000 m

**4.4.20 Rohr Stahlgewinderohr mittelschwer nahtlos schwarz Heizungswasser AD 26,9mm**
STLB-Bau 2025-10 041
Rohrleitung aus mittelschwerem Stahlgewinderohr DIN EN 10255, nahtlos, schwarz, für Heizungswasser, Außendurchmesser 26,9 mm, Wanddicke 2,3 mm, Verbindung durch Schweißen, einschl. Schweiß- bzw. Löt- und Dichtungsmittel, sowie Herstellen der Verbindungen, Form- und Verbindungsstücke werden gesondert vergütet, besondere Rohrbefestigungen werden gesondert vergütet, Verlegung in Gebäuden.
Menge: 5,000 m

**4.4.30 Rohr Stahlgewinderohr mittelschwer nahtlos schwarz Heizungswasser AD 33,7mm**
STLB-Bau 2025-10 041
Rohrleitung aus mittelschwerem Stahlgewinderohr DIN EN 10255, nahtlos, schwarz, für Heizungswasser, Außendurchmesser 33,7 mm, Wanddicke 2,3 mm, Verbindung durch Schweißen, einschl. Schweiß- bzw. Löt- und Dichtungsmittel, sowie Herstellen der Verbindungen, Form- und Verbindungsstücke werden gesondert vergütet, besondere Rohrbefestigungen werden gesondert vergütet, Verlegung in Gebäuden.
Menge: 8,000 m

**4.4.40 Rohr Stahlgewinderohr mittelschwer nahtlos schwarz Heizungswasser AD 42,4mm**
STLB-Bau 2025-10 041
Rohrleitung aus mittelschwerem Stahlgewinderohr DIN EN 10255, nahtlos, schwarz, für Heizungswasser, Außendurchmesser 42,4 mm, Wanddicke 2,3 mm, Verbindung durch Schweißen, einschl. Schweiß- bzw. Löt- und Dichtungsmittel, sowie Herstellen der Verbindungen, Form- und Verbindungsstücke werden gesondert vergütet, besondere Rohrbefestigungen werden gesondert vergütet, Verlegung in Gebäuden.
Menge: 8,000 m

**4.4.50 Rohr Stahlgewinderohr mittelschwer nahtlos schwarz Heizungswasser AD 48,3mm**
STLB-Bau 2025-10 041
Rohrleitung aus mittelschwerem Stahlgewinderohr DIN EN 10255, nahtlos, schwarz, für Heizungswasser, Außendurchmesser 48,3 mm, Wanddicke 2,3 mm, Verbindung durch Schweißen, einschl. Schweiß- bzw. Löt- und Dichtungsmittel, sowie Herstellen der Verbindungen, Form- und Verbindungsstücke werden gesondert vergütet, besondere Rohrbefestigungen werden gesondert vergütet, Verlegung in Gebäuden.
Menge: 16,000 m

**4.4.60 Rohr Stahlgewinderohr mittelschwer nahtlos schwarz Heizungswasser AD 60,3mm**
STLB-Bau 2025-10 041
Rohrleitung aus mittelschwerem Stahlgewinderohr DIN EN 10255, nahtlos, schwarz, für Heizungswasser, Außendurchmesser 60,3 mm, Wanddicke 2,3 mm, Verbindung durch Schweißen, einschl. Schweiß- bzw. Löt- und Dichtungsmittel, sowie Herstellen der Verbindungen, Form- und Verbindungsstücke werden gesondert vergütet, besondere Rohrbefestigungen werden gesondert vergütet, Verlegung in Gebäuden.
Menge: 8,000 m

*Hinweis: Befestigung*

**4.4.70 Rohrschelle Stahl verz L bis 0,5m DN15**
STLB-Bau 2025-10 042
Rohraufhängung als Rohrschelle, aus verzinktem Stahl, mit Gummimetallfederelement, mit schalldämmenden Einlagen, Anforderungen entsprechend DIN 4109-1, Temperaturbereich - 40 bis 110 Grad C, Länge Aufhängung bis 0,5 m, Befestigung mit Gewindestäben, mit bauaufsichtlich zugelassenen Dübeln, einschl. Bohrarbeiten, Befestigungsuntergrund Beton, Rohr aus Stahl, DN 15.
Menge: 34,000 St

**4.4.80 Rohrschelle Stahl verz L bis 0,5m DN20**
STLB-Bau 2025-10 042
Rohraufhängung als Rohrschelle, aus verzinktem Stahl, mit Gummimetallfederelement, mit schalldämmenden Einlagen, Anforderungen entsprechend DIN 4109-1, Temperaturbereich - 40 bis 110 Grad C, Länge Aufhängung bis 0,5 m, Befestigung mit Gewindestäben, mit bauaufsichtlich zugelassenen Dübeln, einschl. Bohrarbeiten, Befestigungsuntergrund Beton, Rohr aus Stahl, DN 20.
Menge: 10,000 St

**4.4.90 Rohrschelle Stahl verz L bis 0,5m DN25**
STLB-Bau 2025-10 042
Rohraufhängung als Rohrschelle, aus verzinktem Stahl, mit Gummimetallfederelement, mit schalldämmenden Einlagen, Anforderungen entsprechend DIN 4109-1, Temperaturbereich - 40 bis 110 Grad C, Länge Aufhängung bis 0,5 m, Befestigung mit Gewindestäben, mit bauaufsichtlich zugelassenen Dübeln, einschl. Bohrarbeiten, Befestigungsuntergrund Beton, Rohr aus Stahl, DN 25.
Menge: 28,000 St

**4.4.100 Rohrschelle Stahl verz L bis 0,5m DN32**
STLB-Bau 2025-10 042
Rohraufhängung als Rohrschelle, aus verzinktem Stahl, mit Gummimetallfederelement, mit schalldämmenden Einlagen, Anforderungen entsprechend DIN 4109-1, Temperaturbereich - 40 bis 110 Grad C, Länge Aufhängung bis 0,5 m, Befestigung mit Gewindestäben, mit bauaufsichtlich zugelassenen Dübeln, einschl. Bohrarbeiten, Befestigungsuntergrund Beton, Rohr aus Stahl, DN 32.
Menge: 18,000 St

**4.4.110 Rohrschelle Stahl verz L bis 0,5m DN40**
STLB-Bau 2025-10 042
Rohraufhängung als Rohrschelle, aus verzinktem Stahl, mit Gummimetallfederelement, mit schalldämmenden Einlagen, Anforderungen entsprechend DIN 4109-1, Temperaturbereich - 40 bis 110 Grad C, Länge Aufhängung bis 0,5 m, Befestigung mit Gewindestäben, mit bauaufsichtlich zugelassenen Dübeln, einschl. Bohrarbeiten, Befestigungsuntergrund Beton, Rohr aus Stahl, DN 40.
Menge: 16,000 St

**4.4.120 Rohrschelle Stahl verz L bis 0,5m DN50**
STLB-Bau 2025-10 042
Rohraufhängung als Rohrschelle, aus verzinktem Stahl, mit Gummimetallfederelement, mit schalldämmenden Einlagen, Anforderungen entsprechend DIN 4109-1, Temperaturbereich - 40 bis 110 Grad C, Länge Aufhängung bis 0,5 m, Befestigung mit Gewindestäben, mit bauaufsichtlich zugelassenen Dübeln, einschl. Bohrarbeiten, Befestigungsuntergrund Beton, Rohr aus Stahl, DN 50.
Menge: 8,000 St

*Hinweis: Formstücke*

**4.4.130 Bogen Kohlenstoffstahl Heizungswasser AD 21,3mm**
STLB-Bau 2025-10 041
Bogen, aus Kohlenstoffstahl, für Rohrleitung aus mittelschwerem Stahlrohr DIN EN 10255, für Heizungswasser, Außendurchmesser 21,3 mm.
Menge: 30,000 St

**4.4.140 Bogen Kohlenstoffstahl Heizungswasser AD 26,9mm**
STLB-Bau 2025-10 041
Bogen, aus Kohlenstoffstahl, für Rohrleitung aus mittelschwerem Stahlrohr DIN EN 10255, für Heizungswasser, Außendurchmesser 26,9 mm.
Menge: 6,000 St

**4.4.150 Bogen Kohlenstoffstahl Heizungswasser AD 33,7mm**
STLB-Bau 2025-10 041
Bogen, aus Kohlenstoffstahl, für Rohrleitung aus mittelschwerem Stahlrohr DIN EN 10255, für Heizungswasser, Außendurchmesser 33,7 mm.
Menge: 10,000 St

**4.4.160 Bogen Kohlenstoffstahl Heizungswasser AD 42,4mm**
STLB-Bau 2025-10 041
Bogen, aus Kohlenstoffstahl, für Rohrleitung aus mittelschwerem Stahlrohr DIN EN 10255, für Heizungswasser, Außendurchmesser 42,4 mm.
Menge: 10,000 St

**4.4.170 Bogen Kohlenstoffstahl Heizungswasser AD 48,3mm**
STLB-Bau 2025-10 041
Bogen, aus Kohlenstoffstahl, für Rohrleitung aus mittelschwerem Stahlrohr DIN EN 10255, für Heizungswasser, Außendurchmesser 48,3 mm.
Menge: 20,000 St

**4.4.180 Bogen Kohlenstoffstahl Heizungswasser AD 60,3mm**
STLB-Bau 2025-10 041
Bogen, aus Kohlenstoffstahl, für Rohrleitung aus mittelschwerem Stahlrohr DIN EN 10255, für Heizungswasser, Außendurchmesser 60,3 mm.
Menge: 10,000 St

**4.4.190 T-Stück Kohlenstoffstahl Heizungswasser AD 21,3mm**
STLB-Bau 2025-10 041
T-Stück, aus Kohlenstoffstahl, für Rohrleitung aus mittelschwerem Stahlrohr DIN EN 10255, für Heizungswasser, Außendurchmesser 21,3 mm.
Menge: 2,000 St

**4.4.200 T-Stück Kohlenstoffstahl Heizungswasser AD 26,9mm**
STLB-Bau 2025-10 041
T-Stück, aus Kohlenstoffstahl, für Rohrleitung aus mittelschwerem Stahlrohr DIN EN 10255, für Heizungswasser, Außendurchmesser 26,9 mm.
Menge: 2,000 St

**4.4.210 T-Stück Kohlenstoffstahl Heizungswasser AD 33,7mm**
STLB-Bau 2025-10 041
T-Stück, aus Kohlenstoffstahl, für Rohrleitung aus mittelschwerem Stahlrohr DIN EN 10255, für Heizungswasser, Außendurchmesser 33,7 mm.
Menge: 2,000 St

**4.4.220 T-Stück Kohlenstoffstahl Heizungswasser AD 42,4mm**
STLB-Bau 2025-10 041
T-Stück, aus Kohlenstoffstahl, für Rohrleitung aus mittelschwerem Stahlrohr DIN EN 10255, für Heizungswasser, Außendurchmesser 42,4 mm.
Menge: 2,000 St

**4.4.230 T-Stück Kohlenstoffstahl Heizungswasser AD 48,3mm**
STLB-Bau 2025-10 041
T-Stück, aus Kohlenstoffstahl, für Rohrleitung aus mittelschwerem Stahlrohr DIN EN 10255, für Heizungswasser, Außendurchmesser 48,3 mm.
Menge: 2,000 St

**4.4.240 T-Stück Kohlenstoffstahl Heizungswasser AD 60,3mm**
STLB-Bau 2025-10 041
T-Stück, aus Kohlenstoffstahl, für Rohrleitung aus mittelschwerem Stahlrohr DIN EN 10255, für Heizungswasser, Außendurchmesser 60,3 mm.
Menge: 2,000 St

**4.4.250 Reduzierstück Kohlenstoffstahl Heizungswasser AD 26,9mm**
STLB-Bau 2025-10 041
Reduzierstück, aus Kohlenstoffstahl, für Rohrleitung aus mittelschwerem Stahlrohr DIN EN 10255, für Heizungswasser, Außendurchmesser 26,9 mm, 2. Durchmesser 21,3 mm.
Menge: 2,000 St

**4.4.260 Reduzierstück Kohlenstoffstahl Heizungswasser AD 33,7mm**
STLB-Bau 2025-10 041
Reduzierstück, aus Kohlenstoffstahl, für Rohrleitung aus mittelschwerem Stahlrohr DIN EN 10255, für Heizungswasser, Außendurchmesser 33,7 mm, 2. Durchmesser 26,9 mm.
Menge: 2,000 St

**4.4.270 Reduzierstück Kohlenstoffstahl Heizungswasser AD 42,4mm**
STLB-Bau 2025-10 041
Reduzierstück, aus Kohlenstoffstahl, für Rohrleitung aus mittelschwerem Stahlrohr DIN EN 10255, für Heizungswasser, Außendurchmesser 42,4 mm, 2. Durchmesser 33,7 mm.
Menge: 2,000 St

**4.4.280 Reduzierstück Kohlenstoffstahl Heizungswasser AD 48,3mm**
STLB-Bau 2025-10 041
Reduzierstück, aus Kohlenstoffstahl, für Rohrleitung aus mittelschwerem Stahlrohr DIN EN 10255, für Heizungswasser, Außendurchmesser 48,3 mm, 2. Durchmesser 42,4 mm.
Menge: 2,000 St

**4.4.290 Reduzierstück Kohlenstoffstahl Heizungswasser AD 60,3mm**
STLB-Bau 2025-10 041
Reduzierstück, aus Kohlenstoffstahl, für Rohrleitung aus mittelschwerem Stahlrohr DIN EN 10255, für Heizungswasser, Außendurchmesser 60,3 mm, 2. Durchmesser 48,3 mm.
Menge: 4,000 St

*Hinweis: Anschluss herstellen*

**4.4.300 Anschluss DN 15 an Bestand herstellen**
Anschluss DN 15 an Bestand herstellen, bestehend aus:

Vorbereitung der nach der Demontage in der Anlage verbleibenden Leitung zum Wiederanschluss einer neu zu installierenden Leitung und Anschluss-Herstellung durch eine Schweißverbindung.

Bestandsleitung:  Heizungsleitung Stahl schwarz
neu anzuschließende Leitung: wie Bestandsleitung
Menge: 2,000 St

**4.4.310 Anschluss DN 20 an Bestand herstellen**
Anschluss DN 20 an Bestand herstellen, bestehend aus:

Vorbereitung der nach der Demontage in der Anlage verbleibenden Leitung zum Wiederanschluss einer neu zu installierenden Leitung und Anschluss-Herstellung durch eine Schweißverbindung.

Bestandsleitung:  Heizungsleitung Stahl schwarz
neu anzuschließende Leitung: wie Bestandsleitung
Menge: 4,000 St

**4.4.320 Anschluss DN 25 an Bestand herstellen**
Anschluss DN 25 an Bestand herstellen, bestehend aus:

Vorbereitung der nach der Demontage in der Anlage verbleibenden Leitung zum Wiederanschluss einer neu zu installierenden Leitung und Anschluss-Herstellung durch eine Schweißverbindung.

Bestandsleitung:  Heizungsleitung Stahl schwarz
neu anzuschließende Leitung: wie Bestandsleitung
Menge: 8,000 St

**4.4.330 Anschluss DN 32 an Bestand herstellen**
Anschluss DN 32 an Bestand herstellen, bestehend aus:

Vorbereitung der nach der Demontage in der Anlage verbleibenden Leitung zum Wiederanschluss einer neu zu installierenden Leitung und Anschluss-Herstellung durch eine Schweißverbindung.

Bestandsleitung:  Heizungsleitung Stahl schwarz
neu anzuschließende Leitung: wie Bestandsleitung
Menge: 2,000 St

**4.4.340 Anschluss DN 40 an Bestand herstellen**
Anschluss DN 40 an Bestand herstellen, bestehend aus:

Vorbereitung der nach der Demontage in der Anlage verbleibenden Leitung zum Wiederanschluss einer neu zu installierenden Leitung und Anschluss-Herstellung durch eine Schweißverbindung.

Bestandsleitung:  Heizungsleitung Stahl schwarz
neu anzuschließende Leitung: wie Bestandsleitung
Menge: 4,000 St

**4.4.350 Anschluss DN 50 an Bestand herstellen**
Anschluss DN 50 an Bestand herstellen, bestehend aus:

Vorbereitung der nach der Demontage in der Anlage verbleibenden Leitung zum Wiederanschluss einer neu zu installierenden Leitung und Anschluss-Herstellung durch eine Schweißverbindung.

Bestandsleitung:  Heizungsleitung Stahl schwarz
neu anzuschließende Leitung: wie Bestandsleitung
Menge: 2,000 St

*Hinweis: C-Stahlrohrleitungen gepresst*

**4.4.360 Rohr Präzisionsstahlrohr geschweißt verz Heizungswasser AD 15mm Pressen**
STLB-Bau 2025-10 041
Rohrleitung aus Präzisionsstahlrohr DIN EN 10305-3, geschweißt, außen verzinkt, für Heizungswasser, Außendurchmesser 15 mm, Wanddicke 1,2 mm, Verbindung durch Pressen, mit Verpresstkennzeichnung, Form- und Verbindungsstücke werden gesondert vergütet, besondere Rohrbefestigungen werden gesondert vergütet, Verlegung in Gebäuden, Arbeitshöhe des Montageortes bis 3,5 m über der Standfläche des hierfür erforderlichen Gerüstes.
Menge: 4,000 m

**4.4.370 Rohr Präzisionsstahlrohr nahtlos Korrosionsschutz Heizungswasser AD 18mm Pressen**
STLB-Bau 2025-10 041
Rohrleitung aus Präzisionsstahlrohr DIN EN 10305-1, nahtlos, mit werkseitigem Korrosionsschutz, für Heizungswasser, Außendurchmesser 18 mm, Wanddicke 1,2 mm, Verbindung durch Pressen, mit Verpresstkennzeichnung, Form- und Verbindungsstücke werden gesondert vergütet, besondere Rohrbefestigungen werden gesondert vergütet, Verlegung in Gebäuden, Arbeitshöhe des Montageortes bis 3,5 m über der Standfläche des hierfür erforderlichen Gerüstes.
Menge: 4,000 m

**4.4.380 Rohr Präzisionsstahlrohr nahtlos Korrosionsschutz Heizungswasser AD 22mm Pressen**
STLB-Bau 2025-10 041
Rohrleitung aus Präzisionsstahlrohr DIN EN 10305-1, nahtlos, mit werkseitigem Korrosionsschutz, für Heizungswasser, Außendurchmesser 22 mm, Wanddicke 1,5 mm, Verbindung durch Pressen, mit Verpresstkennzeichnung, Form- und Verbindungsstücke werden gesondert vergütet, besondere Rohrbefestigungen werden gesondert vergütet, Verlegung in Gebäuden, Arbeitshöhe des Montageortes bis 3,5 m über der Standfläche des hierfür erforderlichen Gerüstes.
Menge: 10,000 m

**4.4.390 Rohr Präzisionsstahlrohr nahtlos Korrosionsschutz Heizungswasser AD 28mm Pressen**
STLB-Bau 2025-10 041
Rohrleitung aus Präzisionsstahlrohr DIN EN 10305-1, nahtlos, mit werkseitigem Korrosionsschutz, für Heizungswasser, Außendurchmesser 28 mm, Wanddicke 1,5 mm, Verbindung durch Pressen, mit Verpresstkennzeichnung, Form- und Verbindungsstücke werden gesondert vergütet, besondere Rohrbefestigungen werden gesondert vergütet, Verlegung in Gebäuden, Arbeitshöhe des Montageortes bis 3,5 m über der Standfläche des hierfür erforderlichen Gerüstes.
Menge: 20,000 m

**4.4.400 Bogen Kohlenstoffstahl Pressverbindung Heizungswasser AD 15mm**
STLB-Bau 2025-10 041
Bogen, aus Kohlenstoffstahl, mit werkseitigem Korrosionsschutz, Pressverbindung, mit Verpresstkennzeichnung, für Rohrleitung aus Präzisionsstahlrohr DIN EN 10305-1, nahtlos, für Heizungswasser, Außendurchmesser 15 mm.
Menge: 4,000 St

**4.4.410 Bogen Kohlenstoffstahl Pressverbindung Heizungswasser AD 18mm**
STLB-Bau 2025-10 041
Bogen, aus Kohlenstoffstahl, mit werkseitigem Korrosionsschutz, Pressverbindung, mit Verpresstkennzeichnung, für Rohrleitung aus Präzisionsstahlrohr DIN EN 10305-1, nahtlos, für Heizungswasser, Außendurchmesser 18 mm.
Menge: 4,000 St

**4.4.420 Bogen Kohlenstoffstahl Pressverbindung Heizungswasser AD 22mm**
STLB-Bau 2025-10 041
Bogen, aus Kohlenstoffstahl, mit werkseitigem Korrosionsschutz, Pressverbindung, mit Verpresstkennzeichnung, für Rohrleitung aus Präzisionsstahlrohr DIN EN 10305-1, nahtlos, für Heizungswasser, Außendurchmesser 22 mm.
Menge: 10,000 St

**4.4.430 Bogen Kohlenstoffstahl Pressverbindung Heizungswasser AD 28mm**
STLB-Bau 2025-10 041
Bogen, aus Kohlenstoffstahl, mit werkseitigem Korrosionsschutz, Pressverbindung, mit Verpresstkennzeichnung, für Rohrleitung aus Präzisionsstahlrohr DIN EN 10305-1, nahtlos, für Heizungswasser, Außendurchmesser 28 mm.
Menge: 20,000 St

**4.4.440 T-Stück Kohlenstoffstahl Pressverbindung Heizungswasser AD 15mm**
STLB-Bau 2025-10 041
T-Stück, aus Kohlenstoffstahl, mit werkseitigem Korrosionsschutz, Pressverbindung, mit Verpresstkennzeichnung, für Rohrleitung aus Präzisionsstahlrohr DIN EN 10305-1, nahtlos, für Heizungswasser, Außendurchmesser 15 mm.
Menge: 2,000 St

**4.4.450 T-Stück Kohlenstoffstahl Pressverbindung Heizungswasser AD 18mm**
STLB-Bau 2025-10 041
T-Stück, aus Kohlenstoffstahl, mit werkseitigem Korrosionsschutz, Pressverbindung, mit Verpresstkennzeichnung, für Rohrleitung aus Präzisionsstahlrohr DIN EN 10305-1, nahtlos, für Heizungswasser, Außendurchmesser 18 mm.
Menge: 2,000 St

**4.4.460 T-Stück Kohlenstoffstahl Pressverbindung Heizungswasser AD 22mm**
STLB-Bau 2025-10 041
T-Stück, aus Kohlenstoffstahl, mit werkseitigem Korrosionsschutz, Pressverbindung, mit Verpresstkennzeichnung, für Rohrleitung aus Präzisionsstahlrohr DIN EN 10305-1, nahtlos, für Heizungswasser, Außendurchmesser 22 mm.
Menge: 4,000 St

**4.4.470 T-Stück Kohlenstoffstahl Pressverbindung Heizungswasser AD 28mm**
STLB-Bau 2025-10 041
T-Stück, aus Kohlenstoffstahl, mit werkseitigem Korrosionsschutz, Pressverbindung, mit Verpresstkennzeichnung, für Rohrleitung aus Präzisionsstahlrohr DIN EN 10305-1, nahtlos, für Heizungswasser, Außendurchmesser 28 mm.
Menge: 4,000 St

**4.4.480 Muffe Kohlenstoffstahl Pressverbindung Heizungswasser AD 15mm**
STLB-Bau 2025-10 041
Muffe, aus Kohlenstoffstahl, mit werkseitigem Korrosionsschutz, Pressverbindung, mit Verpresstkennzeichnung, für Rohrleitung aus Präzisionsstahlrohr DIN EN 10305-1, nahtlos, für Heizungswasser, Außendurchmesser 15 mm.
Menge: 2,000 St

**4.4.490 Muffe Kohlenstoffstahl Pressverbindung Heizungswasser AD 18mm**
STLB-Bau 2025-10 041
Muffe, aus Kohlenstoffstahl, mit werkseitigem Korrosionsschutz, Pressverbindung, mit Verpresstkennzeichnung, für Rohrleitung aus Präzisionsstahlrohr DIN EN 10305-1, nahtlos, für Heizungswasser, Außendurchmesser 18 mm.
Menge: 2,000 St

**4.4.500 Muffe Kohlenstoffstahl Pressverbindung Heizungswasser AD 22mm**
STLB-Bau 2025-10 041
Muffe, aus Kohlenstoffstahl, mit werkseitigem Korrosionsschutz, Pressverbindung, mit Verpresstkennzeichnung, für Rohrleitung aus Präzisionsstahlrohr DIN EN 10305-1, nahtlos, für Heizungswasser, Außendurchmesser 22 mm.
Menge: 4,000 St

**4.4.510 Muffe Kohlenstoffstahl Pressverbindung Heizungswasser AD 28mm**
STLB-Bau 2025-10 041
Muffe, aus Kohlenstoffstahl, mit werkseitigem Korrosionsschutz, Pressverbindung, mit Verpresstkennzeichnung, für Rohrleitung aus Präzisionsstahlrohr DIN EN 10305-1, nahtlos, für Heizungswasser, Außendurchmesser 28 mm.
Menge: 4,000 St

**4.4.520 Reduziermuffe Kohlenstoffstahl Pressverbindung Heizungswasser AD 18mm x 15mm**
STLB-Bau 2025-10 041
Reduziermuffe, aus Kohlenstoffstahl, mit werkseitigem Korrosionsschutz, Pressverbindung, mit Verpresstkennzeichnung, für Rohrleitung aus Präzisionsstahlrohr DIN EN 10305-1, nahtlos, für Heizungswasser, Außendurchmesser 18 mm, 2. Durchmesser 15 mm.
Menge: 2,000 St

**4.4.530 Reduziermuffe Kohlenstoffstahl Pressverbindung Heizungswasser AD 22mm x 18mm**
STLB-Bau 2025-10 041
Reduziermuffe, aus Kohlenstoffstahl, mit werkseitigem Korrosionsschutz, Pressverbindung, mit Verpresstkennzeichnung, für Rohrleitung aus Präzisionsstahlrohr DIN EN 10305-1, nahtlos, für Heizungswasser, Außendurchmesser 22 mm, 2. Durchmesser 18 mm.
Menge: 4,000 St

**4.4.540 Reduziermuffe Kohlenstoffstahl Pressverbindung Heizungswasser AD 28mm x 22mm**
STLB-Bau 2025-10 041
Reduziermuffe, aus Kohlenstoffstahl, mit werkseitigem Korrosionsschutz, Pressverbindung, mit Verpresstkennzeichnung, für Rohrleitung aus Präzisionsstahlrohr DIN EN 10305-1, nahtlos, für Heizungswasser, Außendurchmesser 28 mm, 2. Durchmesser 22 mm.
Menge: 4,000 St

**4.4.550 Gerade Verschraubung Kohlenstoffstahl Pressverbindung Heizungswasser AD 28mm**
STLB-Bau 2025-10 041
Gerade Verschraubung, aus Kohlenstoffstahl, mit werkseitigem Korrosionsschutz, flach dichtend, Pressverbindung, mit Verpresstkennzeichnung, für Rohrleitung aus Präzisionsstahlrohr DIN EN 10305-1, nahtlos, für Heizungswasser, Außendurchmesser 28 mm.
Menge: 2,000 St

**4.4.560 Anschluss DN 15 an Bestand herstellen**
Anschluss DN 15 an Bestand herstellen, bestehend aus:

Vorbereitung der nach der Demontage in der Anlage verbleibenden Leitung zum Wiederanschluss einer neu zu installierenden Leitung und Anschluss-Herstellung durch eine Schweißverbindung

Bestandsleitung: Heizungsleitung Stahl schwarz
neu anzuschließende Leitung: wie Bestandsleitung
Menge: 2,000 St

**4.4.570 Anschluss DN 20 an Bestand herstellen**
Anschluss DN 20 an Bestand herstellen, bestehend aus:

Vorbereitung der nach der Demontage in der Anlage verbleibenden Leitung zum Wiederanschluss einer neu zu installierenden Leitung und Anschluss-Herstellung durch eine Schweißverbindung

Bestandsleitung:  Heizungsleitung Stahl schwarz
neu anzuschließende Leitung: wie Bestandsleitung
Menge: 4,000 St

**4.4.580 Anschluss DN 25 an Bestand herstellen**
Anschluss DN 25 an Bestand herstellen, bestehend aus:

Vorbereitung der nach der Demontage in der Anlage verbleibenden Leitung zum Wiederanschluss einer neu zu installierende Leitung und Anschluss-Herstellung durch eine Schweißverbindung

Bestandsleitung: Heizungsleitung Stahl schwarz
neu anzuschließende Leitung: wie Bestandsleitung
Menge: 4,000 St

#### Bereich 4.5 Wärmedämmung

*Hinweis: Wärmedämmung für Heizungsleitungen aus*
Wärmedämmung für Heizungsleitungen aus Stahl, bzw. C-Stahl Verlegung in abgehängten Decken und in der Technikzentrale.

*Hinweis: Wärmedämmung 100% alukaschiert, Kunststoffmantel*

**4.5.10 Wärmedämmung Rohrleitung DN 15**
*** Bezugsbeschreibung
Wärmedämmung Rohrleitung DN 15 an haus- und betriebstechnischen Anlagen im Gebäude, Dämmung aus Mineralwolle, als Rohrschale, Brandverhaltensklasse
DIN EN 13501-1 A1 (nichtbrennbar), Wärmeleitfähigkeit
0,035 W/(mK) bei 40° C Mitteltemperatur DIN EN 12667, kaschiert mit Alufolie und Kunststoffummantelung

Verarbeitung nach Herstellerangabe, inkl. allen Passstücke sowie die Ausbildung von Endstücken und das Überisolieren von Rohrleitungsbefestigungs- und Rohrleitungshaltepunkten

Arbeitshöhe des Montageortes über der Standfläche des Gerüstes bis 3,5 m
Dämmschichtdicke 20 mm
Menge: 34,000 m

**4.5.20 Wärmedämmung Rohrleitung jedoch DN 20**
*** wie Position 4.5.10
Wärmedämmung Rohrleitung, jedoch DN 20
Dämmschichtdicke 20 mm
Menge: 11,000 m

**4.5.30 Wärmedämmung Rohrleitung jedoch DN 25**
*** wie Position 4.5.10
Wärmedämmung Rohrleitung, jedoch DN 25,
Dämmschichtdicke 30 mm
Menge: 28,000 m

**4.5.40 Wärmedämmung Rohrleitung jedoch DN 32**
*** wie Position 4.5.10
Wärmedämmung Rohrleitung, jedoch DN 32
Dämmschichtdicke 40 mm
Menge: 8,000 m

**4.5.50 Wärmedämmung Rohrleitung jedoch DN 40**
*** wie Position 4.5.10
Wärmedämmung Rohrleitung, jedoch DN 40
Dämmschichtdicke 50 mm
Menge: 16,000 m

**4.5.60 Wärmedämmung Rohrleitung jedoch DN 50**
*** wie Position 4.5.10
Wärmedämmung Rohrleitung, jedoch DN 50
Dämmschichtdicke 60 mm
Menge: 8,000 m

**4.5.70 Passstück Wärmedämmung an Rohrleitung DN 15**
Menge: 15,000 St

**4.5.80 Passstück Wärmedämmung an Rohrleitung DN 20**
Menge: 15,000 St

**4.5.90 Passstück Wärmedämmung an Rohrleitung DN 25**
Menge: 15,000 St

**4.5.100 Passstück Wärmedämmung an Rohrleitung DN 32**
Menge: 15,000 St

**4.5.110 Passstück Wärmedämmung an Rohrleitung DN 40**
Menge: 15,000 St

**4.5.120 Passstück Wärmedämmung an Rohrleitung DN 50**
Menge: 15,000 St

*Hinweis: Wärmedämmung Formteile alukaschiert, Kunststoffmantel*

**4.5.130 Wärmedämmung Bogen, DN 15**
*** Bezugsbeschreibung
Wärmedämmung Bogen, DN 15

Wärmedämmung ohne Ummantelung DIN 4140, haustechnische Anlagen, Bogen, 45-90 Grad, im Gebäude, Dämmung aus Mineralwolle, als Lamellenmatte, mit Kunststoffmantel, Brandverhaltensklasse DIN EN 13501-1 A1 (nichtbrennbar), wärmegedämmt 100 % nach GEG, kaschiert mit Alufolie, Verarbeitung nach Herstellerangabe, inkl. allen Passstuecke sowie die Ausbildung von Endstücken und das Überisolieren von Rohrleitungsbefestigungs- und Rohrleitungshaltepunkten
Menge: 34,000 St

**4.5.140 Wärmedämmung an Bogen, jedoch DN 20**
*** wie Position 4.5.130
Menge: 12,000 St

**4.5.150 Wärmedämmung an Bogen, jedoch DN 25**
*** wie Position 4.5.130
Menge: 30,000 St

**4.5.160 Wärmedämmung an Bogen, jedoch DN 32**
*** wie Position 4.5.130
Menge: 30,000 St

**4.5.170 Wärmedämmung an Bogen, jedoch DN 40**
*** wie Position 4.5.130
Menge: 20,000 St

**4.5.180 Wärmedämmung an Bogen, jedoch DN 50**
*** wie Position 4.5.130
Menge: 10,000 St

**4.5.190 Wärmedämmung an T-Stück, DN 15**
*** Bezugsbeschreibung
Wärmedämmung an T-Stück, DN 15

Wärmedämmung ohne Ummantelung DIN 4140, haustechnische Anlagen, Bogen, 90 Grad, im Gebäude, Dämmung aus Mineralwolle, als Lamellenmatte, mit Kunststoffmantel, Brandverhaltensklasse DIN EN 13501-1 A1 (nichtbrennbar), wärmegedämmt 100 % nach GEG, kaschiert mit Alufolie, Verarbeitung nach Herstellerangabe, inkl. allen Passstuecke sowie die Ausbildung von Endstücken und das Überisolieren von Rohrleitungsbefestigungs- und Rohrleitungshaltepunkten
Menge: 2,000 St

**4.5.200 Wärmedämmung an T-Stück, jedoch DN 20**
*** wie Position 4.5.190
Menge: 2,000 St

**4.5.210 Wärmedämmung an T-Stück, jedoch DN 25**
*** wie Position 4.5.190
Menge: 6,000 St

**4.5.220 Wärmedämmung an T-Stück, jedoch DN 32**
*** wie Position 4.5.190
Menge: 2,000 St

**4.5.230 Wärmedämmung an T-Stück, jedoch DN 40**
*** wie Position 4.5.190
Menge: 2,000 St

**4.5.240 Wärmedämmung an T-Stück, jedoch DN 50**
*** wie Position 4.5.190
Menge: 2,000 St

**4.5.250 Wärmedämmung für Luftgefäß DN 80**
Wärmedämmung für Luftgefäß DN 80, sonst wie vor beschrieben

Länge:  300 mm
Dämmdicke:  60 mm
Menge: 12,000 St

*Hinweis: Wärmedämmung Blechmantel Armaturenkappen*

**4.5.260 Armaturenkappen DN 15 aus verzinktem**
Armaturenkappen DN 15 aus verzinktem Stahlblech mit Schutzlackversiegelung, Ummantelung für gedämmte Armaturen und Flanschen, komplett mit Haltebändern und Klemmhebelverschluss, mit Dämmeinlage, Wärmedämmung nicht brennbar, einsetzbar im Temperaturbereich +25 bis
+200° C

für Armaturen wie Absperrventil, Absperrklappe, 2-3-Wege-Regelventil, Rückschlagklappe, Rückschlagventil, Schmutzfänger, Flanschpaare usw.

einschl. sämtliches Befestigungsmaterial
Stärke der Wärmedämmung 20 mm
Menge: 2,000 St

**4.5.270 Armaturenkappen DN 25 aus verzinktem**
Armaturenkappen DN 25 aus verzinktem Stahlblech mit Schutzlackversiegelung, Ummantelung für gedämmte Armaturen und Flanschen, komplett mit Haltebändern und Klemmhebelverschluss, mit Dämmeinlage, Wärmedämmung nicht brennbar, einsetzbar im Temperaturbereich +25 bis
+200° C

für Armaturen wie Absperrventil, Absperrklappe, 2-3-Wege-Regelventil, Rückschlagklappe, Rückschlagventil, Schmutzfänger, Flanschpaare usw.

einschl. sämtliches Befestigungsmaterial
Stärke der Wärmedämmung 30 mm
Menge: 6,000 St

**4.5.280 Armaturenkappen DN 32 aus verzinktem**
Armaturenkappen DN 32 aus verzinktem Stahlblech mit Schutzlackversiegelung, Ummantelung für gedämmte Armaturen und Flanschen, komplett mit Haltebändern und Klemmhebelverschluss, mit Dämmeinlage, Wärmedämmung nicht brennbar, einsetzbar im Temperaturbereich +25 bis
+200° C

für Armaturen wie Absperrventil, Absperrklappe, 2-3-Wege-Regelventil, Rückschlagklappe, Rückschlagventil, Schmutzfänger, Flanschpaare usw.

einschl. sämtliches Befestigungsmaterial
Stärke der Wärmedämmung 40 mm
Menge: 6,000 St

**4.5.290 Armaturenkappen DN 40 aus verzinktem**
Armaturenkappen DN 40 aus verzinktem Stahlblech mit Schutzlackversiegelung, Ummantelung für gedämmte Armaturen und Flanschen, komplett mit Haltebändern und Klemmhebelverschluss, mit Dämmeinlage, Wärmedämmung nicht brennbar, einsetzbar im Temperaturbereich +25 bis
+200° C

für Armaturen wie Absperrventil, Absperrklappe, 2-3-Wege-Regelventil, Rückschlagklappe, Rückschlagventil, Schmutzfänger, Flanschpaare usw.

einschl. sämtliches Befestigungsmaterial
Stärke der Wärmedämmung 50 mm
Menge: 6,000 St

**4.5.300 Armaturenkappen DN 50 aus verzinktem**
Armaturenkappen DN 50 aus verzinktem Stahlblech mit Schutzlackversiegelung, Ummantelung für gedämmte Armaturen und Flanschen, komplett mit Haltebändern und Klemmhebelverschluss, mit Dämmeinlage, Wärmedämmung nicht brennbar, einsetzbar im Temperaturbereich +25 bis
+200° C

für Armaturen wie Absperrventil, Absperrklappe, 2-3-Wege-Regelventil, Rückschlagklappe, Rückschlagventil, Schmutzfänger, Flanschpaare usw.

einschl. sämtliches Befestigungsmaterial
Stärke der Wärmedämmung 60 mm
Menge: 12,000 St

*Hinweis: R 90 - Rohrabschottung für nicht brennbare Leitungen*

**4.5.310 R 90-Rohrabschottung DN 15**
*** Bezugsbeschreibung
R 90-Rohrabschottung DN 15

inkl. beidseitig 1 m weiterführender Dämmung
R 90-Rohrabschottung für nicht brennbare Leitungen zur Montage in Wand / Decke / leichter Trennwand mit ensprechender Feuerwiederstandsklasse. Die Rohrabschottung verhindert für 90 Minuten einen Übertrag von Feuer und Rauch.

Hierzu ist die Rohrabschottung formschlüssig in passende Kernbohrung ohne zusätzlichen Ringspaltverschluss einzubauen und eine weiterführende Dämmung mit nichtbrennbaren Mineralwolle-Dämmstoffen auf 1 m Länge beidseitig der Wand- bzw Deckenkonstruktion anzubringen.

Die Rohrabschottung und die weiterführende Dämmung müssen als Brandschottungssystem zugelassen und geprüft sein. Alle Dämmstoffe sind mit verzinktem Bindedraht, Wicklungen pro lfm. auf dem Rohr zu befestigen.

Die ordnungsgemäße Ausführung ist vom Auftragnehmer nach Abschluss der Arbeiten durch eine Übereinstimmungserklärung zu bescheinigen. die Abschottung ist abzustimmen auf ein Leitungssystem.

Brandschutzdurchführung innerhalb der Wand / Decke

Baustoffklasse:  nicht brennbar A1 nach
  DIN 4102-17
Schmelzpunkt:  > 1000 °C nach DIN 4102-17
Rohdichte:  150 kg/m³
Dämmdicke:  gemäß Zulassung

Weiterführende Dämmung:
Dämmlänge:  > 1000 mm, beidseitig
Dämmdicke:  gemäß Zulassung
Menge: 4,000 St

**4.5.320 R 90-Rohrabschottung DN 20**
R 90-Rohrabschottung DN 20

inkl. beidseitig 1 m weiterführender Dämmung
R 90-Rohrabschottung für nicht brennbare Leitungen zur Montage in Wand / Decke / leichter Trennwand mit ensprechender Feuerwiederstandsklasse. Die Rohrabschottung verhindert für 90 Minuten einen Übertrag von Feuer und Rauch.

Hierzu ist die Rohrabschottung formschlüssig in passende Kernbohrung ohne zusätzlichen Ringspaltverschluss einzubauen und eine weiterführende Dämmung mit nichtbrennbaren Mineralwolle-Dämmstoffen auf 1 m Länge beidseitig der Wand- bzw Deckenkonstruktion anzubringen.

Die Rohrabschottung und die weiterführende Dämmung müssen als Brandschottungssystem zugelassen und geprüft sein. Alle Dämmstoffe sind mit verzinktem Bindedraht, Wicklungen pro lfm. auf dem Rohr zu befestigen.

Die ordnungsgemäße Ausführung ist vom Auftragnehmer nach Abschluss der Arbeiten durch eine Übereinstimmungserklärung zu bescheinigen. die Abschottung ist abzustimmen auf ein Leitungssystem.

Brandschutzdurchführung innerhalb der Wand / Decke

Baustoffklasse:  nicht brennbar A1 nach
  DIN 4102-17
Schmelzpunkt:  > 1000 °C nach DIN 4102-17
Rohdichte:  150 kg/m³
Dämmdicke:  gemäß Zulassung

Weiterführende Dämmung:
Dämmlänge:  > 1000 mm, beidseitig
Dämmdicke:  gemäß Zulassung
Menge: 4,000 St

**4.5.330 R 90-Rohrabschottung DN 25**
R 90-Rohrabschottung DN 25

inkl. beidseitig 1 m weiterführender Dämmung
R 90 - Rohrabschottung für nicht brennbare Leitungen zur Montage in Wand / Decke / leichter Trennwand mit ensprechender Feuerwiederstandsklasse. Die Rohrabschottung verhindert für 90 Minuten einen Übertrag von Feuer und Rauch.

Hierzu ist die Rohrabschottung formschlüssig in passende Kernbohrung ohne zusätzlichen Ringspaltverschluss einzubauen und eine weiterführende Dämmung mit nichtbrennbaren Mineralwolle-Dämmstoffen auf 1 m Länge beidseitig der Wand- bzw Deckenkonstruktion anzubringen.

Die Rohrabschottung und die weiterführende Dämmung müssen als Brandschottungssystem zugelassen und geprüft sein. Alle Dämmstoffe sind mit verzinktem Bindedraht, Wicklungen pro lfm. auf dem Rohr zu befestigen.

Die ordnungsgemäße Ausführung ist vom Auftragnehmer nach Abschluss der Arbeiten durch eine Übereinstimmungserklärung zu bescheinigen. die Abschottung ist abzustimmen auf ein Leitungssystem.

Brandschutzdurchführung innerhalb der Wand / Decke

Baustoffklasse: nicht brennbar A1 nach
  DIN 4102-17
Schmelzpunkt: > 1000 °C nach DIN 4102-17
Rohdichte:  150 kg/m³
Dämmdicke:  gemäß Zulassung

Weiterführende Dämmung:
Dämmlänge: > 1000 mm, beidseitig
Dämmdicke:  gemäß Zulassung
Menge: 2,000 St

**4.5.340 R 90-Rohrabschottung DN 32**
R 90-Rohrabschottung DN 32

inkl. beidseitig 1 m weiterführender Dämmung
R 90-Rohrabschottung für nicht brennbare Leitungen zur Montage in Wand / Decke / leichter Trennwand mit ensprechender Feuerwiederstandsklasse. Die Rohrabschottung verhindert für 90 Minuten einen Übertrag von Feuer und Rauch.

Hierzu ist die Rohrabschottung formschlüssig in passende Kernbohrung ohne zusätzlichen Ringspaltverschluss einzubauen und eine weiterführende Dämmung mit nichtbrennbaren Mineralwolle-Dämmstoffen auf 1 m Länge beidseitig der Wand- bzw Deckenkonstruktion anzubringen.

Die Rohrabschottung und die weiterführende Dämmung müssen als Brandschottungssystem zugelassen und geprüft sein. Alle Dämmstoffe sind mit verzinktem Bindedraht, Wicklungen pro lfm. auf dem Rohr zu befestigen.

Die ordnungsgemäße Ausführung ist vom Auftragnehmer nach Abschluss der Arbeiten durch eine Übereinstimmungserklärung zu bescheinigen. die Abschottung ist abzustimmen auf ein Leitungssystem.

Brandschutzdurchführung innerhalb der Wand / Decke

Baustoffklasse:  nicht brennbar A1 nach
  DIN 4102-17
Schmelzpunkt:  > 1000 °C nach DIN 4102-17
Rohdichte:  150 kg/m³
Dämmdicke:  gemäß Zulassung

Weiterführende Dämmung:
Dämmlänge:  > 1000 mm, beidseitig
Dämmdicke:  gemäß Zulassung
Menge: 2,000 St

**4.5.350 R 90-Rohrabschottung, jedoch DN 40**
*** wie Position 4.5.310
Menge: 1,000 St

*Hinweis: Verschließen von Restspalten*

**4.5.360 Schließung von Restspalten DN 15 - DN 25**
Schließung von Restspalten DN 15 - DN 25 der vorgenannten Rohrschottungen bis zu einer Breite von 30,0 mm, Verschluss des Ringspalts mit Stopfwolle Schmelzpunkt > 1000° und zusätzlichem äußeren Verschluss des Ringspalts mit zugelassenem Kitt

Dimension des durchgeführten Rohres DN 15 - DN 25
Menge: 8,000 St

**4.5.370 Schließung von Restspalten DN 32 - DN 50**
Schließung von Restspalten DN 32 - DN 50 der vorgenannten Rohrschottungen bis zu einer Breite von 30,0 mm, Verschluss des Ringspalts mit Stopfwolle Schmelzpunkt > 1000° und zusätzlichem äußeren Verschluss des Ringspalts mit zugelassenem Kitt

Dimension des durchgeführten Rohres DN 32 - DN 50
Menge: 4,000 St

#### Bereich 4.6 Kernbohrungen und Durchbrüche

**4.6.10 Kernbohrungen 80 mm in Mauerwerk 20 cm**
*** Bezugsbeschreibung
Kernbohrungen 80 mm in Mauerwerk 20 cm

für DN12-20 Rohrleitungsdurchführungen herstellen:
einschließlich Gestellung der dazu notwendigen Werkzeuge, Betriebs- und Hilfsstoffe.

Die Baustelle ist bei den Arbeiten entsprechend gegen Bohrwasser (d. h. einschließlich Wassersaugen) und herunterfallende Bohrkerne zu schützen. Die Baustelle ist nach den Bohrarbeiten besenrein zu verlassen, der Bohrkern ist zu entsorgen.

Wandstärke:  20 cm
Menge: 2,000 St

**4.6.20 Kernbohrungen 100 mm in Mauerwerk 20 cm**
*** wie Position 4.6.10
Kernbohrungen 100 mm in Mauerwerk 20 cm
für DN 40 Rohrleitungsdurchfuehrungen herstellen
Menge: 4,000 St

**4.6.30 Kernbohrungen 150 mm in Mauerwerk 20 cm**
*** wie Position 4.6.10
Kernbohrungen 150 mm in Mauerwerk 20 cm
für DN 65 Rohrleitungsdurchfuehrungen herstellen
Menge: 2,000 St

*Hinweis: Schließen von Kernbohrungen*

**4.6.40 Schließen von Kernbohrungen 80 mm**
*** Bezugsbeschreibung
Schließen von Kernbohrungen 80 mm Durchmesser

Decken-/Wandstärke:  bis 20 cm

durch Auffüllen der Zwischenräume mit Brandschutzmörtel
Menge: 2,000 St

**4.6.50 Schließen von Kernbohrungen, jedoch 100**
*** wie Position 4.6.40
Schließen von Kernbohrungen, jedoch 100 mm Durchmesser
Menge: 4,000 St

**4.6.60 Schließen von Kernbohrungen, jedoch 150**
*** wie Position 4.6.40
Schließen von Kernbohrungen, jedoch 150 mm Durchmesser
Menge: 2,000 St

#### Bereich 4.7 Sonstiges Heizungstechnik

*Hinweis: Montagekonstruktion*
Montagekonstruktion

Mit der Rechnungslegung für die nachfolgenden Montagekonstruktionen sind Herstellerangaben für die Gewichte der Einzelkomponenten einzureichen. Nicht nachgewiesene Gewichtsangaben können nicht abgerechnet werden.

**4.7.10 Profilstahlkonstruktion für Stütz-,**
Profilstahlkonstruktion für Stütz-, Hänge-, Trag- und Sonderbefestigungen, aus verzinktem Stahl, als Norm-Profile, Größe nach Erfordernis und statischer Berechnung, in geschraubter oder geschweißter Ausführung, einschl. aller erforderlichen Schrauben und Spannanker sowie Herstellen der Dübellöcher.

Abrechnung nach den Kataloggewichten des Herstellers.

Der rechnerische Nachweis der Tragfähigkeit ist auf Verlangen vorzulegen.
Menge: 20,000 kg

*Hinweis: Herstellen der Betriebsbereitschaft*

**4.7.20 Spülen der Leitungsanlage gemäß DIN EN**
Spülen der Leitungsanlage gemäß DIN EN 14336 vor der ersten Inbetriebnahme mit einem Luft-Wassergemisch, einschl. aller Nebenleistungen. Als Nachweis ist ein Spülprotokoll anzufertigen.

Es ist das gesamte neu installierte Heizungsrohrnetz in der Heizzentrale, mit Spülgerät, für Heizungswasser zu spülen.
Einschl. Installation der Spüleinrichtungen, Anschluss und Sicherung von Abwasserschläuchen, sowie Wiederverschließen nach dem Spülvorgang,

Länge Verteilleitungssystem DN 15 - DN 50, über 300 bis 500 m
Menge: 1,000 St

**4.7.30 Druckprobe der Heizwasserleitungen von**
Druckprobe der Heizwasserleitungen von Teilsträngen, mit Druckluft, einschließlich der Formstücke einschlägig bekannten Vorschriften, einschließlich Anfertigung eines Druckproben-Protokolls
Menge: 1,000 St

*Hinweis: Befüllung und Entlüftung der Heizungsanlage*

**4.7.40 Bereitstellung von VES-Wasser und**
Bereitstellung von VES-Wasser und auffüllen der Heizungs- anlage mit vorbeschriebenen Wasser nach Vorschriften des AGFW auffüllen.

Beim Auffüllen ist eine vollständige Entlüftung der Heizungs- anlage durchzuführen. Einschließlich aller erforderlichen Materialien und Nebenleistungen sowie Entsalzungspatronen.

Abrechnung zum Nachweis.
Menge: 1300,000 l

*Hinweis: Schilder und Kennzeichnungen*
Schilder und Kennzeichnungen

Sämtliche für das Gewerk Heizung benötigten Beschilderungen sind vor Montage der Bauleitung zur Genehmigung vorzulegen. Hierfür ist das entsprechende Schema, ein Musterschild und eine Auflistung der zu beschriftenden Anlagenteile beizulegen.

Folgende Beschriftungen sind vorzusehen:

- Heizgruppe
- Nennweite
- Leistung
- VL/RL-Temperatur

**4.7.50 Bezeichnungsschild, Farbe und**
Bezeichnungsschild, Farbe und Beschriftung nach Angaben des AG, aus Schicht-Pressstoff mit Kunststoffabdeckung, Beschriftung zweizeilig, mit eingesteckten Schriftleisten,
Höhe 37 mm, Breite 74 mm, Befestigung mit Schildträger aus verzinktem stahl, Halter und Spannband, Befestigungsuntergrund Rohrleitung.
Menge: 24,000 St

**4.7.60 Rohrleitungskennzeichnung in Form von**
Rohrleitungskennzeichnung in Form von Richtungspfeilen. Die Leitungen sind alle 10 m in sichtbaren Bereichen mit Aufklebern zu kennzeichnen. Diese Kennzeichnung enthält:

- Medium
- Nennweite
- Fließrichtung
Menge: 12,000 St

**4.7.70 Schaltschema der Heizungsanlage, farbig**
Schaltschema der Heizungsanlage, farbig angelegt, in einen Rahmen einspannen und mit einer Glasscheibe versehen, Schaltschema in der Technikzentrale aufhängen, einschließlich der Hinzuführung von Befestigungsmaterialien und Dübeln.

Größe:  ca. 40 x 70 cm
Menge: 1,000 St

*Hinweis: Vorbemerkungen Stundenlohnarbeiten*
Vorbemerkungen Stundenlohnarbeiten:

Da es sich bei diesem Projekt um Arbeiten in einem Bestandsbau (Sanierung) handelt, ist die Ausschreibung von Tagelohnarbeiten z. B. für unvorhersehbare Arbeiten in einem entsprechendem Umfang erforderlich. Im Stundennachweis werden nur solche Arbeiten anerkannt, bei denen sich die Leistung nicht eindeutig und umfassend beschreiben lässt, sodass die Bildung einer Leistungsposition für den Bieter ein unkalkulierbares Risiko darstellen würde.

Für die Ausführung der Stundenlohnarbeiten gelten Grundsätzlich die Maßgaben der VOB/B § 15 sowie die folgenden Bedingungen.

Der AN muss auf den Stundenzetteln neben den üblichen Daten und Personenangaben - folgendes deutlich lesbar aufführen:

- Veranlassung für die betreffende Arbeit (ggf. Auftragsdaten)
- genaue Ortsbeschreibung der Arbeit
-g Beschreibung der ausgeführten Arbeit
- genaue Bezeichnung des (dabei) verarbeiteten/verbrauchten
  Materials.

Soweit nicht im Einzelfall der Einsatz einer bestimmten Mitarbeiterqualifikation vereinbart ist, wird im Anerkennungsfall nur die Tarifgruppe vergütet, die den Anforderungen der Arbeit entspricht; unabhängig davon, ob die Arbeit tatsächlich von einer höheren Tarifgruppe ausgeführt wurde.

Der Einsatz von Werkzeugen und Montagehilfen wird nicht gesondert vergütet. Für bauaufsichtliches Personal (Bauführer, Polier usw.) erfolgt, wenn nicht besonders angeordnet oder nachweißlich durch die UVV gefordert, keine Vergütung.

Die Stundenverrechnungssätze enthalten:

- die Lohn- und Gehaltskosten der Baustelle;
- die Lohn- und Gehaltsnebenkosten der Baustelle;
- die Stoffkosten der Baustelle;
- die Kosten der Einrichtungen, Geräte, Maschinen und
  maschinellen Anlagen der Baustelle;
- die Fracht-, Fuhr- und Ladekosten;
- die Sozialkassenbeiträge und Sonderkosten, die bei
  wirtschaftlicher Betriebsführung entstehen, mit
  angemessenen Zuschlägen für Gemeinkosten und Gewinn
  (einschließlich allgemeinem Unternehmerwagnis);

Tagelohnstunden und Leistungen nach VOB/B § 2 (10) sind vor der Ausführung anzumelden und dürfen nur auf  Anweisung der Bauleitung ausgeführt werden. Über die Stundenlohnarbeiten hat der AN arbeitstäglich geführte Stundenzettel in regelmäßigen kurzen Abständen, mindestens jedoch innerhalb von 7 Kalendertagen, mit Materialnachweis 2-fach bei der Objektüberwachung zur Unterschrift und Anerkennung sowie durchschriftlich bei dem AG:

Sonstiges Sondervermögen Immobilien und Technik des Landes Bremen
vertreten durch IB Stadt
Herrn Jan-Focke Benter
Theodor Heuss Allee 14
28215 Bremen

Per Fax: 0421 / 496-10043 einzureichen.

Die anerkannten Stundenzettel sind der Abrechnung beizufügen. Bei einer nicht den Bedingungen entsprechenden Vorlage der Stundennachweise, behält sich der AG vor, diese nicht anzuerkennen. Eine nachträgliche Anerkennung gemäß VOB/B § 8 Abs. 2 wird ausdrücklich vorbehalten.

**4.7.80 Stundenlohnarbeiten eines Facharbeiters**
Stundenlohnarbeiten eines Facharbeiters

Stundenlohnarbeiten durch Facharbeiterkräfte auf besonderer Anordnung der Bauleitung zum Nachweis ausführen.
Menge: 5,000 Std

#### Bereich 4.8 Dokumentation, Einweisung, Inbetriebnahme

**4.8.10 Inbetriebnahme und Einregulierung der**
Inbetriebnahme und Einregulierung der gesamten Heizungsanlage. Erstellung der Auflistung bzw. Protokollierung der entsprechenden Anlagenteile und der dazugehörigen eingestellten Werte mit Zeitangabe der Eintragung bzw. Änderung.

Die Einstellungen und Messungen sind nur mit geeigneten und geeichten Geräte durchzuführen.
Menge: 1,000 St

**4.8.20 Einweisung des Bedienungspersonals**
Einweisung des Bedienungspersonals in die Funktion der gesamten Anlage, einschl. Protokoll mit Unterschriften der eingewiesenen Personen
Menge: 1,000 St

**4.8.30 Technische Unterlagen**
Technische Unterlagen in elektr. Form erstellen und zusammen mit den "mitzuliefernden Unterlagen" gem. DIN 18380

Die Unterlagen sind wie folgt zusammenzustellen:

Der Auftragnehmer hat für seinen durchgeführten Leistungsumfang sämtliche Unterlagen zusammenzustellen
Diese bestehen im Wesentlichen (ohne Anspruch auf Vollständigkeit) aus:

- Anlagenschema in farbiger Ausführung
- Ausführungspläne mit farbiger Darstellung der Installationen,
- Zusammenstellung der wichtigsten Daten
- Alle für den sicheren und wirtschaftlichen Betrieb
  erforderlichen Betriebs- und Wartungsanleitungen nach
  DIN-V 8418 "Benutzerinformation-Hinweise fuer die Erstellung"
- Kopie vorgeschriebener Prüfbescheinigungen und
  Werkstatteste
- Protokolle Über Dichtheitsprüfung
- Protokoll über Einweisung des Betriebs- und Wartungspersonals
- Technische Datenblätter der eingebauten Geräte

Die vorgenannten Unterlagen sowie Betriebsanweisungen, Listen der vorgesehenen Prüftermine einschl. den Fristenplänen für Wartungs- und Instandhaltungsarbeit sind als "Technische Unterlagen" gekennzeichnet in Ringordnern und als Daten-CD mit entsprechender Beschriftung und Inhaltsangabe gemäß nachstehendem Inhaltsverzeichnis zu erstellen:

Bestandsunterlagen: Gewerk

Inhaltsverzeichnis

1. Betriebskarteien
    - BK 01 Wartung/Prüfungen
    - BK 02 Anlagenbeschreibung

2. Konformitätserklärung / CE-Bestätigung /
Errichtererklärung

3. Anlagenbeschreibung + Bedienungs- und Betriebsanleitung

4. Instandsetzungsanweisungen

5. Unfallverhütungsvorschriften

6. Geräteliste

7. Produkt-Datenblätter - siehe sep. Inhaltsverzeichnis

8. Abnahmebescheinigung

9. Einweisungsprotokolle

10. Messprotokolle, Einregulierungsprotokolle

11. Sonstige Bescheinigungen (BGV A3, VDE 0100T610)

12.1 Schaltschema / Übersichtsplan
12.2 Grundrisse der Ausführungspläne / Installationspläne

13. Wartungsvertrag
Menge: 2,000 St

**4.8.40 Bestandspläne zu vorbeschriebener**
Bestandspläne zu vorbeschriebener Dokumentation

Erstellung und Lieferung der Bestandspläne, gemäß den zuvor aufgeführten Dokumentation.
Menge: 2,000 St
